# Instandsetzung Wehr Rothenfels Mitte
Angebotsaufforderung (GAEB DA XML 3.2, DA83)
Projekt: 002
Währung: EUR
Nebenangebote zugelassen: ja
Auftraggeber: WSA Main, Standort Schweinfurt, Mainberger Straße 8, 97422 Schweinfurt, Telefon 09721 206-0, E-Mail wsa-main@wsv.bund.de
Erstellt mit: GXML Toolbox V3.3 R20210630, iTWO_64 V10.0.894, 12.03.2026

## 002 I WA Roth M
Datum: 12.03.2026

### Abschnitt 1 Allgemeine Leistungen

*Hinweis: Baustelleneinrichtung und -räumung*
Für die Baustelleneinrichtung hat der AN u.a. die vom AG vorgegebenen und in der Baubeschreibung bezeichneten und markierten Flächen zu benutzen (siehe Anlage AU 01). Hierfür ist dem AG ein Baustelleneinrichtungsplan vorzulegen, aus dem ersichtlich ist, wie die Flächen genutzt werden sollen. Benötigt der AN weitere Flächen, hat er sich diese eigenständig und auf seine Kosten zu besorgen.
In der Positionen der Baustelleneinrichtung- und räumung sind nachfolgende Punkte zu berücksichtigen:

- Herrichten bzw. schützen der vom AG zur Verfügung
  gestellten Flächen für die Baustelleneinrichtung
- evtl. Anmieten weiterer Flächen als Lagerplatz für
  benötigte Geräte, inkl. aller notwendigen Zulassungen und
  Prüfzeugnisse
- Berücksichtigung aller Erschwernisse durch die
  Insellage der Baustelle
- Unfallsicheres Absperren der Baustelle und
  Absichern der Baustelle gegen unbefugten Zutritt,
  insbesondere ausserhalb der Arbeitszeiten. Der Wehrsteg
  ist für den öffentlichen Verkehr zugänglich.
- wiederherstellen des ursprünglichen Zustandes der
  benutzten Flächen nach Beendigung der Arbeiten
- Frachtkosten
- Reise- und Übernachtungskosten, Auslösungen
- evtl. Bewachung der Baustelle ausserhalb der
  Arbeitszeiten
- Beschaffung aller notwendigen Anschlüsse für
  Wasser, Strom, Abwasser und Telefon bei den örtlichen
  Versorgungsträgern bzw. Bereitstellung durch AN
- Die Beschaffung von elektrischer Energie.  Eine Bereitstellung
  von elektrischer Energie durch den  AG erfolgt einmalig aus
  dem Antriebshaus für max. 6 KW  220/400 V, 50 Hz (abzügl.
  Leistung Wasserhaltung).
- Herstellung bzw. Bereitstellung aller notwendigen
  Anschlüsse an die Ver- und Entsorgungsleitungen nach
  den gültigen Vorschriften bzw durch den AN.
- Winterfeste Ausführung

Die Bedarfspositionenen 1.1.40 und 1.1.50  "Baustelle räumen, wiedereinrichten, Hochwasser", sind für alle Teile der Baustelleneinrichtung gültig und für solche, für die eigene Positionen für einrichten und räumen vorhanden sind.
Diese Position kommt nur bei akuter Überschwemmungsgefahr bzw. auf Anforderung des AG zur Ausführung.

#### Unterabschnitt 1.1 Baustelleneinrichtung und -räumung

**1.1.10 Baustelle einrichten**
*** Pauschalposition
Geräte, Werkzeuge und sonstige zugehörige Betriebsmittel, die zur vertragsgemäßen Ausführung der Bauleistungen erforderlich sind, auf die Baustelle bringen, bereitstellen und - soweit der Geräteeinsatz nicht gesondert vergütet wird - betriebsfertig aufstellen einschl. der dafür notwendigen Arbeiten. Alle Arbeits- und Betriebsmittel müssen den Anforderungen und Vorschriften der Betriebssicherheitsverordnung entsprechen.

Die erforderlichen festen Anlagen herstellen. Baubüros, Unterkünfte, Sanitäranlagen, Werkstätten, Lagerschuppen und dgl., soweit erforderlich, antransportieren, aufbauen und einrichten, vorhalten. Die v. g. Anlagen bzw. Container und Gerüste sind entsprechend VDE-Richtlinie fachgerecht anzuschließen, zu betreiben, zu überwachen und zuverlässig zu erden. Aufständerungen gem. Baubeschreibung beachten.

Die Sicherungsmaßnahmen aus der Baubeschreibung Punkt 3.11 sind in der Kalkulation zu berücksichtigen.

Strom-, Wasser-, Fernsprechanschluss sowie Entsorgungs- einrichtungen und dgl. für die Baustelle herstellen, betreiben, warten, vorhalten inkl. der nötigen Anschlüsse/Verteiler. Die Angaben  aus der Baubeschreibung Punkt 2.4 sind in der Kalkulation zu berücksichtigen.

Bei Bedarf Lagerplätze, sonstige Platzbefestigungen und Wege im Baustellenbereich (BE-Fläche und Zufahrten) nach Rücksprache mit AG anlegen, wiederherrichten. Oberbodenarbeiten einschl. Beseitigen von Aufwuchs für die Baustelleneinrichtung, soweit erforderlich,
ausführen, wiederherstellen und evtl. lagern oder entsorgen.

Flächen beschaffen, betreiben, wiederherrichten sofern
die vom AG zur Verfügung gestellten nicht ausreichen

Das räumen und streuen im Winter der BE - Fläche und des Zugangs zum Wehrfeld sowie in der Baugrube ist Sache des AN.

Alle Leitungen sind winterfest auszuführen. Wasserleitungen inkl. Begleitheizung um ein einfrieren der Leitungen zu vermeiden.

Alle Container sind mitteinander zu verbinden und fachgerecht zu erden.

Kosten für Vorhalten, Unterhalten und Betreiben der Geräte, Anlagen und Einrichtungen einschl. Mieten, Pacht, Gebühren und dgl. werden nicht mit dieser Pauschale, sondern mit den Einheitspreisen der betreffenden Teilleistungen vergütet.

Soweit nicht für bestimmte Leistungen gesonderte Positionen im Leistungsverzeichnis enthalten sind, gilt die Pauschale für alle Leistungen sämtlicher Abschnitte des Leistungsverzeichnisses bezüglich der Baustelleneinrichtung inkl. aller Nebenarbeiten hierfür.
Menge: 1,000 Psch

**1.1.20 Baustelleneinrichtung vorhalten und betreiben**
Baustelleneinrichtung, während der Durchführung der Montage- und Demontagearbeiten, vorhalten, unterhalten und betreiben.
Menge: 7,000 Mt

**1.1.30 Baustelle räumen Saemtl.LV-Abschn.**
*** Pauschalposition
Baustelle von allen Geräten, Anlagen, Einrichtungen und dgl. räumen. Benutzte Flächen und Wege entsprechend dem ursprünglichen Zustand unter Wahrung der landschafts- pflegerischen Belange ordnungsgemäss herrichten. Verunreinigungen beseitigen. Soweit nicht für bestimmte Leistungen (z.B. Bedarfsleistungen) für das Räumen der Baustelle gesonderte Positionen im Leistungsverzeichnis enthalten sind, gilt die Pauschale für alle Leistungen und sämtlicher Abschnitte des Leistungsverzeichnisses.
Menge: 1,000 Psch

**1.1.40 Baustelle räumen, wiedereinrichten, Hochwasser "Wehrfeld"**
*** Pauschalposition
Baustelle "Wehrfeld" für sämtliche Leistungen bei akuter
Hochwassergefahr räumen und nach Hochwassersaison
wiederherrichten. Auf vom AN zu beschaffenden Flächen
zwischenlagern und nach Ablaufen des Hochwassers wieder einrichten.
Inkl. aller Einrichtungen wie Werkzeug, Betriebsstoffe, Aufschwimmbare Geländer etc..
Ausfallzeiten werden nicht gesondert vergütet.
Die Räumung ist vom AG anzuordnen und wird durch den Risikowasserstand 1 (für Wehrfeld) festgelegt.
Menge: 1,000 Psch

**1.1.50 Baustelle räumen, wiedereinrichten, Hochwasser "Baustelleneinrichtungsfläche"**
*** Pauschalposition
Baustelle  "Baustelleneinrichtungsfläche" für sämtliche Leistungen bei akuter Hochwassergefahr räumen und nach Hochwassersaison wiederherrichten. Auf vom AN zu beschaffenden Flächen zwischenlagern und nach Ablaufen
des Hochwassers wieder einrichten.
Inkl. aller Einrichtungen wie Bauzaun,Bauschild, Baubüro, Betriebsstoffe, etc..
Ausfallzeiten werden nicht gesondert vergütet.
Die Räumung ist vom AG anzuordnen und wird durch den Risikowasserstand 2 (für Baustelleneinrichtung) festgelegt.
Menge: 1,000 Psch

**1.1.60 Baustellensicherungsanlage aufstellen, liefern, vorhalten**
*** Pauschalposition
Baustellensicherungsanlage für die halbseitige Sperrung des Wehrsteges im Bereich Wehr M und der Eingänge der Antriebs- häuser (Strompfeiler II und III) nach Vorgaben der gesetzlichen Bestimmungen mit Aufstellvorrichtung, Bauzaun mit Warnleuch- ten und  2 Bauzauntüren (abschließbar mit Türschloss und Türdrückergarnitur), Schilderleuchten evtl. Lichtsignalanlage etc. aufstellen, räumen und für die vertraglich vereinbarte Bauzeit vorhalten.

Einbau einer elektrischen Winde im Bereich Wehrsteg mit einer Tragkraft von min. 250 kg geeignet und zugelassen für den
Personen- und Materialtransport als Transport- und Rettungswinde. Statische Berechnungen und Ausführungs- zeichnungen (Befestigungsplan) sind vor Beginn der Arbeiten dem AG  vorlegen. (siehe Pos. 9.1.20 und 9.1.30)

Zzgl. Betrieb,Wartung und Bedienung (Montag bis Sonntag)

Hinweis:
Der öffentliche Verkehr ist unter allen Umständen zu schützen und auf den Baustellenbereich rechtzeitig hinzuweisen.
Bei Anlieferungen/Transportarbeiten (Material, Strahlmittel, Strahlabfälle etc.) sind erhöhte, gesonderte Sicherungsmaß- nahmen zu treffen, die Vergütung erfolgt mit dieser Position.
Menge: 1,000 Psch

**1.1.70 Allgemeine Technische Einrichtung**
*** Pauschalposition
Betriebstechnische Anlagen, Ausleuchtung der Arbeitsbereiche, Verschlussbereiche und der Verkehrsbereiche gemäß den sicherheitstechnischen Vorschriften und nach Baubeschreibung für die gesamte Baumaßnahme herstellen, unterhalten, betreiben und abbauen. Die Anlagen sind entsprechend dem Arbeitsfortschritt, den Bearbeitungsabschnitten umzusetzen bzw. anzupassen.

Die Beleuchtung der Arbeitsbereiche und Verkehrsbereiche hat gemäß den Festlegungen der ASR A3.4 (Technische Regeln für Arbeitsstätten) zu erfolgen. Der Mindestwert der Beleuchtungs- stärke von 750 lx ist unbedingt einzuhalten(gilt für den Bereich Einhausung incl. Wehrkörper). Die Anwendung der Schutzmaßnahmen nach DIN VDE 0100 Teil 410 ist zu beachten!

Desweiteren sind die Aufwendungen für die Überlassung von:

-10 Stück Schutzanzüge Kat. III Typ 4-6
-10 Paar Schutzhandschuhe Kat. II
-10  Stück Halbmasken A2P2 oder höherwertig

für den AG und Aufsichtsbehörden zu berücksichtigen.
Menge: 1,000 Psch

**1.1.80 Baubüro für AG auf- und abbauen**
*** Pauschalposition
Bürocontainer für den AG aufbauen und nach Aufforderung des AG abbauen und abtransportieren (siehe Anlage AU 02).

Büro (Doppelcontainer, min. 36 m²) aus koppelbaren Contai- nern mit Treppenaufgang (Stahltreppe), Sonnenzirkulations- dach, Heizung, Beleuchtung, Kompaktklimagerät, Wasch-und Kochgelegenheit, Kühlschrank und komplette Toilettenanlage einrichten.  Aufständerung gem. Baubeschreibung beachten.

Inkl. Anschluß Energieversorgung, Trinkwasser und Abwasserbeseitigung über Fäkalientank.

Anlagen und Ausstattung müssen den staatlichen und Berufsgenossenschaftlichen Vorschriften (z.B. Feuerlöscher, ArbStättV) entsprechen.  Die Container sind entsprechend VDE-Richtlinie fachgerecht anzuschließen, zu betreiben, zu überwachen und zuverlässig zu erden.

Ausstattung Baubüro:
- 2 Schreibtische
- 1 Rollcontainer (abschließbar)
- 2 Schreibtischdrehstühle
- 4 Tische für Planablage
- 10 Besprechungszimmerstühle (passend zu den Tischen)
- 1 Aktenregal
- 20 m Metallschienen mit Magneten
- 1 Büroschrank 2,50 x 2,00 m
- 2 Kleiderschränke
- 1 Abfalleimer mit Müllbeutel
- 1 Kompaktklimagerät

Ausstattung Küche( Kochgelegenheit ):
- 1 Kühlschrank
- 1 Kaffeemaschine mit Isolierkanne
- 1 Wasserkocher 1,5l
- 1 Elektrokochplatte
- 1 Spülbecken
- 1 Kaffeeservice (schlicht, weiß) für 12 Personen
- Besteck in entsprechender Anzahl
- Geschirrtücher, Spülmittel, Spültücher

Ausstattung Sanitär:
- 1 Handwaschbecken (Wasser warm/kalt)
- 1 Toilette Toilettenbrillen, Papierhalter und Bürste
- 1 Pissoirbecken mit Spülung
- 1 Duschkabine mit fließendem kalten und warmen Wasser
- 1 Papierhandtuchspender
- 1 Abfalleimer mit Müllbeutel
- 1 Seifenspender

Sanitäre und küchentechnische Verbrauchsmaterialien (Geschirrtücher, Spülmittel, Spültücher, WC-Papier, Papierhandtücher, Seife, Handcreme, Müllbeutel etc.) liefern.

Kosten für das Anfertigen eines Aufstellungsplanes für die Container sind einzurechnen. Der Plan ist durch den AG zu genehmigen.
70 v.H. des Einheitspreises werden nach Übernahme des Baubüros durch den AG, der Rest nach Abbau und Abtransport der Container sowie der Wiederherstellung der genutzten Fläche vergütet.
Vorhalten, Unterhalten und Betreiben des Baubüros werden gesondert vergütet.
Menge: 1,000 Psch

**1.1.90 Baubüro vorhalten und betreiben**
Baubüro für den AG mit allen Einrichtungen vorhalten, unterhalten und betreiben, Leistungen wie z.B. mit Strom und Wasser versorgen, regelmäßige Abwasserentsorgung und wöchentliche Reinigung sind einzukalkulieren.

Es werden Teilzeiten nach Tagen vergütet. Sollte der Einsatz weniger oder mehr als die zu veranschlagenden Monate beinhalten so wird nach Tagen zu 1/30 des Einheitspreises vergütet.
Menge: 7,000 Mt

**1.1.100 Holzbalkenbarriere zum Absperren von Leckwasser**
Holzbalkenbarriere zum Absperren von Leckwasser im Bereich der OW Wehrgrube herstellen. Die Absperrung wird erforderlich für die Instandsetzung der Dichtungsfläche Sohlarmierung und der Schleiffläche.

Material =  Holzbalken, Querschnitt 8/20 cm incl. vorkomprimier- tem Fugendichtband DIN 18542 BG 1 und stoßfester Verschraubung (Fixanker gerissener Beton) auf der Wehrsohle.

liefern, auf- und abbauen.

Abrechnung erfolgt nach Längenmaß.

Weiterhin ist das Aufstellen und Betreiben von 2 geeigneten Pumpen (Flachsauger mit  Abschaltautomatik) zur Weiterleitung des Leckwassers in die UW Wehrsohle einzukalkulieren.

Für die Dauer der Baumaßnahme vorhalten, unterhalten
und betreiben. Material bleibt im Eigentum des AN.

Angaben im Bieterangaben-Verzeichnis über:

Material '....................................................'

Fabrikat Dichtband '....................................................'

Fabrikat Pumpen '....................................................'

Befestigung '....................................................'
Menge: 30,000 m

**1.1.110 Stromversorgungsanlage**
*** Pauschalposition
Anschlüsse für Strom stellen, anschließen (nach geltenden Vorschriften), vorhalten und nach Angabe wieder beseitigen.
Baustromverteiler DIN EN 60439-4 als Anschlussschrank,
Zählerplatz  nach den Technischen Anschlussbedingungen des
zuständigen EVU, Berührungsschutzabdeckungen DIN EN 50274, Schutzart IP 43 DIN EN 60529, Messeinrichtung IP 54 DIN EN 60529.
Aufstellen, für die Bauzeit Vorhalten und Beendigung der Arbeiten wieder Beseitigen, Baustromverteilerkästen (Kraftstrom, Lichtstrom) für die Bauzeit des AN.
Der Baustromverteiler ist entsprechend der BE Fläche zu dimensionieren und gemäß der aktuellen Vorschriften zu überprüfen.
Menge: 1,000 Psch

**1.1.120 Wasseranschluss**
*** Pauschalposition
Wasseranschluss inkl. Zuleitung von ca. 300 m herstellen, vorhalten und räumen. Für die Installation ist die Gestellung von 2 Kabelbrücken, überfahrbar mit SLW 30, zu berücksichtigen.
Der Anschluss ist am öffentlichen Hydranten herzustellen. Alle zusätzlichen Aufwendunge (Gebühren, Wasseruhr, Wasserkosten, etc.) sind im Leistungsumfang zu berücksichtigen, für die Dauer der Baumaßnahme vorzuhalten und nach Beendigung der Arbeiten zu demontieren.
Menge: 1,000 Psch

**1.1.130 Bauzaun auf- und abbauen**
Schutzzaun zur Sicherung der Baustelle gegen unbefugtes Betreten bzw. zur Sicherung von Baustellenbereichen auf befestigtem und unbefestigtem Untergrund stellen. Im Bereich des Wehrsteges ist der Bauzaunfuß konstruktiv gegen Verschiebungen zu sichern. (BB Punkt 2.5)
Höhe Bauzaun: h=2,00 m

Material = offener Metalbauzaun
inkl. Unterkonstruktion und Verschraubung mit Bauzaun- sicherheitsschellen und Standfüßen liefern, auf- und abbauen
Ausführung auf dem Wehrsteg und umlaufend um BE Fläche innen und aussen auf der Schleuse. Abstand zur Kammerwand muss mindestens 2 m gegeben sein.
Die Abrechnung erfolgt nach Längenmaß über den EP.

Bauzaun für die Dauer der Baumaßnahme vorhalten, unterhalten
und betreiben. Material bleibt im Eigentum des AN.
Menge: 200,000 m

**1.1.140 Bauzaun Türelement, Breite = 1,00 m**
Bauzaun Türelement mit einer Breite von ca. 1,00 m, rollbar, als ordnungsgemäßen Zugang inkl. Sicherung der Baustelle gegen unbefugtes Betreten bzw. zur Sicherung von Baustellenbereichen auf befestigtem und unbefestigtem Untergrund stellen. Im Bereich des Wehrsteges ist der Bauzaunfuß konstruktiv gegen Verschiebungen zu sichern. (BB Punkt 2.5)
Höhe Bauzaun: h=2,00 m

Material = offener Metalbauzaun
inkl. Unterkonstruktion und Verschraubung mit Bauzaun- sicherheitsschellen und Standfüßen liefern, auf- und abbauen
Lieferung von Bauschlösser mit einheitlichen Schlüsselsystem.

Abrechnung erfolgt nach Stück.

Türelemente für die Dauer der Baumaßnahme vorhalten, unterhalten und betreiben. Material bleibt im Eigentum des AN.
Menge: 2,000 Stk

**1.1.150 Hinweisschild für Sicherheits- und Gesundheitskoordination**
*** Pauschalposition
Hinweisschild für Sicherheits- und Gesundheitskoordination

Hinweisschild mit selbsttragendem Rahmen und Aufstellvorrichtung sowie Wetterschutzdach herstellen, aufstellen und montieren und nach der Maßnahme zurückbauen. Einschließlich Entsorgung der Materialien nach Abschluss der Baumaßnahme.

Abmessungen: ca. 1,5 m hoch und 4 m breit
Höhe der Unterkante über GOK: ca. 0,5 m. Material: Sperrholzplatte filmbeschichtet, 15 mm
beständig gegen Witterungseinflüsse.
Aufstellung gut sichtbar im Bereich der Baustelleneinrichtung und überdacht.

Folgendes ist am Hinweisschild zu befestigen:

- Unterlagen SIGEKO (SiGe-Plan, Baustellenordnung,
  Arbeitsanweisungen, Verzeichnis Ersthelfer usw.), Unterlagen
  laminiert oder in Planschutzhüllen
- Telefonliste Baubeteiligte
- gültiger Verbandskasten
- Rettungstrage mit geprüften Tragegurten
- geprüfter Feuerlöscher
- Frisches Augenspülwasser

Einzurechnen sind alle erforderlichen Nebenarbeiten. Wartung und Reinigung während der Baumaßnahme.
Menge: 1,000 Psch

*Hinweis: Für den Einsatz am Wehrverschluss sind ausschließlich*
Für den Einsatz am Wehrverschluss sind ausschließlich Systemgerüste mit Zulassung zu verwenden. Innerhalb eines Gerüstes dürfen nur Bauteile eines Systems und eines Herstellers verwendet werden.
Die Gerüstkonstruktion ist arbeitstäglich hinsichtlich Gebrauchstauglichkeit und Übereinstimmung mit dem Ausführungsplan bzw. deren Berechnungen zu überprüfen. Ein entsprechender Vermerk hat im Bautagebuch zu erfolgen.

Eine Einrüstung mit fester Einhausung erfolgt für den gesamten Wehrverschluss. Für die Einrüstung sind die Anlagen AU 03 und AU 04 zu beachten. Dies gilt auch für weitere Gerüstarbeiten.

Die Funktionsfähigkeit der Einhausung mit den Anlagen wird vor Beginn der Entschichtungsarbeiten bei einer gemeinsamen Begehung AN/AG u. GAA geprüft, ggf. muss nachgebessert werden. Der Termin ist rechtzeitig, mindestens 5 Arbeitstage vorher, anzuzeigen.

In die Einheitspreise ist jeweils mit einzurechnen:

- Erstellung von Brauchbarkeitsnachweisen auf Grundlage
  der DIN EN 12811-1 bestehend aus dem Standsicherheitsnachweis und dem Nachweis der Arbeits- und  Betriebssicherheit  für alle verwendeten Gerüste.
- Einhaltung der Bestimmungen der ZTV-Ing-Teil 6 Abschnitt 3
- Abnahme bzw. Übereinstimmungserklärung des Aufbaus mit
  den geprüften Unterlagen der Gerüstkonstruktion vor Ort durch
  den Ersteller der Statischen Berechnungen
- Die Verankerung von Gerüsten oder Teilen der  Einhausung
  am Revisionsverschluss ist nicht zulässig.
  Befestigung bzw. Verankerung am Wehrverschluss ist nur
  nach Rücksprache mit dem AG möglich.
- Für das Einheben der benötigten Bauteile, sowie den
  Transport der Verschlussabstützung in die Baugrube, wird dem
  AN ein Hebegerät zu einem festen Terminen zur Verfügung
  gestellt. (Siehe BauBeschr.)
- Sonstige Transporte sind vom AN selbsständig zu organisieren und eigenständig auszuführen.
- Die Standzeit für alle Gerüstteile, Treppentürme etc. gilt für die
  gesamte Dauer der Maßnahme, wenn nicht gesondert
  angegeben.
- 70 v. H. des Preises werden nach Erstellen, der Rest nach
  dem Abbau und vollständigen beseitigung vergütet
- Innerhalb der Einhausungen (innen und außen) sind
  ausreichende Rettungswege vorzusehen und mittels
  Gerüstteilen auszubilden. Die Ausführung ist mit dem SiGeKo
  abzustimmen.
- Seiten- und Deckenplatten sind während der Stahlbauarbeiten
  teilweise zur Belüftung und für Materialtransporte zu entfernen.
- Alle erforderlichen Schutzmaßnahmen und notwendigen
  Anlagen nach TRGS 519, 551, 505  (z. Bsp. Schwarz-
  Weißanlage, Schleusen, Waschgelegenheiten, Absetzfilteranlage usw.) sowie Kennzeichnung des Arbeitsbereichs mit
  Warnschildern an den Zugängen zur Baustelle sind einzurechnen und vorzusehen.
- Alle Gerüste inkl. Zugangsstege und -treppen sowie
  Arbeitsgerüste müssen auftriebs- (im Hochwasserfall) und
  überflutungssicher hergestellt werden.
- Sämtliche Gerüste oder Gerüstteile sind zu erden

#### Unterabschnitt 1.2 Einrüstung

**1.2.10 Schutzgerüst auf- und abbauen**
*** Pauschalposition
Kombiniertes Schutz- und Arbeitsgerüst, gem. DIN EN 12811-1, mit fest angebrachter, allseitig dichter Abdeckung für den Umweltschutz nach statischen, konstruktiven und sicherheits- technischen Erfordernissen und mit ausreichender Beleuchtung herstellen und beseitigen, Lastklasse 4 (siehe auch Anlage AU 03 und 04).

Verankerung am Bauwerk ist nur in Abstimmung mit dem AG möglich, Standfest herstellen, inkl. aller nötigen Konsolen, Ver- längerungen, sonstiger Sonderteile. Erschwernisse aus der Konstruktion der Hauptträger (Fachwerk) sind zu berück- sichtigen.

Statische Berechnungen und Ausführungszeichnungen (Gerüstplan) sind vor Beginn der Arbeiten dem AG  vorzulegen. (siehe Pos. 9.1.20 und 9.1.30). Vor der Nutzung hat eine Abnahme bzw. Übereinstimmungserklärung des Aufbaus mit
den geprüften Unterlagen der Gerüstkonstruktion vor Ort
durch den Ersteller der Statischen Berechnungen zu erfolgen.

70 v. H. des Pauschalpreises werden nach Herstellen,
der Rest nach Beseitigen vergütet.

Bauteil = Dreigurtschütz mit Klappe gesamt.
Gerüsthöhe ca. 20,00m; Breite ca. 30,00m, Tiefe ca. 8,00m zuzüglich Auskragung Podest UW ca. 2,00 m

Ausführungsart = Modulgerüst als Standgerüst mit Gründung.
Einrüstung des gesamten Bauteiles mit festen Materialien / Platten. Folien sind nicht zulässig.

Seitenverkleidung = 'nach Wahl des AN mit staubdichter
Stoßausbildung und staub- und wasserdichten Anschlüssen am Bauwerk und zum Boden, wasserdicht und abwaschbar.'

Obere Abdeckung = 'begehbar und aus festen Mehrschicht- platten, wasser- und staubdicht, abwaschbar, Wetterschutz durch Trapezblech mit Zwischenraum (siehe Anlage AU 03 Skizze 3 Schnitt B-B), mit Befestigung eines Temporären Horizontal- sicherungssystems nach EN 795 B oder Anschlagpunkte nach EN 795 A (min. 5 Stück)'

Boden bestehend aus 'mind. 3-lagig; tragendem Element
Gerüstbodenbelag aus Holz; Dichtungslagen Folie (Teichfolie) mit Überstand an den Rändern und Arbeitsfläche aus wasser- abweisenden Plattenlag befestigt an tragendem Element; wasserdicht und abwaschbar'
Der Einbau von Flutöffnungen, Größe ca. 50x50 cm, 4 Stück, verschraubt und bei Hochwasser öffenbar, sind einzukalkulieren

Gründungsfläche zwischen Revisionsverschluss Oberwasser und Unterwasser (Versprung ca. 2,00 m).

Inkl. Luftkonditionierung zur Entstaubung und Entfernung schädlicher Bestandteile aus der Raumluft zur ausreichenden Luftumwälzung des Innenraumvolumens (Maßnahmen gemäß DGUV Regel 100-500 sind zu beachten).

Die Grenzwerte der TA-Luft müssen bei der gefilterten Abluft eingehalten werden. Mit allen erforderlichen Maßnahmen, gemäß TRGS 519, 505 und TRGS 551 zur Entfernung von teerhaltigen Altbeschichtungen. Eine "Schwarz/Weiß" Schleuse ist für die Arbeiten nach TRGS 519 vorzusehen.

Die Einhausung wird vor der Inbetriebnahme geprüft bzw. abgenommen.
Das Gerüst muss so konstruiert sein, dass alle zu ent- bzw. beschichtenden Bauteile erreichbar sind. Dies gilt auch für die Schleifflächen der Seitendichtungen, Wehrschwelle und Lauf- schienen. Die Klappe am Verschluss insbesondere die Klappen- längsdichtung sowie die Klappenlager müssen für die ordnungs- gemäßen Entschichtungsarbeiten ebenfalls zwingend erreichbar sein.

Von der Oberkante der Verschlusskonstruktion in abgelegter Stellung bis zum festen Dach, muss ein Arbeitsraum von mind. 2,00m vorhanden sein. (Pläne der Abstützung/Verschluss beachten!) Platzverhältnisse beachten, ggf. Hilfskonstruktionen einbringen.

Die Gerüststangen sind gegen eindringenden Strahlstaub oder Verunreinigungen zu schützen. Es sind Hilfsfüße/Abstützungen vorzuhalten und ggf. anzubringen, um später die Gerüstauflagerflächen am Verschluss beschichten zu können.

Überstiege über die Pallungsträger herstellen und beseitigen.
Laufbreite 1,0m; Lastklasse 4.

Treppenaufgänge, einläufig, innerhalb der Einhausung
ausführen von der Standfläche bis zur obersten Gerüstlage, herstellen und beseitigen. Laufbreite 1,0m; Lastklasse 4.

Notausgänge (2 Stück) auf der oberen Ebene und Richtung UW  incl. Türen, Geländer und Laufflächen sind gemäß Anlage AU 02  herzustellen und zu beseitigen.

Haupteingang 1 Stück incl. Türen, Geländer und Laufflächen sind gemäß Anlage AU 02  herzustellen und zu beseitigen.

Inkl. zusätzlicher Absturzebenen (Fanggerüste) im oberen Bereich der 4 Pallungstürme unterhalb der Einhausung (Boden).

Inkl. Kennzeichnung aller Eingänge mit einem "Achtung Asbest und PAK Bereich - Betreten nur mit Schutzausrüstung" Schild. versehen. Das schild kann nach der Freimessung entfernt werden.

Verbindungsweg/Lauffläche/Treppe mit Gerüstteilen als Übergang zwischen Ebene OW und UW (Versprung ca. 2,00 m) herstellen und beseitigen.

Das Podest mit Auskragung soll als Gründungsfläche für den  Treppenturm - UW ausgebildet werden und ist über die gesamte Wehrfeldbreite (Nutzung als Lagerfläche) auszuführen.
Die Aufnahme der Schwarz-Weißanlage bzw. 4-Kammer- schleuse im OW Bereich beim HAupteingang muss gewährleistet werden.
Weiterhin ist die Arbeitsebene über den UW Revisionsverschluss zu zuiehen und mit einem Geländer (höhe 1,10m) vorzusehen bzw. zu gewährleisten.

Die Entwässerungsausläufe an den Wehrpfeilern sind mit geeigneten Rohren zu verlängern bzw. aus der Einhausung nach außen zu leiten.

Angaben im Bieterangaben-Verzeichnis über:

Höhensicherungssystem '....................................................'.
Menge: 1,000 Psch

**1.2.20 Schutzgerüst vor- und unterhalten**
Kombiniertes Schutz- und Arbeitsgerüst für den Zeitraum der Instandsetzungsarbeiten vorhalten und unterhalten. Es werden Teilzeiten nach Tagen vergütet. Sollte der Einsatz weniger oder mehr als die zu veranschlagenden Monate beinhalten so wird nach Tagen zu 1/30 des Einheitspreises vergütet.
Menge: 7,000 Mt

**1.2.30 Schwarz-Weiß-Anlage, einrichten, räumen, vorhalten, betreiben**
*** Pauschalposition
Schwarz-Weiß-Anlage mit mindestens 4 Kammern im Bereich des Schutzgerüstes einrichten, räumen und für die Dauer der vertraglich vereinbarten Bauzeit vorhalten und unterhalten, sowie betreiben inkl. Verbrauchstoffe, Tanks, Pumpen, Entsorgung etc.

Schwarz-Weiß-Anlage mit mindestens 4 Kammern für Personen, bestehend aus dem Weißbereich zum Umkleiden und Ablegen der Straßenkleidung, dem Nassbereich mit Dusch- und Waschanlage, dem Schwarzbereich für kontaminierte Arbeitskleidung, dem Schwarzbereich für Absaugung der Schutzkleidung, einschl. der erforderlichen Installationen und Verbindungsleitungen zum Behälter der kontaminierten Abwässer, einrichten, vorhalten über die Dauer der vertraglich vereinbarten Bauzeit und räumen.

Inkl. Stiefelwaschanlage einrichten, entfernen und betreiben.
Stiefelwaschanlage für Personen, vor dem Zugang zum Schwarzbereich, einschl. der Verbindungsleitungen zum Behälter der kontaminierten Abwässer, einrichten, entsprechend vorhalten und entfernen. Fachgerechte Entsorgung der kontaminierten Abwässer.

70 v. H. des Pauschalpreises werden nach Herstellen,
der Rest nach Beseitigen vergütet.
Bauteil = Wehrverschluss, Einhausung, gesamt.
Menge: 1,000 Psch

**1.2.40 Treppenturm OW auf- und abbauen**
Treppenturm OW - Zugang zum Wehrfeld gem. DIN EN 12811-1 nach statischen, konstruktiven und sicherheitstech- nischen Erfordernissen zum gefahrlosen Betreten und Verlassen des Wehrfeldes aufbauen und nach Abschluß der Arbeiten wieder beseitigen. (siehe auch Anlage AU 02)

Bauteil = Wehrfeld M

Gerüsthöhe ca. 20,0m ab OK Wehrboden bis Wehrsteg- geländer.
Laufbreite 1,0m; Lastklasse 4.

Statische Berechnungen und Ausführungszeichnungen vor Beginn der Arbeiten  vorlegen.(siehe Pos. 9.1.20 und 9.1.30)

70 v.H des Pauschalpreises werden nach Herstellen, der
Rest nach Beseitigen vergütet.

Ausführungsart= 'Modulgerüst als Standgerüst mit Zulassung  nach Wahl des AN, freitragend ohne feste Verbindung zum restlichen Traggerüst'

Der Treppenturm steht teilweise unter dem Wehrsteg bzw zur Pfeilerspitze neben den Wehrsteg.
Erschwernisse aus dem Standort sind zu berücksichtigen.

Befestigungen und Abhängungen am Wehr- und Schleusensteg sind dem AG vor Beginn der Arbeiten anzuzeigen.

Einschl. den erforderlichen Zwischenpodesten, rutschfesten Sicherheitsstufen. Geländern (Pfosten, Handlauf, Holmen, Fußleiste), Gründungen und Wandverankerungen, evtl. mit Schutzabdeckung.

Einbau folgender Verbindungswege/Laufflächen/Anbindungen mit Gerüstteilen als Laufsteg :

- Verbindungweg/Lauffläche Notausgang OW (2 Ebene)
- Verbindungsweg Übergang Einhausung
- Verbindungsweg/Lauffläche Übergang zum OW RV
- Verbindungsweg/Lauffläche Übergang Wehrsteg

auch als Rettungsweg geeignet, Laufbreite 1,0m, inkl. dreiteiligem Seitenschutz und Sicherung gegen ausheben der Gerüstbodenbeläge.

Abmessungen: gem. den Vorgaben der jeweiligen
Hersteller mit entspr. Treppenneigungen bzw. gemäß den örtlichen Gegebenheiten,Stufensteigungen, u.s.w.

Gründungen, Wandbefestigungen (Bolzen,etc.) und dgl. sind wieder zu beseitigen und fachgerecht und dauerhaft zu
verschließen.
Menge: 1,000 St

**1.2.50 Treppenturm OW vor- und unterhalten**
Treppenturm OW Zugang Wehrfeld für den Zeitraum der Instandsetzungsarbeiten vorhalten und unterhalten. Es werden Teilzeiten nach Tagen vergütet. Sollte der Einsatz weniger oder mehr als die zu veranschlagenden Monate beinhalten so wird nach Tagen zu 1/30 des Einheitspreises vergütet.
Menge: 7,000 Mt

**1.2.60 Treppenturm UW auf- und abbauen**
Treppenturm UW - Zugang zum Wehrfeld gem. DIN EN 12811-1 nach statischen, konstruktiven und sicherheits- technischen Erfordernissen zum gefahrlosen Betreten und Verlassen des Wehrfeldes aufbauen und nach Abschluß der Arbeiten wieder beseitigen. (siehe auch Anlage AU 03 und AU 04)

Bauteil = Wehrfeld M

Gerüsthöhe ca. 7,0m ab OK Podest-Auskragung bis Wehr- steggeländer.
Laufbreite 1,0m; Lastklasse 4.

Statische Berechnungen und Ausführungszeichnungen vor Beginn der Arbeiten  vorlegen.(siehe Pos. 9.1.20 und 9.1.30)

70 v.H des Pauschalpreises werden nach Herstellen, der
Rest nach Beseitigen vergütet.

Ausführungsart= 'Modulgerüst als Standgerüst mit Zulassung  nach Wahl des AN, freitragend ohne feste Verbindung zum restlichen Traggerüst'

Befestigungen und Abhängungen am Wehr- und
Schleusensteg sind dem AG vor Beginn der Arbeiten
anzuzeigen.

Einschl. den erforderlichen Zwischenpodesten, rutschfesten Sicherheitsstufen. Geländern (Pfosten, Handlauf, Holmen, Fußleiste), Gründungen und Wandverankerungen, evtl. mit Schutzabdeckung.

Einbau folgender Verbindungswege/Laufflächen/Anbindungen mit Gerüstteilen als Laufsteg :

- Verbindungweg/Lauffläche Notausgang UW
- Verbindungsweg Übergang Wehrsteg
- Verbindungsweg/Lauffläche Übergang zum UW RV
- Verbindungsweg/Lauffläche Gerüstübergang Wehrfeld M
  Übergang UW Einhausung / BE-Fläche
- Verbindungsweg bis zur Sohle.

auch als Rettungsweg geeignet, Laufbreite 1,0m, inkl. dreiteiligem Seitenschutz und Sicherung gegen ausheben der Gerüstbodenbeläge.

Abmessungen: gem. den Vorgaben der jeweiligen
Hersteller mit entspr. Treppenneigungen bzw. gemäß den örtlichen Gegebenheiten,Stufensteigungen, u.s.w.

Gründungen, Wandbefestigungen (Bolzen,etc.) und dgl. sind wieder zu beseitigen und fachgerecht und dauerhaft zu
verschließen.
Menge: 1,000 St

**1.2.70 Treppenturm UW vor- und unterhalten**
Treppenturm Zugang Wehrfeld für den Zeitraum der Instandsetzungsarbeiten vorhalten und unterhalten. Es werden Teilzeiten nach Tagen vergütet. Sollte der Einsatz weniger oder mehr als die zu veranschlagenden Monate beinhalten so wird nach Tagen zu 1/30 des Einheitspreises vergütet.
Menge: 7,000 Mt

**1.2.80 Gerüstübergang Wehrsteg - Treppenturm OW auf- und abbauen**
Übergang vom Wehrsteg zum Treppenturm OW mit Geländer inkl. aller nötigen Konsolen, Treppen, Verlängerungen, sonstiger Sonderteile und allen erforderlichen Hilfsmitteln, Befestigungen etc. gem. UVV nach statischen, konstruktiven und sicherheitstechnischen Erfordernissen herstellen sowie nach Abnahme beseitigen. (siehe auch Anlage AU 02)

Übergang zwischen Wehrsteg und Treppenturm, über das Wehrsteggeländer zum Wehrfeld. Das Wehrsteggeländer ist mit dem Laufsteg zu Überbrücken. Der freie Durchgang über den Wehrsteg (Verbindung Wehr R und Wehr L) muss jedoch weiterhin möglich sein.

Die Position beinhaltet auch die Treppenauf- und Abgänge vom Laufsteg sowie die Lauffläche bzw. Anbindung an den Treppenturm (Schutzgerüst) .

Laufbreite 1,0m; Lastklasse 4.

Statische Berechnungen und Ausführungszeichnungen vor Beginn der Arbeiten  vorlegen.(siehe Pos. 9.1.20 und 9.1.30)

70 v.H des Pauschalpreises werden nach Herstellen, der
Rest nach Beseitigen vergütet.

Ausführungsart = nach Wahl des AN

Die Beläge sind gegen abheben zu sichen. Der Einstieg ist gegen unbefugten Zutritt zu sichern und abzusperren. Die notwendige Beschilderung (Betreten Verboten) ist zu berücksichtigen.

Der Zugang ist mit Bauzaunelementen zu sichern. Die Bauzaunelemente müssen fest mit der Konstruktion verbunden werden. Ein verschließbarer Eingang (Bauzauntür abschließbar mit Türschloss und Türdrückergearnitur) sowie die notwendige Beschilderung und Beleuchtung sind zu einzukalkulieren.
Menge: 1,000 St

**1.2.90 Gerüstübergang Wehrsteg vor- und unterhalten**
Übergang  für den Zeitraum der Instandsetzungsarbeiten vorhalten und unterhalten. Es werden Teilzeiten nach Tagen vergütet. Sollte der Einsatz weniger oder mehr als die zu veranschlagenden Monate beinhalten so wird nach Tagen zu 1/30 des Einheitspreises vergütet.
Menge: 7,000 Mt

**1.2.100 Arbeitsgerüst Pfeilernischen**
Kombiniertes Schutz- und Arbeitsgerüst, gem. DIN EN
12811-1, im Bereich der Pfeilernischen nach sicherheits- technischen Erfordernissen als Standgerüst, nach Wahl des AN, Herstellen sowie anschl. beseitigen.

Lastklasse 4, Verankerung am Bauwerk nur in Abstimmung mit dem AG möglich, Standfest herstellen, inkl. aller nötigen Konsolen, Verlängerungen, sonstiger Sonderteile. Erschwernisse aus der Konstruktion sind zu berücksichtigen. Gerüstumbauten aufgrund Demontage- und Montagearbeiten sind zu berücksichtigen und einzukalkulieren.

Statische Berechnungen und Ausführungszeichnungen vor Beginn der Arbeiten  vorlegen.(siehe Pos. 9.1.20 und 9.1.30)

Bauteil = 'Pfeilernischen Wehrfeld M'

Gerüsthöhe ca. 20,0m, Breite ca. 4,6 m,  Tiefe ca. 1,55m

70 v.H des Pauschalpreises werden nach Herstellen, der
Rest nach Beseitigen vergütet.

Gründungsfläche geneigt, siehe auch Anlage AU 02.

Das Gerüst muss so konstruiert sein, dass alle zu bearbeiten- den Bauteile (Leiterabgänge, Taubenschutz, Seitenschildheizung, Anschlüsse Laufwagen, Verankerung Hub- und Klappenkette usw.) erreichbar sind. Dies gilt auch für die zu ent-  und beschichtenden Bauteile (Laufschienen, Windwerks- rahmen usw.) in den Nischen, inkl. dreiteiliger Seitenschutz und Sicherung gegen ausheben der Gerüstbodenbeläge.
Menge: 2,000 St

**1.2.110 Arbeitsgerüst vor- und unterhalten**
Arbeitsgerüst Pfeilernischen für den Zeitraum der Trockenlegung vorhalten und unterhalten. Es werden Teilzeiten nach Tagen vergütet. Sollte der Einsatz weniger oder mehr als die zu veranschlagenden 30 Tage beinhalten so wird nach Tagen zu 1/30 des Einheitspreises vergütet.
Menge: 7,000 Mt

**1.2.120 Arbeitsgerüst Wehrfeld OW**
Arbeitsgerüst im Bereich OW Wehrfeld nach
sicherheitstechnischen Erfordernissen gem. DIN EN 12811-1, als Arbeitsgerüst, nach Wahl des AN, Herstellen sowie anschl. beseitigen.

Folgende Instandsetzungsarbeiten sollen mit dem Arbeitsgerüst ausgeführt werden:

- Aus- bzw Einbau der Seitendichtung am Schütz
- Durchführen Reinigen Wehrverschluss
- Vermessungsarbeiten
- Instandsetzungsarbeiten gemäß Instandsetzungsanweisung

Lastklasse 4,  ohne Verankerung am Bauwerk, Standfest herstellen, inkl. aller nötigen Konsolen, Verlängerungen, sonstiger Sonderteile. Erschwernisse aus der Konstruktion (RV-Verankerung usw.) sind zu berücksichtigen.

Statische Berechnungen und Ausführungszeichnungen vor Beginn der Arbeiten  vorlegen.(siehe Pos. 9.1.20 und 9.1.30)

Bauteil = 'Wehrverschluss (außen)' Achse 0 und 0´

Arbeitshöhe ca. 7,0m, Länge nach Wahl des AN

Ausführungsart= 'Systemstandgerüst mit Zulassung'
Menge: 1,000 St

**1.2.130 Arbeitsgerüst vor- und unterhalten**
Arbeitsgerüst für den Zeitraum der v. g. Instandsetzungs- arbeiten vorhalten und unterhalten. Es werden Teilzeiten nach Tagen vergütet. Sollte der Einsatz weniger oder mehr als die zu veranschlagenden 30 Tage beinhalten so wird nach Tagen zu 1/30 des Einheitspreises vergütet.
Menge: 7,000 Mt

**1.2.140 Bauzaun auf- und abbauen**
Sicherung der zur Verfügung gestellten Flächen der WSV
siehe Pkt. 2.5 BB, mit Bauzäunen inkl Öffnungselemnten h =2,00 m

Material =  offener Metalbauzaun
inkl. Unterkonstruktion und Verschraubung mit Bauzaunsicherheitsschelle

liefern, auf- und abbauen.

Abrechnung erfolgt nach Längenmaß und Festlegung vor Ort.

Für die Dauer der Baumaßnahme vorhalten, unterhalten
und betreiben. Material bleibt im Eigentum des AN.
Menge: 200,000 m

**1.2.150 Bereitstellungsfläche für Strahlabfälle**
Einrichtung einer Bereitstellungsfläche für sämtliches
angefallenes Strahlgut zur Abfall-Bereitstellung nach umweltrelevanten und sicherheitstechnischen Erfordernissen herstellen,  vorhalten, unterhalten bzw. betreiben und abbauen.

Frühestens ab Beginn der Entschichtungsarbeiten bis zum
entgültigen Abtransport bzw. Entsorgung der jeweiligen
Strahlmittelabfälle (Entschichten bzw. Nachstrahlen). Die Position wird nur bei direkter Lagerung der Abfälle vergütet.

Die Fläche ist mit einer geeigneten Folie (Teichfolie etc.) auszulegen. Weiterhin ist ein Bauzaun einzukalkulieren. Der Bereich ist mittels abschließbarem Tor vor fremdem Zugriff zu sichern.
Material =  offener Metallbauzaun inkl. Unterkonstruktion und Verschraubung mit Bauzaunsicherheitsschellen ist einzukalkulieren.

Eine regendichte Überdachung des Bereichs bzw. der
Behältnisse ist ebenfalls einzukalkulieren.

Die Ausführung ist mit der zuständigen Behörde abzusprechen.
Die evtl. Genehmigung ist von der zuständigen Behörde einzuholen.

Vorhaltezeit = '20 Wochen'
Menge: 20,000 Wo

**1.2.160 Betonflächen an den Pfeilern schützen.**
*** Pauschalposition
Sämtliche Betonflächen an den Pfeilern und auf der
Sohle sind durch geeignete Materialien (Folien, Hartfaserplatten) vor Verunreinigung, während den Entschichtungs- / Nachstrahl- oder Beschichtungsarbeiten, zu schützen.
Diese Pos. enthält das Liefern, Bereitstellen, Vorhalten und Beseitigen bzw. den Abtransport sowie die fachgerechte Entsorgung. Die Materialien sind Eigentum des AN.
Das fachgerechte Verschließen der Bohrlöcher (aus der Befestigung) ist einzukalkulieren.

Verunreinigungen am Beton bzw. Pfeilerbauwerk sind
durch geeignete Maßnahmen zu vermeiden und ggf. sofort zu
beseitigen.
Menge: 1,000 Psch

**1.2.170 Abdeckung und Verschließen Windwerksöffnungen**
*** Pauschalposition
Abdeckung und Verschließen der Windwerksöffnungen (Übergang Pfeilernischen / Antriebshaus bzw. Windwerk, Türöffnungen zum Wehrpfeiler), während der Strahl- und Beschichtungsarbeiten mit geeigneten Materialien, staubdicht. Liefern, Aufbauen, vorhalten und nach Beendigung der Arbeiten beseitigen.

Öffnungen = Bohlenbelag, Antriebsnischen und Türöffnungen Wehrpfeiler

Hinweis:
Die Antriebsorgane bzw. Maschinenteile dürfen durch evtl. eindringenden Strahlstaub nicht beschädigt werden.
Menge: 1,000 Psch

**1.2.180 Diverse Gerüste auf- und abbauen**
*** Pauschalposition
Zusätzlich erforderliche Hängegerüste, Rollgerüste, Gerüsterweiterungen, Arbeitsbühnen, Gerüste und Aufgänge, Treppentürme für zugäng in die Walze usw. die notwendig sind um zu folgenden Arbeitsbereichen:
- Konsole der Rührwerke Wehr M linke und rechte Seite
- Verriegelungen im Antriebshaus
- UW Bereiche der Versenkwalze z. b. Sohlenarmierung und Sietenschild Öffnung in der Sohle
- Bereich der Zahnstangen linke und rechte Seite
- Bereich der Gegendruckschienen linke und rechte Seite
- Bereiche der Fuß und Handleisten und der Leiter im Pfeiler
- Bereiche der Reinigungsöffnungen innen
usw.
- Bereich Seitendichtungen und Sohldichtungen
- Bereich Schleifflächen im Sohlbereich 30 m Wehfeldbreite
- zweite Ebenebeim Korrosionsschutz in der Walze inkl. 2 x umbauen

Die Zugänglichkeit zum Hauptlaufweg muss gegeben sein.
Der Rettungsweg ist (1m breite) ist herzustellen und zu beachten.

Erfordernissen gem. DIN EN 12811-1, als flächenorientiertes Standgerüst, nach Wahl des AN, Herstellen sowie anschl. beseitigen.

Es muss bei Sonderbauformen ein prüffähiger statischer Nachweis vorhanden sein.
Menge: 1,000 Psch

**1.2.190 Diverse Gerüste vor- und unterhalten**
Diverse Gerüste (Siehe OZ 1.2.180) für den Zeitraum der Trockenlegung vorhalten und unterhalten. Es werden Teilzeiten nach Tagen vergütet. Sollte der Einsatz weniger oder mehr als die zu veranschlagenden Wochen
beinhalten so wird nach Tagen zu je 1/7 des Einheitspreises vergütet.

Beginn ist nach Freigabe der Gerüstbauers.
Ende ist nach begonnen Abbau der Gerüstes.
Menge: 20,000 Wo

**1.2.200 Sicherung Leitungen auf Wehrsteg/Kraftwerk/BE-Fläche**
*** Pauschalposition
Sicherung und Schutz aller Leitungen im Bereich des Wehr- steges, sämtlicher Gerüstübergänge und Gerüste, über Anlagen des Kraftwerkes, öffentliche Flächen und BE-Flächen geführt werden. Sicherung mit geeigneten Maßnahmen vor unbefugten Zugriff. Alle Leitungen und Schläuche sind

Kabelbrücken und Gerüste für die Leitungsführung von der BE-Fläche zum Wehrfeld / Einhausung nach Wahl des AN sind einzukalkulieren. Die Kabelführungen /-brücken sind verschloßen zu halten (in einem Gehäuse oder Verschließbaren Kabelschacht seitlich am Wehrsteggeländer auf der gesperrten Seite.

Die Verkehrswege (Schifffahrt, Zugang Wehrfeld und Antriebs- häuser etc.) dürfen durch die Leitungen nicht gefährdet werden. Der Wehrsteg ist möglichst frei von Leitungen, Rohren zu halten.Der Wehrsteg ist halbseitig gesperrt. Geeignetes MIttel zu räumlichen trenneung (Bauzaun, Halterungen usw. sind mit einzukalkulieren.
Ausführung nach des Wahl AN und nach Freigabe durch AG.
Menge: 1,000 Psch

*Hinweis: Vom AG wird vor Beginn der Bauarbeiten im OW und UW ein*
Vom AG wird vor Beginn der Bauarbeiten im OW und UW ein
Revisionsverschluß gestellt.
Der Arbeitsbereich Wehrfeld wird vom AG lediglich von Grobschmutz gereinigt.
Die Arbeitsbereiche Antriebshaus und Pfeilernischen sowie Wehrverschluss sind vom AN im Anschluss gründlich zu reinigen.
Dem AN wird eine begehbare, nicht vollflächig trockene Sohle zur Verfügung gestellt, es ist mit Pfützen bzw. Wasseransamm- lungen zu rechnen. Die Zugänge zur Wehrsohle sind vom AN auszuführen.

#### Unterabschnitt 1.3 Reinigung Arbeitsbereiche

**1.3.10 Reinigen Wehrverschluss**
*** Pauschalposition
Reinigen des gesamten Wehrverschlusses (Dreigurtschütz mit Klappe) für die Instandsetzungsarbeiten von Geschwemmsel, Schmutz, Muschel-Anhaftungen, Fettrückständen im Bereich Huborgane und Klappenlager, Taubenkot und anderen Ablagerungen. Der Verschluss ist außerdem mittels Hochdruckreiniger gründlich zu reinigen. Erschwernisse durch die Hohlräume der Konstruktion sind zu beachten.

Ablagerungen von Taubenkot können mehrere Zentimeter dick sein. Besonders starke Verschmutzung sind im Bereich des Tragrohres der Stauklappe und der Stauklappe selbst vor- handen (Schichtdicken 10-20 cm).

Die Reinigungsabfälle sind in geeigneten Behältnissen zu sammeln und auf dem BE-Gelände zwischenzulagern sowie fachgerecht durch den AN zu entsorgen. Händischer Transport durch den AN ist einzukalkulieren.

Die Arbeiten sind vor Beginn der Instandsetzungsarbeiten auszuführen und müssen ggf. in Teilbereichen wiederholt werden.
Der Verschluss ist vor weiteren Verunreinigungen (etwa durch Tauben, Witterungseinflüsse usw.) zu schützen.

Erschwernisse durch beengte Verhältnisse sind bei der Reinigung ebenso zu berücksichtigen.

Es wird ausdrücklich darauf hingewiesen, dass die Konstruktion teilweise mit einem Asbest-PAK- Blei- belastetem Anstrich versehen ist. Die Leistung beinhaltet alle eventuell erforderliche Schutzmaßnahmen gemäß TRGS 519, 551, 505 und Anlage AU 19 Verfahrensbeschreibung zum Umgang mit asbest- und PAK-haltiger Oberflächenversiegelung und Anstrichstoffen (Hochdruckreinigen-WSA 08).

Gefährdungen durch Taubenkot sind ebenfalls vorhanden. Die Anforderungen der DGUV Information 201-031 (Gesundheits- gefährdungen durch Taubenkot) sind zu berücksichtigen.

Folgende Leistungen sind einzukalkulieren:

- Erstellen bzw. Durchführen einer Gefährdungsbeurteilung
  entsprechend §7 der Bio-StoffV
- Schutzmaßnahmen gem. DGUV Information 201-031
  (Gesundheitsgefährdungen durch Taubenkot), Schutzstufe 2
- Aufstellen einer Betriebsanweisung und Durchführen von
  Unterweisungen
- Dokumentieren der Maßnahmen und deren Umsetzung
  entsprechend §8 BioStoffV
- Durchführen der arbeitsmedizinischen Vorsorgeuntersuchung
  entsprechend §15 (3) der BioStoffV
- Vor- und Schlussdesinfektion der kontaminierten Bauteile
- ggf. Schädlingsbekämpfung gegen Flöhe, Zecken, Milben,
  Parasiten usw.
Menge: 1,000 Psch

**1.3.20 Reinigen Antriebshäuser und Pfeilernischen**
*** Pauschalposition
Reinigen der Antriebshäuser und der Pfeilernischen (Laufschienen, Gegenführungen, Verankerung Hub- und Klappenkette usw.) für die Instandsetzungsarbeiten von Geschwemmsel, Schmutz und Taubenkot und anderen Ablagerungen. Die Instandsetzungsbereiche (gilt nur für Pfeilernischen) sind außerdem mittels Hochdruckreiniger gründlich zu reinigen. Erschwernisse durch die Hohlräume der Konstruktion sind zu beachten.

Ablagerungen von Taubenkot können mehrere Zentimeter dick sein. Besonders starke Verschmutzung sind im Bereich Pfeilernischen vorhanden (Schichtdicken 10-20 cm).

Die Reinigungsabfälle sind in geeigneten Behältnissen zu sammeln und auf dem BE-Gelände zwischenzulagern sowie fachgerecht durch den AN zu entsorgen. Händischer Transport durch den AN ist einzukalkulieren.

Die Arbeiten sind vor Beginn der Instandsetzungsarbeiten auszuführen und müssen ggf. in Teilbereichen wiederholt werden.
Die gereinigten Bereiche sind vor weiteren Verunreinigungen (etwa durch Tauben, Witterungseinflüsse usw.) zu schützen.

Erschwernisse durch beengte Verhältnisse sind bei der Reinigung ebenso zu berücksichtigen.

Es wird ausdrücklich darauf hingewiesen, dass die Konstruktion teilweise mit einem Asbest-PAK- Blei- belastetem Anstrich versehen ist. Die Leistung beinhaltet alle eventuell erforderliche Schutzmaßnahmen gemäß TRGS 519, 551, 505 und Anlage AU 19 Verfahrensbeschreibung zum Umgang mit asbest- und PAK-haltiger Oberflächenversiegelung und Anstrichstoffen (Hochdruckreinigen-WSA 08).

Gefährdungen durch Taubenkot sind ebenfalls vorhanden. Die Anforderungen der DGUV Information 201-031 (Gesundheits- gefährdungen durch Taubenkot) sind zu berücksichtigen.

Folgende Leistungen sind einzukalkulieren:

- Erstellen bzw. Durchführen einer Gefährdungsbeurteilung
  entsprechend §7 der Bio-StoffV
- Schutzmaßnahmen gem. DGUV Information 201-031
  (Gesundheitsgefährdungen durch Taubenkot), Schutzstufe 2
- Aufstellen einer Betriebsanweisung und Durchführen von
  Unterweisungen
- Dokumentieren der Maßnahmen und deren Umsetzung
  entsprechend §8 BioStoffV
- Durchführen der arbeitsmedizinischen Vorsorgeuntersuchung
  entsprechend §15 (3) der BioStoffV
- Vor- und Schlussdesinfektion der kontaminierten Bauteile
- ggf. Schädlingsbekämpfung gegen Flöhe, Zecken, Milben,
  Parasiten usw.
Menge: 1,000 Psch

**1.3.30 Reinigen Antriebshäuser und Antrieb**
*** Pauschalposition
Reinigen der Antriebshäuser und der Antriebe nach entfernen der Ketten (alle Zahnräder, Ritzel Getrieb und Kettenbahnhof.usw.) für die Instandsetzungsarbeiten von Fett und anderen Ablagerungen.

Die Reinigungsabfälle sind in geeigneten Behältnissen zu sammeln und auf dem BE-Gelände zwischenzulagern sowie fachgerecht durch den AN zu entsorgen. Händischer Transport durch den AN ist einzukalkulieren.

Die Arbeiten sind vor Beginn der Instandsetzungsarbeiten auszuführen und müssen ggf. in Teilbereichen wiederholt werden.
Die gereinigten Bereiche sind vor weiteren Verunreinigungen (etwa durch Tauben, Witterungseinflüsse usw.) zu schützen.

Vor der Funktionsprobe und der Montage der Ketten sind alle Zahnräder wieder mit Fett (wird vom AG bereit gestellt) zu bestreichen so das ein reibungsloses fahren möglich ist.

Erschwernisse durch beengte Verhältnisse sind bei der Reinigung ebenso zu berücksichtigen.

Es wird ausdrücklich darauf hingewiesen, dass die Konstruktion teilweise mit einem Asbest-PAK- Blei- belastetem Anstrich versehen ist. Die Leistung beinhaltet alle eventuell erforderliche Schutzmaßnahmen gemäß TRGS 519, 551, 505 und Anlage AU 19 Verfahrensbeschreibung zum Umgang mit asbest- und PAK-haltiger Oberflächenversiegelung und Anstrichstoffen (Hochdruckreinigen-WSA 08).
Menge: 1,000 Psch

*Hinweis: In der Positionen für das Auf- und Abbauen von*
In der Positionen für das Auf- und Abbauen von
Heizanlagen und Trocknungsgeräten sind alle Kosten zu
berücksichtigen. Dazu gehören auch An- und Abtransport
zur Baustelle, Lagerplatz für Betriebsstoffe etc.

Die Einhaltung der Temperatur, bzw. Luftfeuchte für die
Ent-/ Beschichtungs- bzw. sonstiger Arbeiten muss durch
den AN unter allen Umständen sichergestellt sein.

Es sind die Vorgaben der Hersteller zu beachten.

Verzögerungen durch unsachgemässe Anwendung bzw. nicht
außreichende Temperaturen oder Luftfeuchte, gehen zu
Lasten des AN und werden nicht gesondert vergütet.
Die Arbeiten für den Korrosionsschutz dürfen nicht
behindert werden.

Erforderliche Energie ist im Bedarfsfall vorzugsweise durch Netzersatzanlagen sicherzustellen und entsprechend in den Einheitspreis einzurechnen.

Sämtliche Zuleitungen sind ordnungsgemäß herzustellen.
Bei ölbetriebenen Heizgeräten sind alle Vorschriften
z.B Wasserhaushaltsgesetz etc. zwingend zu beachten.
Genehmigungen für das Betreiben sind durch den AN zu
beschaffen und vor dem Einrichten und der
Inbetriebnahme an den AG zu übergeben.

#### Unterabschnitt 1.4 Hilfsstoffe- und Hilfsgeräte

**1.4.10 Heizanlage mit Lüfter inkl. Betriebstoffe**
*** Pauschalposition
Bei Bedarf, gem. Vorschriften und Herstellerempfehlungen (je nach Witterung) entsprechende Heizanlage zur Durchführung der vertraglich geschuldeten Beschichtungsarbeiten inkl. Betriebstoffen und Tanks liefern, aufbauen, unterhalten, warten und entsprechend dem Arbeitsvorgang umsetzen und betreiben inkl. bedienen der Anlage. Einzukalkulieren ist die Verbindung zur Heizanlage über stabile, flexible Schlauchleitungen (Lutten, Länge bis Aufstellfläche). Nach Abschluss aller Beschichtungs- arbeiten abbauen, abtransportieren.
Art der Anlage:

Anschlussleistung: 2 x 90 KW
Luftzuführung: mind. mit zwei Eingängen in die Einhausung.
Aufstellung Heizanlage nur außerhalb der Einhausung!

Angaben im Bieterangaben-Verzeichnis über:

Art der Anlage '....................................................'.

Angaben im Bieterangaben-Verzeichnis über
Leistung '....................................................'.

Hinweis:
Für eine ausreichende Stromversorgung/Leistungsaufnahme
hat der AN zu sorgen. Hierfür wird von Seiten des AG bzw.
Uniper Wasserkraft kein Anschluss zur Verfügung gestellt.
Ein geeignetes Aggregat ist einzusetzen. Die Kosten
hierfür sind mit einzurechnen.
Menge: 1,000 Psch

**1.4.20 Heizanlage mit Lüfter inkl. Betriebstoffe vorh.und betreiben**
Heizanlage mit Lüfter, Betriebstoffen und Tanks vorhalten, unterhalten, warten und betreiben inkl. bedienen.
Ausser den vollen Monaten werden Teilzeiten nach Tagen
zu 1/30 des Einheitspeises vergütet.
Menge: 5,000 Mt

**1.4.30 Lufttrockungsgeräte**
*** Pauschalposition
Lufttrocknungsgeräe inkl. Stromversorgung (Aggregat
etc.) bei Bedarf liefern, aufbauen, entsprechend dem
Arbeitsvorgang umsetzen, unterhalten, warten
und betreiben inkl. bedienen und nach Abschluss aller
Beschichtungsarbeiten abbauen, abtransportieren.
Angaben im Bieterangaben-Verzeichnis über:

Art der Anlage '....................................................'.

Angaben im Bieterangaben-Verzeichnis über
Leistung '....................................................'.

Hinweis:
Für eine ausreichende Stromversorgung/Leistungsaufnahme
hat der AN zu sorgen. Hierfür wird von Seiten des AG bzw.
Uniper Wasserkraft kein Anschluss zur Verfügung gestellt.
Ein geeignetes Aggregat ist einzusetzen. Die Kosten
hierfür sind mit einzurechnen.

Die Lufttrockung soll bei Bedarf ein optimales Klima in
der Einhausung / Verschlussinneren für die Strahl- und
Beschichtungsarbeiten liefern. Die Vorgaben der
Beschichtungshersteller sowie die Normenwerke sind zu
beachten.
Menge: 1,000 Psch

**1.4.40 Lufttrocknungsgeräte und sontiges vorh.und betreiben**
Luftrocknungsgerät, inkl. Stromversorgung (Aggregat etc.) vorhalten, unterhalten, warten und betreiben inkl. bedienen.
Ausser den vollen Monaten werden Teilzeiten nach Tagen
zu 1/30 des Einheitspeises vergütet.
Menge: 5,000 Mt

**1.4.50 Entstaubung der Einhausung bzw. Verschluss**
*** Pauschalposition
Entstaubung der Einhausung bzw. des Verschluss, liefern, aufbauen, vorhalten, betreiben, warten und bedienen  und nach Abschluss aller Beschichtungsarbeiten abbauen, abtransportieren.
Entstaubung mit geeignetem Gerät inkl. Zuführung zum Entstehungsort.

inkl. Filterung der Abluft und wiederholter Reinigung, Austausch der Filter.

Die Grenzwerte der TA Luft sind zu beachten. Zu einer Beeinträchtigung der Umgebungsluft darf es nicht kommen.

Angaben im Bieterangaben-Verzeichnis über:

Art der Anlage '....................................................'.

Angaben im Bieterangaben-Verzeichnis über
Leistung '....................................................'.

Hinweis:
Für eine ausreichende Stromversorgung/Leistungsaufnahme
hat der AN zu sorgen. Hierfür wird von Seiten des AG bzw.
Uniper Wasserkraft kein Anschluss zur Verfügung gestellt.
Ein geeignetes Aggregat ist einzusetzen. Die Kosten
hierfür sind mit einzurechnen.
Menge: 1,000 Psch

**1.4.60 Belüftung Arbeitsbereich (Einhausung)**
*** Pauschalposition
Luftwechsel und Unterdruckhaltung im Arbeitsbereich der Einhausung, liefern und aufbauen. Ein Volumen von ca. 2000 m³ ist für die Dimensionierung zu beachten. Die Vorgaben der TRGS 519 hinsichtlich Luftwechselraten, Unterdruckwerten und Unterdruckdokumentation sind zwingend einzuhalten! Der Unterdruck wird auch bei Stemmarbeiten (Entfernen der "Dickbeschichtung") gefordert!

Während der gesamten Dauer der Entschichtungs- und Beschichtungsarbeiten vorhalten, betreiben, warten und bedienen  und nach Abschluss aller Beschichtungsarbeiten abbauen, abtransportieren.

Herstellen des erforderlichen Luftwechsels mittels Unterdruck- haltegerät im Sanierungsbereich. Einzukalkulieren ist die Verbindung zu dem Unterdruckgerät über stabile, flexible Schlauchleitungen (Lutten, Länge bis BE-Fläche).
Weiterhin ist in diese Position das Herstellen von selbst- schließenden Zuluftöffnungen, die eine gerichtete Luftströmung im Arbeitsbereich ermöglichen müssen, einzurechnen. Es soll ein mindestens 8-facher Luftwechsel pro Stunde hergestellt werden.
Angaben im Bieterangaben-Verzeichnis über:

Art der Anlage '....................................................'.

Angaben im Bieterangaben-Verzeichnis über
Leistung '....................................................'.

Hinweis:
Für eine ausreichende Stromversorgung/Leistungsaufnahme
hat der AN zu sorgen. Hierfür wird von Seiten des AG bzw.
Uniper Wasserkraft kein Anschluss zur Verfügung gestellt.
Ein geeignetes Aggregat ist einzusetzen. Die Kosten
hierfür sind mit einzurechnen.
Menge: 1,000 Psch

### Abschnitt 2 Abstützung Wehrkörper

*Hinweis: Abstützung Verschluss/Wehrkörper*
Der AN erstellt die Abstützung für den Wehrverschluss . Organisation und Durchführung der notwendigen Transporte vom Werk AN an die Baustelle (Schleusenanlage) und der Auf- und Abbau durch den AN sind einzukalkulieren. Hebearbeiten werden vom AG teilweise durchgeführt (siehe Baubbeschr. 3.6).

Der AN hat auf der Grundlage der Bestandspläne ) rechtzeitig vor Beginn der Arbeiten eine Systemübersicht der Abstützung/ Aussteifung/ Revisionsverschluss vorzulegen.

Organisation und Durchführung der notwendigen Transporte vom Scheusengelände zum Einbauort (Wehrfeld) und der Auf- und Abbau durch den AN sind einzukalkulieren. Hebearbeiten für Transporte vom Schleusengelände zum Wehrfeld werden vom AG durchgeführt (siehe Baubbeschr. 3.6).

Der AN hat im Vorfeld eine Statik (siehe OZ 9.1.20) zu erstellen auf deren Grundlage die entsprechende Ausführungspläne ) rechtzeitig vor Beginn der Arbeiten vorzulegen sind.

#### Unterabschnitt 2.1 Abstützung Wehrkörper

**2.1.10 Herstellung und Lieferung Pallungsgarnitur**
*** Pauschalposition
Hilfskonstruktion (Pallung) mit Abstützung für Wehrverschluß nach statischen und konstruktiven Erfordernissen gemäß statischen Nachweisen (siehe Anlage AU ST 03) und techn. Bearbeitung 9.1.20 und 9.10.30 des AN, herstellen und zum Einbauort / Lagerplatz des AG zum Lagerplatz Rothenfels liefern.

Die herzustellende Hilfskontruktion besteht aus mehreren Bauteilen (siehe Anlage AU Bestand 02 Pallung Bauteile Blatt 1 bis 3). Für die Herstellung der Bauteile ist folgendes zu beachten:

- Herstellung der Turmstücke gemäß Anlage AU ST 03
  Länge 4,345m + 0,480m und 6,345m +0,480m je 2 Stück inkl. Träger HEB 300 und 3Stk HEM 300 je Turm sowie je Turm ein Zwiischenstück.
- Herstellung der Sattelauflager gemäß Anlage AU ST 04
  Plan 2 (2 Stück)
- Herstellung der Auflageträger gemäß Anlage AU Bestand 02
  Plan 3 und Anlage AU St 06 (HEA 600 Länge 7,50 m)
  und zusätzlichen Rippenblechen für Auflage 5,70 m
- Herstellung der Stützpfosten 2 Stück gemäß statischer Erfordeniss OZ 9.1.20 staische Berechnungt (HEB 260 Länge ca. 3 m mit Fuß- und Kopfplatte inkl. Verbindungsmittel HVP M16)
Eingeschweißte Verstärkungsrippen und die angegebenen Verbindungsmittel sind einzukalkulieren. Die Hilfskonstruktion ist für beide Auflager herzustellen.

Im Rahmen der technischen Bearbeitung sind im Vorferld der Nachweis für alle Bauteile der Pallung sowie Ausführungs- zeichnungen bzw. Bestandspläne zu erstellen. Weiterhin sind Stück und Materiallisten, Werkstattzeichnungen usw. anzufertigen. Prüffähige Ausführungszeichnungen und Bestandszeichnungen sind vor der Ausführung vorzulegen. (siehe Pos. 9.1.30)

Die Position umfasst alle erforderlichen Arbeiten, inkl. Korrosionsschutz, Lieferung und Transport an die Baustelle.

Material= 'S355J2'

Lieferzustand= '+M oder +N je nach Verfügbarkeit'

Abnahmezeugnis= '3.1 gem. DIN EN 10204'

Ausführung feuerverzinkte Konstruktion.
Verzinkungsart=Feuerverzinkung, durchschnittliche Schichtdicke nach DIN EN ISO 1461 weiterhin ist die DASt-Richtlinie 022 "Feuerverzinken von tragenden Stahlbauteilen ist zu beachten!

Nach Abschluß der Arbeiten ist die Hilfskonstruktion an den AG zu übergeben und geht in das Eigentum des AG über.
Menge: 1,000 Psch

**2.1.20 Kennzeichnen der Pallungsgarnitur**
*** Pauschalposition
Alle Bauteile sind gut ersichtlich und dauerhaft farblich zu kennzeichnen.
Damit ein verwechseln der Garnitur nicht möglich ist.
z. B. Blauer Streifen.
ca. 20cm Breit umläufig an allen Bauteilen
Menge: 1,000 Psch

**2.1.30 Abstützung auf- und abbauen**
*** Pauschalposition
Hilfskonstruktionen mit Abstützung und Lagesicherung auf- bauen.
Wehrverschluss auf der Pallung absetzen, einschl. Sicherung des Verschlusses am Zuggurt des Verschlußes und der Pallung.

Einzukalkulieren sind die Herstellung, Lieferung und Montage der Bauteile inkl. Bohrungen und Verbindungsmittel, Futterbleche, PE-UHMW Druckstücke  sowie die fachgerechte Entschichtung und anschließende Grundierung der Kontaktflächen vor der Montage.

Eingeschweißte Verstärkungsrippen gemäß ststischen Nachweis am Verschluss und an der Hilfskonstruktion (Pallung)  und die Abstützung des Verschlusses sowie alle erforderlichen Verbindungsmittel für die Montage sind ebenfalls einzukalkulieren. (gemäß Nachweis OZ 9.1.20)

Erstellen einer Systemübersicht der Abstützung/ Aussteifung/ Revisionsverschluss auf der Grundlage der Bestandspläne (siehe Anlage AU B01 bis AU BU 14). Die Ausführungs- zeichnungen sind vor Beginn der Arbeiten dem AG vorzulegen (siehe Pos. 9.1.30).

Einzukalkulieren sind der Transport vom Lagerplatz sowie liefern und montieren aller erforderlichen Hilfsmaterialien (z.B. Kanthölzer, Verbindungsmittel, insbesondere für den Zusammenbau der Turmelemente und Querträger etc.).
Nach Abschluß der Arbeiten wieder abbauen und zum Ablageplatz im OW - Schleusenbereich transportieren und säubern der Pallungselemente.

Für die Montagearbeiten muss eine schriftliche Montageanweisung auf der Baustelle vorliegen, die alle erforderlichen sicher-heitstechnischen Angaben enthält. Montagehilfskonstruktionen (Traggerüste usw.) sind statisch nachzuweisen. Statische Berechnungen und Ausführungszeichnungen sind vor Beginn der Arbeiten dem AG  vorzulegen. (siehe Pos. 9.1.20 und 9.1.30).

Die Abstützung ist geeignet vor Beschädigungen während der Strahlarbeiten / Beschichtungsarbeiten zu schützen.

Stützen für die Klappen sind vorhanden und werden vom AG gestellt. Siehe OZ 4.2.

Erschwernisse durch beengte Verhältnisse sind bei der Demontage ebenso zu berücksichtigen.

Es wird ausdrücklich darauf hingewiesen, dass die Konstruktion teilweise mit einem PAK- Blei- und Asbestbelastetem Anstrich versehen ist. Die Leistung beinhaltet alle eventuell erforderliche Schutzmaßnahmen gemäß TRGS 519, 551, 505 und Anlage
 AU 12 bis AU 19 Verfahrensbeschreibungen zum Umgang mit asbest- und PAK-haltiger Oberflächenversiegelung und Anstrichstoffen.
Menge: 1,000 Psch

*Hinweis: Hinweis*
Wichtig:
Über die einzubauenden Dichtungsprofile bzw. Werkstoffe ist ein Abnahmeprüfzeugniss 3.1 nach DIN EN 10204 mit Angabe der Abriebwerte und Weiterreißbeständigkeit zu übergeben.

Alle Maße der demontierten Dichtungen sind nach der Demontage vom AN zu überprüfen (Nachmessen, Protokolliern und die Maße dem AG anzeigen). Die neuen Dichtungen sind ebenso zu überprüfen und ggf. anzupassen.

Es wird ausdrücklich darauf hingewiesen, dass die Konstruktion teilweise mit einem PAK- und Blei-belastetem Anstrich versehen ist. Die Leistung beinhaltet alle eventuell erforderliche Schutzmaßnahmen gemäß TRGS 505 und TRGS 551.

Es wird ausdrücklich darauf hingewiesen, dass die Konstruktion teilweise mit einem PAK- Blei- und Asbest- belastetem Anstrich versehen ist. Die Leistung beinhaltet alle eventuell erforderliche Schutzmaßnahmen gemäß TRGS 519, 551, 505 und Anlage AU 12 bis AU 19 Verfahrensbeschreibungen zum Umgang mit asbest- und PAK-haltiger Oberflächenversiegelung und Anstrichstoffen.

### Abschnitt 3 Dichtungen

#### Unterabschnitt 3.1 Seitendichtung

**3.1.10 Demontage Seitendichtung inkl. Vorspanneinrichtung**
Seitendichtung mit Übergang zur Sohldichtung (siehe Anlage AU V 16, AU V06, AU V05,  AU V 18, AU V19)  mit l=6800 m, aus Winkelgummidichtung, Querschnitt nach Bestandszeichnung Winkelgummidichtung ca. 100x100x12 mm  sowie alle dazugehörigen Eckverbindungen, Klemmleisten, Knotenbleche, Übergangsschneide, Befestigungsmittel und Übergänge komplett demontieren. Siehe AU D 01.

Ebenso auch die 24 Stück Vorspanneinrichgungen inkl. Allen dazugehgörigen Teilen aus der Anlage AU D 01.

Zur Demontage der Eckverbindungen Sohle und Seitendichtung sind ggf. auch Teile der Sohldichtung zu demontieren. Die Zugänglichkeit ist unter beengten Verhältnissen. Der Aufwand ist in dieser Position mit einzukalkulieren. Spätere zusätzliche Montageaufwände werden nicht vergütet.

Die Demontage der Muttern, Sicherungen, Schrauben und  Klemmleisten sind ebenfalls Teil dieser Position.

Das Lösen der Verschraubungen, der Vorspanneinrichtungen (siehe Anlage AU V 06 und AU V 09) sowie alle zur Demontage  verbundenen Arbeiten sind einzurechnen.
Befestigung der Seitendichtung mit Sechskantschrauben, Muttern und Dichtungsscheiben  M20, Anzahl der Schrauben ca. 70St. Siehe AU D 01.

Gesamtlänge der Seitendichtung ca.6,800 m.

Aufstellung eines Aufmasses der demontierten Teile und
Übergabe an den AG, nach erbringen der Leistung.
Demontierte Teile sowie  Abfälle der Dichtungen und die Befestigungsmittel sind fachgerecht zu entsorgen.
Evtl. Erschwernisse durch festsitzende Bauteile (Korrosion der Schrauben) im Bereich des Verschlusses und Schwer- gängigkeiten sowie andere Demontageschwierigkeiten sind zu berücksichtigen und werden nicht gesondert vergütet.

Es wird ausdrücklich darauf hingewiesen, dass die Konstruktion teilweise mit einem PAK- Blei- und Asbest- belastetem Anstrich versehen ist. Die Leistung beinhaltet alle eventuell erforderliche Schutzmaßnahmen gemäß TRGS 519, 551, 505 und Anlage AU 12 bis AU 19 Verfahrensbeschreibungen zum Umgang mit asbest- und PAK-haltiger Oberflächenversiegelung und Anstrichstoffen.
Menge: 2,000 St

**3.1.20 Herstellung und Lieferung Seitendichtung inkl Vorspanneinsrichtung**
Seitendichtung mit Übergang zur Sohldichtung herstellen, liefern und bearbeiten gemäß AU V 16, AU V 17, AU V 18, AU V 20 bis AU V 23.

Ausführung der Dichtung:

Winkeldichtung mit l=6800 m, aus Winkelgummidichtung, Querschnitt nach Bestandszeichnung Winkelgummidichtung ca. 100x100x12 mm  sowie alle dazugehörigen Eckverbindungen, Klemmleisten, Knotenbleche, Übergangsschneide, Befestigungsmittel und Übergänge komplett demontieren. Siehe AU D 01.

Herstellen der Dichtrung mit l= 6800mm Shore 65° .

Alle Klemmleisten 80 x 10x6700 mm aus S235 JR sind alle zu erneuern inkl. beschichtete Bohrungen und sind zu beschichten.

Befestigungsmittel Schraubengarnituren M20 Sechskantschraube, gemäß Stückliste AU D01, Festigkeit 8.8, blank mit Muttern und Beilagscheiben  mit Dichtscheiben (DUBO DSL-Doppelsicherung) sind einzukalkulieren.
Siehe AU D 01.

Das Herstellen von der Neuen 24 Stück Vorspanneinrichtungen inkl. allen notwendigen Teilen ist ebenso mit zu kalkulieren.

Beschichtung aller Klemmleisten, Klemmbleche, Übergangs- profile usw. vor der Montage gem. Beschichtungssystem des Verschlusskörpers einkalkulieren. Beschichtungsstärke min. 500 µm.

Bearbeitung des Profils erfolgt gem. dem ausgebauten Profil bzw. nach o. g. Anlagen und Aufmaß, inkl. aller  Bohrungen für die Befestigungsmittel und für die Aufnahme der Dichtung.
Die Bearbeitung der Klemmleisten erfolgt auf der Grundlage der ausgebauten Klemmleisten bzw. den örtlichen Gegebenheiten.

Angaben im Bieterangabenverzeichnis:

Hersteller Gummiprofile '....................................................'

Material '....................................................'

Material Dichtscheiben '....................................................'
Menge: 2,000 St

**3.1.30 Montage Seitendichtung**
Montage des Dichtungsprofils (Winkelgummi), Klemmleisten, Ausgleichsfutter, Vorspanneinrichtungen, Knotenbleche und Übergangsprofil sowie Befestigungsmittel am Seitenschild nach oben genannten Pos. der Seitendichtung.

Diese Position umfasst den ordnungsgemäßen Einbau der Dichtung durch folgende Arbeiten:

Nacharbeiten der Bohrungen für die Befestigungsmittel
am Dichtungsträger (Seitenschild).
Sämtliche notwendige Einpassungsarbeiten die für die Montage erforderlich sind. Auch am Übergang zur Sohlendichtung.
Auflagerbereiche vor Montage Grund- und Deckbeschichten (siehe LV Titel Entschichten und Beschichten).

Das fachgerechte Abdichten der Dichtung durch vollflächiges Unterlegen von Dichtstreifen Abm. ca. 110 mm oder alternativ gleichwertige Abdichtung durch einen entsprechenden Dichtungsstoff (z. B. Sikaflex oder glw.).
Zusätzliche Massnahme gegen Umläufigkeit des eingebauten Profils (Stöße abdichten).

Nachbearbeitung bzw. Hobeln, Sägen, Schleifen bei Undichtigkeiten.
Das Montieren von der Neuen 24 Stück Vorspanneinrichtungen inkl. allen notwendigen Teilen ist ebenso mit zu kalkulieren.

Beschichtung aller offenen Schraubenköpfe und Klemmleisten, Ausgleichsfutter, Druckwinkel und Gewindezapfen nach der Montage gem. Beschichtungssystem des Verschlusskörpers.
Beschichtungsstärke min. 500 µm.

Das  Anspannen der Vorspanneinrichtungen sowie alle zur Montage verbundenen Arbeiten sind einzurechnen.

Dichtungsstoff '....................................................'
Menge: 2,000 St

#### Unterabschnitt 3.2 Sohldichtung

**3.2.10 Demontage Sohlendichtung/ -schneide**
*** Pauschalposition
Sohlendichtung inkl. Sohlschneide(15 Stück Sohlschneidbleche) mit Sohlgummi Gesamtlänge l= ca.31 m aus Gummi, Querschnitt nach Bestandszeichnungen (siehe Anlage AU V 06 bis AU V 20 und AU D 02 AU D05) ca. 80 x 20 mm komplett inkl. Futterbleche, Sohlschneide und Befestigungsmittel demontieren.

Befestigung der Sohlendichtung mit Sechskantschrauben M16 x80mm ud Muttern und Scheiben gemäß AU D 05 ca.250 St.
Gesamtlänge der Sohlendichtung ca. 31,00 m

Zur Demontage der Eckverbindungen Sohle und Seitendichtung sind ggf. auch Teile der Seitendichtung zu demontieren. Die Zugänglichkeit ist unter beengten Verhältnissen. Der Aufwand ist in dieser Position mit einzukalkulieren. Spätere zusätzliche Montageaufwände werden nicht vergütet.

Die Demontage der Muttern, Sicherungen und Schrauben sind ebenfalls Teil dieser Position und werden nicht gesondert vergütet.

Aufstellung eines Aufmasses der demontierten Teile und
Übergabe an den AG, nach erbringen der Leistung.
Demontierte Teile sowie  Abfälle der Dichtungen und die Befestigungsmittel sind fachgerecht zu entsorgen.

Evtl. Erschwernisse durch festsitzende Bauteile (Korrosion der Schrauben) im Bereich des Verschlusses und Schwergängig- keiten sowie andere Demontageschwierigkeiten sind zu berücksichtigen und werden nicht gesondert vergütet.

Es wird ausdrücklich darauf hingewiesen, dass die Konstruktion teilweise mit einem PAK- Blei- und Asbest- belastetem Anstrich versehen ist. Die Leistung beinhaltet alle eventuell erforderliche Schutzmaßnahmen gemäß TRGS 519, 551, 505 und Anlage AU 12 bis AU 19 Verfahrensbeschreibungen zum Umgang mit asbest- und PAK-haltiger Oberflächenversiegelung und Anstrichstoffen.
Menge: 1,000 Psch

**3.2.20 Demontage Schutzblech**
Schutzbleche Pos 14 Inkl. allen Befestigungsmitteln nach AU V 25 und Bestandszeichnungen (siehe Anlage AU V 06 bis AU V 20 und AU D05) komplett demontieren.

Befestigung des Schutzbleches mit Sechskantschrauben M16 x40mm und Muttern und Scheiben gemäß AU D 05 ca.75St.
Gesamtlänge der Schutzbleche ca. 30,00 m.
Menge: 30,000 m

**3.2.30 Herstellung und Lieferung Sohlendichtung**
Sohlendichtung (siehe Anlage AU V 06 bis AU V 20 und AU D 02 AU D05) herstellen, liefern und bearbeiten.

Ausführung der Dichtung:

Befestigungsmittel, Anzahl der Schrauben gesamt ca. 250 Stück, Sechskantschrauben M20x80 mm Schraubengarnituren DIN EN ISO 4014, Festigkeit 8.8, blank mit Muttern DIN EN ISO 4032 und ggf. Beilagscheiben sowie Dichtscheiben (DUBO DSL-Doppelsicherung) sind einzukalkulieren.

Ausführung der Sohlschneide:
DieTeile der Sohlschneide ist nach der Demontage zu entschichten und zu inspizieren. etwaiger Verschleiß ist aufzunehmen und zu dokumentieren.

Beschichtung aller Klemmleisten, Ausgleichsfutter usw. vor der Montage gem. Beschichtungssystem des Verschlusskörpers einkalkulieren. Beschichtungsstärke min. 500 µm.

Sämtliche notwendige Einpassungsarbeiten die für die Montage erforderlich sind. Auch am Übergang zur Seitendichtung.
Bearbeitung des Profils gem. dem ausgebauten Profil bzw. nach siehe Anlage AUD 05, inkl. aller  Bohrungen für die Befestigungsmittel, Ausklinkungen, Aussparungen für Nietköpfe  usw.

Angaben im Bieterangabenverzeichnis

Hersteller Dichtung '....................................................'

Material Dichtung '....................................................'

Hersteller Schrauben '....................................................'
Menge: 1,000 St

**3.2.40 Herstellen und Lieferung Schutzbleche**
Schutzbleche Pos 14, AU D 05 (siehe Anlage AU V 06 bis AU V 20, AU V 25 und AU D 02 AU D05) herstellen, liefern und bearbeiten.

Ausführung der Dichtung:

Befestigungsmittel, Anzahl der Schrauben gesamt ca. 250 Stück, Sechskantschrauben M20x80 mm Schraubengarnituren DIN EN ISO 4014, Festigkeit 8.8, blank mit Muttern DIN EN ISO 4032 und ggf. Beilagscheiben sowie Dichtscheiben (DUBO DSL-Doppelsicherung) sind einzukalkulieren.Sämtliche notwendige Einpassungsarbeiten die für die Montage erforderlich sind. Auch am Übergang zur Seitendichtung.
Menge: 15,000 St

**3.2.50 Montage Schutzblech**
Alle Schutzbleche Pos 14 Inkl. allen Befestigungsmitteln nach AU D 05  nach Bestandszeichnungen (siehe Anlage AU V 06 bis AU V 20, AU V 25 und AU D 02 AU D05) komplett montieren.

Befestigung des Schutzbleches mit Sechskantschrauben M16 x 40mm ud Muttern und Scheiben gemäß AU D 05 ca.75St.
Gesamtlänge der Schutzbleche ca. 30,00 m.
Menge: 15,000 St

**3.2.60 Sohlendichtung/-schneide, Montage**
Montage Dichtungsprofil mit Befestigungsmittel und der Sohlschneide inkl. Futterbleche am Sohldichtungsträger nach oben genannten Pos. der Sohlendichtung.(siehe Anlage AU V 06 bis AU V 20 und AU D 02, AU D05).

Diese Position umfasst den fachgerechten Einbau der Sohldichtung/ - Sohlschneide durch folgende Arbeiten:

Nacharbeiten der Bohrungen für die Befestigungsmittel
am Sohlendichtungsträger.
Sämtliche notwendige Einpassungsarbeiten die für die Montage erforderlich sind. Auch am Übergang zur Seitendichtung.
Auflagerbereiche vor Montage Grund- und Deckbeschichten (siehe LV Titel Entschichten und Beschichten).
Das fachgerechte Abdichten der Dichtung durch vollflächiges Unterlegen von Dichtstreifen Abm. 90 mm oder alternativ gleichwertige Abdichtung durch einen entsprechenden Dichtungsstoff (z. B. Sikaflex oder glw.).
Nachbearbeitung bzw. Hobeln, Sägen, Schleifen bei Undichtigkeiten.
Alle Klemmleisten 60 x 10x31000 mm aus S235 JR sind alle zu erneuern und zu beschichten.

Beschichtung aller offenen Schraubenköpfe, Befestigungsmittel, der Sohlschneidbleche und Klemmleisten bzw. Ausgleichsfutter nach der Montage gem. Beschichtungs- system des Verschlusskörpers.
Beschichtungsstärke min. 500 µm.

Angaben im Bieterangabenverzeichnis

Dichtungsstoff '....................................................'
Menge: 1,000 St

#### Unterabschnitt 3.3 Klappenlängsdichtung

**3.3.10 Demontage Klappenlängsdichtung**
Klappenlängsdichtung (siehe Anlage AU V 10 und Anlage AU V 20 und AU D02) Gesamtlängen mit l=ca. 31,0 m, aus Gummi / Gummiplatten, Querschnitt gemäß Zeichnungen komplett demontieren. Weiterhin Übergang Seitendichtung zur Längsdichtung bestehend aus diversen Einzelteilen sowie den Klemmlsieten und Platten komplett demontieren.
Die Zugänglichkeit erfolgt unter beengten Verhältnissen. Der Aufwand ist in dieser Position mit einzukalkulieren. Spätere zusätzliche Montageaufwände werden nicht vergütet.
Die Demontage der Muttern, Sicherungen und  Klemmleisten sind ebenfalls Teil dieser Position enthalten und werden nicht gesondert vergütet. Die am Verschluss verbleibenden Schrauben bzw. deren Gewinde sind mittels Schutzkappen zu schützen (Schlauchstücke oder glw.) Die Befestigung der Schrauben ist nach der Entschichtung zu prüfen siehe Anlage AU V 10 und Anlage AU V 20 und AU D02)).
Befestigung der Gummidichtung mit Senkschrauben.
Anzahl der Schrauben ca. 500 St.Schrauben 5/8" x 60mm, sowie den dazugehörigen Messingmuttern B 5/8" und ggf. Unterlegscheiben.
Gesamtlänge der Seitendichtung ca. 31,00 m

Aufstellung eines Aufmasses der demontierten Teile sowie Zustandsfeststellung der Schrauben und Übergabe an den AG, nach erbringen der Leistung.
Demontierte Teile sowie  Abfälle der Dichtungen und die Befestigungsmittel sind fachgerecht zu entsorgen.

Evtl. Erschwernisse durch festsitzende Bauteile (Korrosion der Schrauben) im Bereich des Verschlusses und Schwergängig- keiten sowie andere Demontageschwierigkeiten sind zu berücksichtigen und werden nicht gesondert vergütet.

Es wird ausdrücklich darauf hingewiesen, dass die Konstruktion teilweise mit einem PAK- Blei- und Asbest- belastetem Anstrich versehen ist. Die Leistung beinhaltet alle eventuell erforderliche Schutzmaßnahmen gemäß TRGS 519, 551, 505 und Anlage AU 12 bis AU 19 Verfahrensbeschreibungen zum Umgang mit asbest- und PAK-haltiger Oberflächenversiegelung und Anstrichstoffen.
Menge: 1,000 St

**3.3.20 Herstellung und Lieferung Klappenlängsdichtung**
Klappenlängsdichtung herstellen, liefern und bearbeiten gemäß  (siehe Anlage AU V 10 und Anlage AU V 20 und AU D02)

Ausführung der Dichtung:
Gummidichtung ca 150x20 mm, Material CR schwarz, 50 Shore A, mit 2 Einlagen aus Polyamidfasern in Köperwebart o. glw.
Gesamtlänge ca. 30,0 m + 300 mm Bearbeitungszugabe
inkl. Klemmleisten S 235 J2, 55*12 und Befestigungsmittel ca. 486 St 5/8" Muttern mit Dichtscheiben (DUBO DSL-Doppelsicherung) Messing.

Bearbeitung des Profils gem. dem ausgebauten Profil bzw. nach Anlage AU V 25 und AU V 26.

Alle Klemmleisten bis 80 x 6x31000 mm aus S235 JR sind alle zu erneuern und zu beschichten.
(siehe Anlage AU V 10 und Anlage AU V 20 und AU D02)

Beschichtung aller Klemmleisten, Ausgleichsfutter usw. vor der Montage gem. Beschichtungssystem des Verschlusskörpers einkalkulieren. Beschichtungsstärke min. 500 µm.

Bearbeitung des Profils gem. dem ausgebauten Profil, inkl. aller  Bohrungen für die Befestigungsmittel, Ausklinkungen usw. Sämtliche notwendige Einpassungsarbeiten die für die Montage erforderlich sind. Auch am Übergang zur Seitendichtung der Klappe.

Angaben im Bieterangabenverzeichnis für Dichtung:

Hersteller Dichtung '....................................................'

Material Dichtung '....................................................'

Angaben im Bieterangabenverzeichnis für Befestigung:

Material Muttern '....................................................'

Material Dichtscheiben '....................................................'
Menge: 1,000 St

**3.3.30 Herstellung und Lieferung Übergang Klappenlängsdichtung**
Übergang von Klappendichtung herstellen, liefern und bearbeiten gemäß Anlage AU V 27.

Ausführung der Dichtung:
Alle Gummiplatten, ‑siehe Anlage AU V 10 und Anlage AU V 20 und AU D02, Material Elastomer- dichtungsprofile 65±5° Shore für den Stahlwasserbau

inkl. Futterblech S 235 J2, in verschiedenen Abmessungen gemäß Anlage(siehe Anlage AU V 10 und Anlage AU V 20 und AU D02) und Befestigungsmittel sowie Muttern 5/8" mit Dichtscheiben (DUBO DSL-Ddoppelsicherung) Messing.

Bearbeitung des Profils gem. dem ausgebauten Profil bzw. nach (siehe Anlage AU V 10 und Anlage AU V 20 und AU D02), inkl. aller  Bohrungen für die Befestigungsmittel, Ausklinkungen usw. Sämtliche notwendige Einpassungsarbeiten die für die Montage erforderlich sind.

Angaben im Bieterangabenverzeichnis für Dichtung:

Hersteller Dichtung '....................................................'

Material Dichtung '....................................................'

Angaben im Bieterangabenverzeichnis für Befestigung:

Material Muttern '....................................................'

Material Dichtscheiben '....................................................'
Menge: 2,000 Stk

**3.3.40 Montage Klappenlängsdichtung**
Montage der Dichtungsprofile, Klemmleisten und Befestigungs- mittel an der Klappe und am Übergang nach oben genannten Pos. der Klappenlängsdichtung und Übergang Klappenlängs- dichtung gem. (siehe Anlage AU V 10 und Anlage AU V 20 und AU D02).

Übergang von Klappenlängs- zur Seitendichtung einbauen.

Diese Position umfasst den ordnungsgemäßen Einbau der Dichtung durch folgende Arbeiten:

Nacharbeiten der Schrauben für die Befestigung am Sohlen- dichtungsträger (Nachschneiden bzw. Reinigung Gewinde) und entfernen der Schutzkappen (Schlauchstücke).
Sämtliche notwendige Einpassungsarbeiten die für die Montage erforderlich sind. Auch am Übergang zur Seitendichtung der Klappe. Auflagerbereiche vor Montage Grund- und Deckbeschichten (siehe LV Titel Entschichten und Beschichten).
Das fachgerechte Abdichten der Dichtung durch vollflächiges Unterlegen von Dichtstreifen oder alternativ gleichwertige Abdichtung durch einen entsprechenden Dichtungsstoff (z. B. Sikaflex oder glw.).
Nachbearbeitung bzw. Hobeln, Sägen, Schleifen bei Undichtigkeiten.

Beschichtung aller offenen Schraubenköpfe und Klemmleisten bzw. Ausgleichsfutter nach der Montage gem. Beschichtungs- system des Verschlusskörpers.
Beschichtungsstärke min. 500 µm.

Dichtungsstoff '....................................................'
Menge: 1,000 St

#### Unterabschnitt 3.4 Klappenseitendichtung

**3.4.10 Demontage Klappenseitendichtung**
Klappenseitendichtung  l= ca. 2,30 m aus Gummi, Dreiecksquerschnitt gem. Anlage AU V 17 und D03, 150*100 mm,  komplett demontieren.

Hierzu gehört auch der Ausbau der Vorspanneinrichgungen (siehe Anlage AU V 05 bis AU V 28 und weitere, Anlage AU D 01 bis DO 05) sowie die Demontage der Exentervorrichtung wenn vorhanden und alle weiteren für die Demontage der Dichtung notwendigen Arbeiten.

Aufstellung eines Aufmasses der demontierten Teile und
Übergabe an den AG, nach erbringen der Leistung.
Demontierte Teile sowie  Abfälle der Dichtungen und die Befestigungsmittel sind fachgerecht zu entsorgen.

Evtl. Erschwernisse durch festsitzende Bauteile (Korrosion der Schrauben) im Bereich des Verschlusses und Schwergängig- keiten sowie andere Demontageschwierigkeiten sind zu berücksichtigen und werden nicht gesondert vergütet.

Es wird ausdrücklich darauf hingewiesen, dass die Konstruktion teilweise mit einem PAK- Blei- und Asbest- belastetem Anstrich versehen ist. Die Leistung beinhaltet alle eventuell erforderliche Schutzmaßnahmen gemäß TRGS 519, 551, 505 und Anlage AU 12 bis AU 19 Verfahrensbeschreibungen zum Umgang mit asbest- und PAK-haltiger Oberflächenversiegelung und Anstrichstoffen.
Menge: 2,000 St

**3.4.20 Herstellen und Liefern der Klappenseitendichtung**
Herstellen, liefern und bearbeiten der Klappenseitendichtung  gemäß Anlage  Anlage AU V 17 und D03.

Ausführung der Dichtung:

100*150*2300 mm, Elastomerdichtungsprofile 65±5° Shore für den Stahlwasserbau.
Querschnitt ca. 100*150*2300 mm inkl. Bearbeitungszulage
gemäß  Anlage AU V 17 und D03, kammartiges Profil. Enthalten ist die Anpassung an die Klappenlängsdichtung nach Aufmaß vor Ort.
Das Dichtungsprofil ist mit den in der Zeichnung angegebenen Aussparrungen herzustellen.

Befestigungsmittel ca. 45 St Schraubengarnituren M20x55 bis  M20x75, DIN ISO 4014, Festigkeit 8.8, blank mit Muttern DIN 4032 und ggf. Beilagscheiben  mit Dichtscheiben (DUBO DSL-Doppelsicherung) sind einzukalkulieren.

Ausführung rechts und links beachten!

Erneuern und anschließendes Beschichtung aller Klemmteile, Dichtungsschutzbleche, Profile usw. vor der Montage gem. Beschichtungssystem des Verschlusskörpers einkalkulieren. Beschichtungsstärke min. 500 µm.

Bearbeitung des Profils gem. dem ausgebauten Profil bzw. nach Anlage AU V 16, inkl. aller  Bohrungen für die Befestigungs- mittel und für die Aufnahme der Dichtung.
Die Bearbeitung der Klemmleisten erfolgt auf der Grundlage der ausgebauten Klemmleisten bzw. den örtlichen Gegebenheiten.

Angaben im Bieterangabenverzeichnis:

Hersteller '....................................................'

Material '....................................................'

Material Dichtscheiben '....................................................'
Menge: 2,000 St

**3.4.30 Führungsrollen und Exzentervorrichtung instandsetzen**
*** Pauschalposition
*** Bedarfsposition mit GB
Vorhandene Führungsrollen und Exzenterwellen mit dazugehörigen Bauteilen des Dreigurtschützes (siehe Anlage AU V 18,  Anlage AU V 17, AU V 03 und D03) fachgerecht in Einzelteile zerlegen und instandsetzen. Die Instandsetzung erfolgt in der Werkstatt des AN.

Die Bauteile werden für den Wiedereinbau genutzt und sind unter besonderer Sorgfalt zu demontieren, zu transportieren, zu reinigen und fachgerecht zu lagern.
Diese Position umfasst folgende Arbeiten:

- Transport der Bauteile zur Werkstatt  des AN unter Verwendung  von Montage- und Transporthilfen. Dem AN wird
  vom AG ein Hebe- sowie ein  Transportgerät (Wasserfahrzeug) für den Transport an Land  zur Verfügung gestellt.
- Zerlegen der Führungsrollen und Anbauteile in Einzelteile
- Zerlegen der Exzenterwelle und Anbauteile in Einzelteile
- sämtliche Bauteile Reinigen, Schmieren sowie gängigmachen
  ggf. reparieren der Führungsrollen.
- Herstellen und Liefern der erforderlichen Schraubengarnituren
  DIN EN ISO 4014, Festigkeit 8.8, blank mit Muttern DIN 4032
  und Beilagscheiben für Zusammenbau aller Bauteile erneuern
- Bauteile grundieren und Deckbeschichten
- Grundieren und Deckbeschichten Schrauben und
  Verbindungsmittel und sämtlicher Montagebauteile
- Erstellen Aufmaß sämtlicher Bauteile zur Verwendung für
  Wiederherstellung der Bauteile und Vorlage beim AG
- Zusammenbau der Einzelteile in Bauteilgruppen
- Schmiernippell erneuern
- Transport der Bauteile zum Einbauort
- sonstige systembedingte Aufwendungen

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Blei- und Asbest- belastetem Anstrich versehen ist. Die Leistung beinhaltet alle eventuell erforderliche Schutzmaßnahmen gemäß TRGS 519, 551, 505 und Anlage AU 12 bis AU 19 Verfahrensbeschreibungen zum Umgang mit asbest- und PAK-haltiger Oberflächenversiegelung und Anstrichstoffen.
Menge: 1,000 Psch

**3.4.40 Montage Klappenseitendichtung**
Montage der Dichtung nach oben genannten Pos. der Klappenseitendichtung  Anlage AU V 17 und D03.

Diese Position umfasst den ordnungsgemäßen Einbau der Dichtung durch folgende Arbeiten:

Die Montage der Anbau- und Befestigungsteile des  Dichtungsschutzes inkl. aller hierzu erforderlichen Arbeiten.
Montage der Führungsrollen und Exzenterwellen. Führungsrollen und Exzenterwellen schmieren.

Sämtliche notwendige Einpassungsarbeiten die für die Montage erforderlich sind. Auch am Übergang zur Klappenlängsdichtung.
Auflagerbereiche vor Montage Grund- und Deckbeschichten.
Das fachgerechte Abdichten der Dichtung durch vollflächiges Unterlegen von Jutestreifen oder alternativ gleichwertige Abdichtung durch einen entsprechenden Dichtungsstoff (z. B. Sikaflex).
Zusätzliche Massnahme gegen Umläufigkeit des eingebauten Profils (Stöße abdichten). Nachbearbeitung bzw. Hobeln, Sägen, Schleifen bei Undichtigkeiten.

Beschichtung aller offenen Schraubenköpfe und Klemmleisten bzw. Ausgleichsfutter nach der Montage gem. Beschichtungs- system des Verschlusskörpers.
Beschichtungsstärke min. 500 µm.

Schmiermittel 'STABYL ECO S12 in Kartuschen für Einhandpressen' werden vom AG gestellt.

Dichtungsstoff '....................................................'
Menge: 2,000 St

#### Unterabschnitt 3.5 Dichtprobe

**3.5.10 Durchführung Dichtprobe**
*** Pauschalposition
Nacharbeitung von auftretenden Leckagen durch den AN im Bereich der neu montierten Dichtungen.

Vor der Flutung werden die Dichtungen und deren Ausführung im Trockenen geprüft. Hierfür sind die notwendigen Hilfsmittel (Lampen, Fühlerlehren usw.) durch den AN zu vorzuhalten.

Wiederholtes Nachbearbeitung durch Hobeln, Sägen, Schleifen, Nachspannen Spannvorrichtungen bei Undichtigkeiten sind einzukalkulieren.
Behandlung der Schleifflächen mit geeignetem Gleitmittel, zur
Verhinderung des Trockenlaufes der Dichtungen.
Die Dichtheitsprobe inkl. Nacharbeiten wird entsprechend oft wiederholt.

Ein ausreichender Zugang zu sämtl. Dichtleisten ist im Rahmen der Nacharbeiten zu gewährleisten. Bspw. durch stehen lassen der Gerüsttürme auf die Wehrsohlen OW o. UW.

Die Dichtprobe wird nach Fertigstellung der Montage- und
Korrosionsschutzarbeiten durchgeführt.
Für die Durchführung wird der Wehrverschluß vom AG in Staulage gefahren und der Bereich zwischen Revisions- verschluss im OW und Verschluss vom AG geflutet. Auspumpen erfolgt durch den AG. Arbeitsunterbrechungen durch die Pumparbeiten sind mit zu berücksichtigen.
Menge: 1,000 Psch

*Hinweis: Hinweis*
Bei Angebotsabgabe ist dem AG ein schlüssiges Demontage- und Montagekonzept der Huborgane, der Umlenkrollen und weiteren  Anbauteilen vorzulegen.

Evtl. Erschwernisse durch festsitzende Bolzen (Korrosion der Bolzen mit Laschen), Schwergängigkeiten und andere Demontageschwierigkeiten sind  in den jeweiligen Einheitspreisen zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.

Die Belastbarkeit des Wehrsteges ist eventuell zu berücksichtigen. Sollten auf dem Wehrsteg Flächig größere Gewichte als 4 kN/m² gelagert werden so sind entsprechende Lastverteilungsplatten vorzusehen. Dem AG ist der Nachweiß über die Belastung der Bauteile auf dem Wehrsteg vorzulegen.

Die Positionen für die Demontage- und Montagearbeiten
enthalten, sofern nichts angegeben, zusätzlich folgende
Leistungen:

- Herstellung, Bearbeitung und Lieferung von neuen
  Profilen/Bauteilen nach Aufmass bzw. Zeichnung

- Für den Transport der Materialien ( > 100 Kg) und das
  Einheben dieser in die Baugrube, wird dem AN kein Hebegerät
  zur Verfügung gestellt. (Siehe BauBeschr. 3.6.)

- Stellung aller Hilfsmittel, Hilfskonstruktionen,
  Arbeitsgerüste, Maschinen und Stoffe (z.B. Gase,
  Elektroden usw.) für alle Demontage- und Montagearbeiten

- Herstellung und Lieferung Neuer Verbindungsmittel
  zur Montage der neuen Profile/Bauteile, in
  feuerverzinkter Ausführung (Schrauben, Muttern,
  Beilagscheiben, usw.)

- Vor Durchführung von Schweißarbeiten ist das
  Material umgehend und zwingend vom AN auf
  Schweißbarkeit (siehe LV Pos. Titel 9) zu prüfen eine
  Analyse ist dem AG vor beginn der Arbeiten vorzulegen.

- Für alle Schweißarbeiten sind Schweißanweisungen zu
  erstellen und dem AG vor Durchführung der Arbeiten zur
  Genehmigung zu übergeben. Der AG erteilt die Freigabe.

### Abschnitt 4 Demontage- und Montagearbeiten

#### Unterabschnitt 4.1 Aufmaße Verschluss und Bauteile

**4.1.10 Vermessung Lauf- und Führungsschienen**
*** Pauschalposition
Begleitende Vermessung der Lauf- und Führungsschienen  während der Instandsetzungsarbeiten.
Grundlage der Vermessung sind die angegebenen Einbaumaße  Die Vermessung soll über die gesamte Höhe im Nischenbereich erfolgen (Messabstand 30 cm).

Der AG ist mindestens 5 Werktage vor der jeweiligen Messung über den Termin schriftlich zu informieren.
Die Maßkontrollpläne müssen vor der Demontage der Bauteile mit dem AG abgestimmt sein und sind vom AN zu erstellen.

Es ist eine Auswertung der Messergebnisse (tabellarisch und zeichnerisch) zu erstellen. Abweichungen der Messungen während der Instandsetzung müssen ersichtlich sein.

Die Messungen sind vor und nach den Instandsetzungsarbeiten durchzuführen.

Die Wahl des Messverfahren und der Messvorrichtungen bleiben dem AN überlassen.

Die Messprotokolle und deren Auswertung bzw. Ergebnisse sind dem AG zu übergeben. Messpunkte sind zu sichern.

Die für das Aufmass notwendige Zugänglichkeit zu den Bautei- len ist vom AN unter Einhaltung aller Sicherheitsmaßnahmen herzustellen (siehe LV Titel Einrüstung).

Angaben im Bieterangaben-Verzeichnis über:

Ingenieurbüro '....................................................'

Messverfahren '....................................................'
Menge: 1,000 Psch

**4.1.20 Vermessung Verschluss im Bereich Wehrkopf**
*** Pauschalposition
Begleitende Vermessung der Verformungen des bestehenden Wehrverschlusses im Bereich Wehrkopf während der Instandsetzungsarbeiten.

Grundlage der Vermessung sind die angegebenen Einbaumaße des Wehrkopfes mit Seitenschild in Bezug zum Massivbau und der Lauf- und Führungsschienen. Die Vermessung soll über die gesamte Höhe des Seiten- schildes bzw. des Wehrkopfes erfolgen (Messabstand 30 cm).

Es ist eine Auswertung der Messergebnisse (tabellarisch und zeichnerisch) zu erstellen. Abweichungen der Messungen während der Instandsetzung müssen ersichtlich sein.

Die Messungen sind vor und nach den Instandsetzungsarbeiten durchzuführen. Vor Beginn der Messung sind die Seiten- dichtungen auszubauen!

Die Wahl des Messverfahren und der Messvorrichtungen bleiben dem AN überlassen.

Die Messprotokolle und deren Auswertung bzw. Ergebnisse sind dem AG zu übergeben. Messpunkte sind zu sichern.

Die für das Aufmass notwendige Zugänglichkeit zu den Bautei- len ist vom AN unter Einhaltung aller Sicherheitsmaßnahmen herzustellen (siehe LV Titel Einrüstung).

Angaben im Bieterangaben-Verzeichnis über:

Ingenieurbüro '....................................................'

Messverfahren '....................................................'
Menge: 1,000 Psch

#### Unterabschnitt 4.2 Ablage Klappe Dreigurtschütz

**4.2.10 Ablegen der Klappe**
*** Pauschalposition
Die Klappe ist auf die vorhandnen Stützen/Distanzstücke abzulegen und zu befestigen bzw. zu montieren.
Einzukalkulieren ist der Transport vom Lagerplatz sowie liefern und montieren aller erforderlichen Hilfsmaterialien (z.B. Kant- hölzer, Verbindungsmittel, insbesondere für den Zusammenbau der Bauteile etc.).
Hilfskonstruktion vorhalten und nach Abschluß der Arbeiten wieder abbauen und zum Ablageplatz im OW - Schleusen- bereich transportieren.

Die Abstützung ist geeignet vor Beschädigungen während der Instandsetzungsarbeiten zu schützen.

Evtl. Erschwernisse durch festsitzende Bolzen (Korrosion der Bolzen) im Bereich des Verschlusses und Schwergängigkeiten und andere Demontageschwierigkeiten sind zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.
Menge: 1,000 Psch

#### Unterabschnitt 4.3 Demontage Huborgane

**4.3.10 Demontage der Huborgane**
Die Huborgane (Hub- und Klappenkette) sind aus dem Antrieb, dem Verschluss und dem Umlenkritzel zu entfernen (Einsatz Turmdrehkran). Die Kette ist in Teilstücke zu zerlegen und zu transportieren. Das Gewicht eines Kettenteilstückes darf den Max Hubgewicht des TDK nicht überschreiten. Der AN hat dem AG rechtzeitig vorzugeben welche Teillängen und Packetierungen vorzusehen sind, um den Transport zu erleichtern.

Für die Demontagearbeiten muss eine schriftliche Montage- anweisung auf der Baustelle vorliegen, die alle erforderlichen sicherheitstechnischen Angaben enthält. Montagehilfs- konstruktionen (Traggerüste usw.) sind statisch nachzuweisen. Statische Berechnungen und Ausführungszeichnungen sind vor Beginn der Arbeiten dem AG  vorzulegen. (siehe Pos. 9.1.20 und 9.1.30).

Diese Position umfasst den kompletten Ausbau der Huborgane  aus dem Verschluss (siehe Anlage AU V 02 bis  Anlage AU V 04 und AU M15) und den Antrieben und die damit verbundenen zusätzlichen Arbeiten, wie z. B.

- Demontage und Sicherung der Kettenhauben für  Antrieb links
  und rechts
- Die Positionen des Ketteneingriffs am Ritzel bzw. Antrieb sind
  unbedingt zu markieren
- Abfangen der Kette durch Montagehilfen,
- Teilen in transportgerechte Teilstücke
- sonstige systembedingte Aufwendungen und Montagehilfen
- Lösen der Muttern
- Bauteile aus dem Antriebshaus müssen vom AN auf dem
  Wehrsteg positioniert werden. Die Bauteile sind entsprechend
  zu packetieren und Hebebereit zu positionieren.
- Demontage vorhandene Taubenschutzeinrichtung
- Hub- Klappenkette aufmessen bzw. Teilabschnitte markieren,
  das Aufmaß ist dem AG vorzulegen
- Reinigung  Antrieb (Alle Zahnräder in den Antriebsahäuser, alle Kettenritzel, Hauben, Lager, Umlenkrollen,
  Führung, Kettenrutsche usw.). Grobe Verschmutzungen,
  Schmierstoffrückstände und Rost sind zu beseitigen
- Schutz der ausgebauten Bauteile während der Lagerung

Die Huborgane werden für den Wiedereinbau genutzt und sind unter besonderer Sorgfalt zu demontieren, zu reinigen,  fachgerecht zu lagern und zu transportieren. Auszubauende Teile werden zur Überprüfung/ Begutachtung gelagert.

Evtl. Erschwernisse durch festsitzende Bolzen (Korrosion der Bolzen mit Laschen), Schwergängigkeiten und andere Demontageschwierigkeiten sind zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.
Menge: 2,000 St

**4.3.20 Instandsetzung der Anbauteile und Anschlagpunkte**
*** Pauschalposition
Alle Anbauteile und der Hub- und Klappenketten (siehe Anlage AU M 03 bis AU M 07) sind zerstörungsfrei zu demontieren. Nach der Demontage sind die Bauteile zu reinigen und auf Funktion zu überprüfen (Muttern, Gewindegänge usw.)
Die Bauteile sind wieder zu verwenden und vor dem Einbau  einzufetten.

Die Anschlagpunkte der Hub- und Klappenkette am Verschluss  siehe Anlage AU V 02 bis  Anlage AU V 04) sind von Rost und Ablagerungen zu säubern. Der Passsitz ist zu kontrollieren, aufzumessen und mit den v. g.  Anlagen zu vergleichen. Die Montage der Kettenteile ist zu gewährleisten.

Schmiermittel 'STABYL ECO S12 in Kartuschen für Einhandpressen' werden vom AN gestellt.

Diese Position beinhaltet die Demontage, das Reinigen, die Überprüfung (Abgleich der Soll Maße mit den Ist Maßen sowie deren Dokumentation), das Instandsetzen ggf. Gängigmachen der Bauteile, um die Einstellfunktion nach der Montage wieder herzustellen sowie das Einfetten der Gewindegänge.

Weiterhin sind die Anbauteile und Anschlagpunkte während der Ent- und Beschichtungsarbeiten geeignet zu schützen.

Evtl. Erschwernisse durch festsitzende Bolzen (Korrosion der Bolzen mit Laschen), Schwergängigkeiten und andere Demontageschwierigkeiten sind zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.
Menge: 1,000 Psch

**4.3.30 Reinigen und Nachkonservieren Hubkette**
*** Pauschalposition
Die Huborgane (siehe Anlage AU V 02 bis  Anlage AU V 04)  sind aufgrund von  Roststellen zu reinigen.

Die Bauteile werden für den Wiedereinbau genutzt und sind unter besonderer Sorgfalt zu transportieren, zu reinigen und fachgerecht zu lagern.
Die Ausführung erfolgt nach dem abgestimmten Demontage- und Montagekonzept des AN.

Diese Position umfasst folgende Arbeiten:

- Transport der Hubketten in Werkstatt des AN unter
  Verwendung von Montagehilfen und Transporthilfen
- Herstellen Montagegestell zur Ablage der Kettenteilstücke
  (Holz- Metallkonstruktion mit PE- Platten als Auflagefläche,
  Länge ca. 8,0 m
- Reinigung der Hubketten durch mechanischen Abtrag,
  Bürsten, Schleifen und Polieren
- Gegeben falls muss die Kette bei schwierigem Zugang zur
  Roststelle teilzerlegt werden
- Reinigung der gesamten Hubkette nach der mechanischen
  Bearbeitung mit sauberem Wasser (kein Hochdruck)
- Transport zum Einbauort unter Verwendung  von Montagehilfen
- Fehlstellen im Korrosionschutz sind nach der Montage fachgerechtauszubessern.
- nach dem Einbau alle fehlstellen die durch die Montge entstanden sind nochmal nachzuarbeiten.der Beschichtungsstoff ist durch den AN zu stellen.
- sonstige systembedingte Aufwendungen

Die Abrechnung der Reinigungs- und Schleifarbeiten erfolgt auf der Grundlage der Einheitspreise der Stundenlohnarbeiten.
Ein entsprechender Stundennachweis hat durch den AN zu erfolgen, und ist dem AG zur Abrechnung vorzulegen.  Alle anderen v. g. Arbeiten (Transporte, Montagegestell usw.) sind in der Pauschale zu berücksichtigen.

Hinweis:
- Da die Bolzen aus Edelstahl sind ist bei allen Arbeiten an den Laschen und Bolzen besondere Sorgfalt auf die Trennung der Materialeien zu beachten.
- Beschichtungsstoff ist durch den AN zu stellen.
Menge: 1,000 Psch

**4.3.40 Transport der Huborgane an die Schleuse**
*** Pauschalposition
Die ausgebauten Huborgane (Teilstücke) müssen an Land transportiert werden. Dem AN wird vom AGk ein Hebe- sowie ein Transportgerät (Wasserfahrzeug) zur Verfügung gestellt.

Diese Position umfasst folgende Arbeiten:

- Alle notwendigen Arbeiten zum  Ausheben der Bauteile.
- Das Ablegen und Lagesichern auf der Schleuse.
- Das Abladen an der Schleusenlandseite und fachgerechtes
  Sichern bei Hebearbeiten.
- Die Bauteile im Antriebshaus müssen vom AN auf dem
  Wehrsteg positioniert werden, damit der Hebekran diese
  Anheben kann. Die Bauteile sind entsprechend zu
  Packetieren und Hebebereit zu positionieren.
- sonstige systembedingte Arbeiten
Menge: 1,000 Psch

**4.3.50 Aufarbeiten, Anpassen der Führungen**
*** Pauschalposition
Für einen reibungslosen Betrieb der Hubkette soll ein notwendiges Aufarbeiten und/oder Anpassen bzw. Erneuern der Führungen im Bereich Windenträger und Kettenhaube sowie im Bereich Kettenrutsche erfolgen. Die Führung und deren Bauteile (Kettenbahnhof usw.) sind gründlich zu reinigen.

Folgende Bauteile sind aufzuarbeiten

- Kettenhaube
- Kettenhaube Leiteinrichtung
- Kettenhaube Schmiereinrichtung
- Kettenführung
- Kettenrutsche Schnitt a-a

Diese Position umfasst folgende Arbeiten:

- Reinigung der Bauteile
- Begradigung der Kanten durch schleifen
- Erneuerung der Schmiernippel
- Einbringen Schmiermittel
- Die Kettenglieder müssen aus dem Ritzel geführt werden. Die
  ursprünglichen Hauptabmaße sollen eingehalten werden.
- Erneuerung Korrosionsschutz in Teilbereichen

Es wird ausdrücklich darauf hingewiesen, dass die Konstruktion teilweise mit einem PAK- Blei- und Asbest- belastetem Anstrich versehen ist. Die Leistung beinhaltet alle eventuell erforderliche Schutzmaßnahmen gemäß TRGS 519, 551, 505 und Anlage AU 12 bis AU 19 Verfahrensbeschreibungen zum Umgang mit asbest- und PAK-haltiger Oberflächenversiegelung und Anstrichstoffen.

Evtl. Erschwernisse durch festsitzende Befestigungsmittel (Korrosion der Bauteile), Schwergängigkeiten und andere Demontageschwierigkeiten sind zu berücksichtigen und werden nicht gesondert vergütet.

Erschwernisse durch beengte Verhältnisse sind bei der Demontage ebenso zu berücksichtigen.

Schmiermittel 'Stabyl ECO S 12' wird vom AN  gestellt.
Menge: 1,000 Psch

#### Unterabschnitt 4.4 Montage der Huborgane

**4.4.10 Transport der Huborgane in die Baugrube**
*** Pauschalposition
Transport der Huborgane (Teilstücke) und weiterer Bauteile von Land in dieBaugrube. Dem AN wird vom AG kein Hebe- sowie ein Transportgerät (Wasserfahrzeug) zur Verfügung gestellt.

Diese Position umfasst folgende Arbeiten:

- Anheben der Bauteile von der Schleuse und fachgerechtes
  Sichern bei Hebearbeiten.
- Das Ablegen und Lagesichern in der Baugrube
- Das Einheben in die Baugrube, bzw. auf dem Wehrsteg.
- sonstige systembedingte Arbeiten.
Menge: 1,000 Psch

**4.4.20 Montage Huborgane**
Die Huborgane (siehe Anlage AU V 02 bis  Anlage AU V 04, AU M15) sind in die Antriebe einzubauen ). Die Kette ist aufgrund Ihres hohen Eigengewichtes in Teilstücken zu montieren.

Die Huborgane wurden vom  AN in Teillängen ausgebaut (siehe LV Pos. 4.3.10).

Die begrenzte Hebeleistung des Hebegerätes und die Zugänglichkeit ist zu beachten.

Für die Montagearbeiten muss eine schriftliche Montage- anweisung auf der Baustelle vorliegen, die alle erforderlichen sicherheitstechnischen Angaben enthält. Montagehilfs- konstruktionen (Traggerüste usw.) sind statisch nachzuweisen. Statische Berechnungen und Ausführungszeichnungen sind vor Beginn der Arbeiten dem AG  vorzulegen  (siehe Pos. 9.1.20 und 9.1.30).

Diese Position umfasst den kompletten Einbau der Huborgane  zwischen Verschluss und Antrieb und die damit verbundenen zusätzlichen Arbeiten, wie z. B.

- Abfangen bzw. Aufnehmen der Kette durch Montagehilfen,
- Verbinden der Teilstücke zu der Gesamthubkette
- Verbindung Schütz mit der Klappenkette
- Montage der Augenstange im Windwerk
- Montage Kettenhaube am  Antrieb links und rechts
- Auftragen Schmierstoff SKD 3000 am Ritzel
- Auftragen Schmierstoff Lagermeister am
  gesamten  Antrieb / Zahnräder
- Lagerbuchsen schmieren durch Einbringen Schmiermittel
  Lagermeister Stabyl ECO S 12
- Nachkonservieren von Montageschäden am Korrosionsschutz
- fachgerechtes Sichern der Bauteile beim Einbau
- Montage vorhandene Taubenschutzeinrichtung
- Markierungen des Ketteneingriffs usw. sind nach Abschluss
  der  Arbeiten zu entfernen.
- Sonstige systembedingte Aufwendungen

Evtl. Erschwernisse durch Schwergängigkeiten und andere Montageschwierigkeiten sind zu berücksichtigen und werden nicht gesondert vergütet.

Erschwernisse durch beengte Verhältnisse sind bei der Montage ebenso zu berücksichtigen.

Schmiermittel 'SKD 3000' wird vom AN gestellt.

Schmiermittel 'Stabyl ECO S 12' wird vom AN gestellt.
Menge: 2,000 St

#### Unterabschnitt 4.5 Instandsetzen Laufwagen

**4.5.10 Laufwagen demontieren**
*** Pauschalposition
Vorhandene oberen und untere Laufwagen des Dreigurtschützes (siehe Anlage AU M 13 und AU M14, AU M 05 sowie AU V 07) vollständig und fachgerecht ausbauen sowie abtransportieren, einschließlich aller erforderlichen Nebenleistungen.

Für die Demontagearbeiten muss eine schriftliche Montage- anweisung auf der Baustelle vorliegen, die alle erforderlichen sicherheitstechnischen Angaben enthält. Montagehilfs- konstruktionen (Traggerüste usw.) sind statisch nachzuweisen. Statische Berechnungen und Ausführungszeichnungen sind vor Beginn der Arbeiten dem AG  vorzulegen. (siehe Pos. 9.1.20 und 9.1.30).

Die Laufwagen werden für den Wiedereinbau genutzt und sind unter besonderer Sorgfalt zu demontieren, zu transportieren, zu reinigen und fachgerecht zu lagern.
Die Ausführung erfolgt nach der abgestimmten Instand- setzungsanweisung des AN.

Diese Position umfasst folgende Arbeiten:

- Ausbau bzw. Demontage der Laufwagen und Transport in
  Werkstatt  des AN unter Verwendung  von Montage- und
  Transporthilfen. Dem AN wird vom AG ein Hebe- sowie ein
  Transportgerät (Wasserfahrzeug) für den Transport an Land
  zur Verfügung gestellt.
- ordnungsgemäßes Ablegen, sichern und ggf. aufpallen der
  Bauteile für den Transport
- Freipressen der Laufwagen
- Ausbau der Stelzen und Druckplatten
- Ausbau der Stifte und Paßschrauben
- Ausbau Laufwagenanschluß
- Demontage Schmierleitungen
- Erstellen Aufmaß sämtlicher Bauteile zur Verwendung für
  Wiederherstellung der Bauteile und Vorlage beim AG
- Erweiterung bzw. Umbau der Arbeitsgerüste Pfeilernischen
  (siehe LV-Pos. 1.2.) für Demontagearbeiten
- sonstige systembedingte Aufwendungen

Evtl. Erschwernisse durch festsitzende Bolzen (Korrosion der Bolzen mit Laschen), Schwergängigkeiten und andere Demontageschwierigkeiten sind zu berücksichtigen und werden nicht gesondert vergütet. Schrauben und Gewindebolzen sind zu schonen. Zöllige Schlüsselweiten sind zu beachten. Erschwernisse durch beengte Verhältnisse sind bei der Demontage ebenso zu berücksichtigen.

Es wird ausdrücklich darauf hingewiesen, dass die Konstruktion teilweise mit einem PAK- Blei- und Asbest- belastetem Anstrich versehen ist. Die Leistung beinhaltet alle eventuell erforderliche Schutzmaßnahmen gemäß TRGS 519, 551, 505 und Anlage AU 12 bis AU 19 Verfahrensbeschreibungen zum Umgang mit asbest- und PAK-haltiger Oberflächenversiegelung und Anstrichstoffen.
Menge: 1,000 Psch

**4.5.20 Laufwagen instandsetzen**
*** Pauschalposition
Vorhandene Laufwagen des Dreigurtschützes (siehe Anlage AU M 13 und AU M14, AU M 05sowie AU V 07 vollständig und fachgerecht in Einzelteile zerlegen und instandsetzen.

Die Laufwagen werden für den Wiedereinbau genutzt und sind unter besonderer Sorgfalt zu demontieren, zu transportieren, zu reinigen und fachgerecht zu lagern.
Diese Position umfasst folgende Arbeiten:

- Zerlegen der Laufwagen und Anbauteile in Einzelteile
- Aufarbeitung der Laufwagenrahmen
- sämtliche Bauteile sandstrahlen
- Laufrollen abdrehen und schleifen
- Aufspachtelung Metallspachtel und erneutes abdrehen
- Walzenrollen polieren
- Achsen polieren
- Schienenräumblech mit Befestigung ergänzen
- Montageblech Stelze inkl. Halteschrauben erneuern
- Herstellen und Einbau neuer Stifte und Paß- und Senkschrauben für Druckplatte gemäß Aufmaß der Altteile
- Herstellen und Einbau neuer Simmeringe, Leichtspannhülsen,
  Achshalter, Deckel, Achshalterschrauben, Paßgewindestifte,
  Schleifscheibe gemäß Aufmaß der Altteile
- Herstellen und Einbau neuer Schmiernippel
- Schrauben für Zusammenbau aller Bauteile erneuern
- Laufwagen grundieren und Deckbeschichten
- Grundieren und Deckbeschichten Schrauben und
  Verbindungsmittel und sämtlicher Montagebauteile
- Einbringen Schmiermittel Stabyl ECO S 12
- Erstellen Aufmaß sämtlicher Bauteile zur Verwendung für
  Wiederherstellung der Bauteile und Vorlage beim AG
- Zusammenbau der Einzelteile in Bauteilgruppen bzw.
  Laufwagen
- sonstige systembedingte Aufwendungen

Material= 'S355J2'

Lieferzustand= '+M oder +N je nach Verfügbarkeit'

Abnahmezeugnis= '3.1 gem. DIN EN 10204'

Einzukalkulieren sind weiterhin die Herstellung, Lieferung und Montage der Verbindungsmittel sowie die ordnungsgemäße Grundierung der Kontaktflächen vor der Montage.

Verbindungsmittel='HV Passchrauben'
HV- Passschraubengarnitur='M20,  DIN EN 14399-8, FK 10.9 feuerverzinkt, Versenkschrauben und Kopfschrauben
Erforderliche Klemmlänge ist aus den Bestandszeichnungen zu entnehmen, Klemmlänge  bis 130 mm

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Blei- und Asbest- belastetem Anstrich versehen ist. Die Leistung beinhaltet alle eventuell erforderliche Schutzmaßnahmen gemäß TRGS 519, 551, 505 und Anlage AU 12 bis AU 19 Verfahrensbeschreibungen zum Umgang mit asbest- und PAK-haltiger Oberflächenversiegelung und Anstrichstoffen.

Schmiermittel 'Stabyl ECO S 12' wird vom AN gestellt.

Angaben im Bieterangabenverzeichnis:

Hersteller Schrauben '....................................................'

Hersteller Simmeringe '....................................................'

Hersteller Schmiernippel '....................................................'
Menge: 1,000 Psch

**4.5.30 Laufwagenrahmen herstellen**
Laufwagenrahmen für Wehrverschluß nach konstruktiven Erfordernissen gemäß  Anlage AU M14 als geschweißte Konstruktion herstellen und liefern.

Laufwagenrahmen ca. 1960x615x615 ist inkl. aller Stegbleche und Aussteifungen, Anbauteilen sowie den Bohrungen und Konturen herzustellen.

Statische Berechnungen und Ausführungszeichnungen sind vor Beginn der Arbeiten dem AG  vorzulegen. (siehe Pos. 9.1.20 und 9.1.30).

Die Position umfasst alle erforderlichen Arbeiten, (inkl. Korrosionsschutz (grundieren und Deckbeschichten), Lieferung und Transport zur Werkstatt des AN.

Material= 'S355J2'

Lieferzustand= '+M oder +N je nach Verfügbarkeit'

Abnahmezeugnis= '3.2 gem. DIN EN 10204'

Beschichtungsstoff: nach Wahl des AN und des AG gem. Liste der zugelassenen bzw. empfohlenen Beschichtungssysteme der  BAW. Beschichtungsstärke min. 500 µm.
Menge: 2,000 St

**4.5.40 Laufrad herstellen**
Laufrad für Laufwagenkasten D=750 mm nach konstruktiven Erfordernissen gemäß  Anlage AU M 13 herstellen und liefern.

Das Laufrad (Herstellung 1933 in Stg 60) ist inkl. aller Bohrungen und Konturen neu herzustellen.

Statische Berechnungen und Ausführungszeichnungen sind vor Beginn der Arbeiten dem AG  vorzulegen. (siehe Pos. 9.1.20 und 9.1.30).

Die Position umfasst alle erforderlichen Arbeiten, (inkl. Korrosionsschutz (grundieren und Deckbeschichten), Lieferung und Transport zur Werkstatt des AN.

Material= 'S355J2'

Lieferzustand= '+M oder +N je nach Verfügbarkeit'

Abnahmezeugnis= '3.2 gem. DIN EN 10204'

Beschichtungsstoff: nach Wahl des AN und des AG gem. Liste der zugelassenen bzw. empfohlenen Beschichtungssysteme der  BAW. Beschichtungsstärke min. 500 µm.
Menge: 4,000 St

**4.5.50 Laufwagenanschluß herstellen**
Laufwagenanschluß für die Befestigung der Laufwagen am Wehrverschluß nach konstruktiven Erfordernissen gemäß  A (siehe Anlage AU M 13 und AU M14, AU V23 sowie AU V 07) herstellen und liefern.

Der Laufwagenanschluß (kompletter Anschluss am Verschluss für einen Laufwagen) ist inkl. aller Laschen (4 Stück je Anschluß) und Bolzen (4 Stück je Anschluß), Unterlagscheiben, Splinte und sonstigen Anbauteilen sowie den Bohrungen und Konturen herzustellen.

Statische Berechnungen und Ausführungszeichnungen sind vor Beginn der Arbeiten dem AG  vorzulegen. (siehe Pos. 9.1.20 und 9.1.30).

Einzukalkulieren sind weiterhin die Herstellung, Lieferung und Montage der Verbindungsmittel sowie die ordnungsgemäße Grundierung der Kontaktflächen vor der Montage.

Die Position umfasst alle erforderlichen Arbeiten, (inkl. Korrosionsschutz (grundieren und Deckbeschichten), Lieferung und Transport zur Werkstatt des AN.

Material= 'S355J2'

Lieferzustand= '+M oder +N je nach Verfügbarkeit'

Abnahmezeugnis= '3.2 gem. DIN EN 10204'

Beschichtungsstoff: nach Wahl des AN und des AG gem. Liste der zugelassenen bzw. empfohlenen Beschichtungssysteme der  BAW. Beschichtungsstärke min. 500 µm.
Menge: 2,000 St

**4.5.60 Laufwagen montieren**
*** Pauschalposition
Vorhandene Laufwagen des Dreigurtschützes  (siehe Anlage AU M 13 und AU M14, AU V 23 sowie AU V 07) vollständig und fachgerecht montieren sowie antransportieren, einschließlich aller erforderlichen Nebenleistungen.

Die Ausführung erfolgt nach dem abgestimmten Demontage- und Montagekonzept des AN.

Diese Position umfasst folgende Arbeiten:

- Einbau bzw. Montage der Rollenwagen und Transport zum
  Einbauort unter Verwendung  von Montagehilfen. Dem AN wird
  vom AG ein Hebe- sowie ein Transportgerät (Wasserfahrzeug)
  für den Transport von Land  zur Verfügung gestellt.
- ordnungsgemäßes Ablegen, sichern und ggf. aufpallen der
  Bauteile für den Transport
- Herstellen und Einbau von Futterblechen gemäß Aufmaß der
  Altteile
- Herstellen und Einbau neuer Verbindungsmittel,  Muttern und
  Sicherungen gemäß Aufmaß der Altteile
- Herstellen und Einbau einer geeigneten Lagesicherung im
  Bereich Stelze/Druckplatte für Montage
- Grundieren und Deckbeschichten Schrauben und
  Verbindungsmittel und sämtlicher Montagebauteile
- Ausrichten und Einstellen gemäß Bestandsplan
- Erweiterung bzw. Umbau der Arbeitsgerüste Pfeilernischen
  (siehe LV-Pos. 1.2) für Montagearbeiten
- Erneutes Einbringen Schmiermittel Stabyl ECO S 12 nach der
  Montage
- sonstige systembedingte Aufwendungen

Einzukalkulieren sind weiterhin die Montage der Verbindungsmittel sowie die ordnungsgemäße Grundierung der Kontaktflächen vor der Montage.

Verbindungsmittel='HV Passchrauben'
HV- Passschraubengarnitur='M20,  DIN EN 14399-8, FK 10.9 feuerverzinkt
Erforderliche Klemmlänge ist aus den Bestandszeichnungen zu entnehmen, Klemmlänge  bis 130 mm

Erschwernisse durch beengte Verhältnisse sind bei der Montage ebenso zu berücksichtigen.

Schmiermittel 'Stabyl ECO S 12' wird vom AN gestellt.
Menge: 1,000 Psch

#### Unterabschnitt 4.6 Instandsetzen Umlenkrollen

**4.6.10 Reinigung der Antriebsteile Bereich Umlenkrollen**
*** Pauschalposition
Diese Position beinhaltet alle Reinigungsarbeiten an den zu demontierenden Bauteilen bzw. Antriebsteilen (siehe Anlage AU V 06 Schnitt c-c). Es sind die Teile zu Reinigen die ausgebaut werden, sowie auch alle weiteren sich im Arbeitsbereich der Huborgane befindlichen Anbauteile. Die Teile sind von Fett,
Fettrückständen und grober Verschmutzung zu reinigen. Die Pos. gilt für beide Antriebsseiten.

Es wird ausdrücklich darauf hingewiesen, dass die Konstruktion teilweise mit einem PAK- Blei- und Asbest- belastetem Anstrich versehen ist. Die Leistung beinhaltet alle eventuell erforderliche Schutzmaßnahmen gemäß TRGS 519, 551, 505 und Anlage AU 12 bis AU 19 Verfahrensbeschreibungen zum Umgang mit asbest- und PAK-haltiger Oberflächenversiegelung und Anstrichstoffen.
Menge: 1,000 Psch

**4.6.20 Umlenkrollen am Schütz demontieren**
Vorhandene Umlenkrollen und Achsen (siehe Anlage AU M09 und Anlage AU M 10) fachgerecht ausbauen.
System = Laschenkettenantrieb
auszubauendes Teil =Umlenkrollen am Schütz mit Achsen

Die auszubauenden Teile werden zur Überprüfung / Begutachtung bis zum Abschluss der Instandsetzungsarbeiten auf der Baustelle gelagert.

Die Ausführung erfolgt nach der abgestimmten Instand- setzungsanweisung des AN.

Die Arbeiten umfassen folgende Leistungen:

- ausbauen der Schraubverbindungen (siehe Anlage AU M 10)
- fachgerechtes ausbauen aller Schutzbleche und Anbauteile die demontiert werden müssen
- fachgerechtes ausbauen der Umlenkrolle
- Transport der ausgebauten Bauteile zum Schleusengelände
  unter Verwendung  von Montagehilfen
- Erstellen Aufmaß sämtlicher Bauteile zur Verwendung für
  Wiederherstellung der Bauteile und Vorlage beim AG

Auszubauende Teile werden zur Überprüfung/ Begutachtung gelagert.

Evtl. Erschwernisse durch festsitzende Bolzen (Korrosion der Bolzen mit Laschen), Schwergängigkeiten und andere Demontageschwierigkeiten sind zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.

Die Umlenkrollen mit Achsen sind nach Abschluss der Instandsetzungsarbeiten fachgerecht zu entsorgen.
Einschließlich Entsorgung aller Fette und Öle.
Menge: 2,000 St

**4.6.30 Umlenkrollen instandsetzen**
Vorhandene Umlenkrollen des Versenkschützes (siehe Anlage AU M09, AU M 10) vollständig und fachgerecht in Einzelteile zerlegen und instandsetzen.

Die Umlenkrollen und weiter Bauteile werden für den Wiedereinbau genutzt und sind unter besonderer Sorgfalt zu demontieren, zu transportieren, zu reinigen und fachgerecht zu lagern.
Diese Position umfasst folgende Arbeiten:

- Zerlegen der Umlenkrollen in Einzelteile
- Aufarbeiten Boden Umlenkrollenhalterung und Achshalter
- Bauteile sandstrahlen
- Umlenkkettenrad befunden
- Umlenkkettenrad aufarbeiten
- LagerBuchse erneuern
- Achsen polieren und vermessen d= 220 mm
- Herstellen und liefern neuer Achshalter  und
  Achshalterschrauben
- Herstellen und liefern Schrauben für Boden Umlenkrollenhalterung
- Herstellung neuer Schmiernippel
- Schrauben für Zusammenbau der Bauteile aufarbeiten
- Boden Umlenkrollenhalterung grundieren und Deckbeschichten
- Grundieren und Deckbeschichten Schrauben und
  Verbindungsmittel und sämtlicher Montagebauteile
- Einbringen Schmiermittel Stabyl ECO S 12
- Erstellen Aufmaß sämtlicher Bauteile zur Verwendung für
  Wiederherstellung der Bauteile und Vorlage beim AG
- Zusammenbau der Einzelteile in Bauteilgruppen bzw.
  Umlenkrolle
- sonstige systembedingte Aufwendungen

Material= 'S355J2'

Lieferzustand= '+M oder +N je nach Verfügbarkeit'

Abnahmezeugnis= '3.1 gem. DIN EN 10204'

Einzukalkulieren sind weiterhin die Herstellung, Lieferung und Montage der Verbindungsmittel sowie die ordnungsgemäße Grundierung der Kontaktflächen vor der Montage.

Verbindungsmittel='HV Passchrauben'
HV- Passschraubengarnitur='M20,  DIN EN 14399-8, FK 10.9 feuerverzinkt, Erforderliche Klemmlänge ist aus den Bestandszeichnungen zu entnehmen, Klemmlänge  bis 65 mm

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Blei- und Asbestbelastetem Anstrich versehen ist. Die Leistung beinhaltet alle eventuell erforderliche Schutzmaßnahmen gemäß TRGS 519, 551, 505.
Die Verfahren gemäß Anlage  AU 11 bis AU 18 sind zu beachten. Die Verfahrensbeschreibungen zum Umgang mit asbest- und PAK-haltiger Oberflächenversiegelung und Anstrichstoffen sind zwingend einzuhalten.

Durchführung und Überwachung der Arbeiten nur unter Aufsicht und Anweisung eines Sachkundigen nach TRGS 519, Anlage 3.

Schmiermittel 'Stabyl ECO S 12' wird vom AN gestellt.

Angaben im Bieterangabenverzeichnis:

Hersteller Wellendichtring '....................................................'
Menge: 2,000 St

**4.6.40 Umlenkrollen montieren**
Umlenkrolle (siehe Anlage AU M 09 und AU M;10) fachgerecht montieren.

Die Ausführung erfolgt nach der abgestimmten Instand- setzungsanweisung des AN.

Diese Position umfasst folgende Arbeiten:

- Einbau bzw. Montage der Umlenkrollen und Achsen sowie
  Transport zum  Einbauort unter Verwendung  von
  Montagehilfen
- Herstellen, Liefern und Einbau aller Schutzbleche und Anbauteile die demontiert werden müssen 2 Stück je
  Umlenkrolle
- Herstellen, Liefern und Einbau neuer Achshalter
  4 Stück je Umlenkrolle
- Herstellen, liefern und Einbau neuer Halteschrauben /
  Verbindungsmittel M 24x45, 8.8 verz.  inkl. Sicherung für
  Montage Achshalter und Winkel
- Herstellen und Einbau neuer Schmierleitungen und
  Schmiernippel nach Festlegung vor Ort
- Grundieren und Deckbeschichten Schrauben und
  Verbindungsmittel und sämtlicher Montagebauteile usw.
- Einbringen Schmiermittel Stabyl ECO S 12
- Ausrichten und Einstellen gemäß Bestandsplan
- sonstige systembedingte Aufwendungen

Erschwernisse durch beengte Verhältnisse sind bei der Demontage ebenso zu berücksichtigen.

Schmiermittel 'Stabyl ECO S 12' wird vom AN gestellt.

Angaben im Bieterangabenverzeichnis:

Hersteller Schmiernippel '....................................................'

Hersteller Schrauben '....................................................'
Menge: 2,000 St

#### Unterabschnitt 4.7 Instandsetzen Klappenlager

**4.7.10 Klappenlager und Klappenendlager demontieren**
Vorhandene Klappenlager inkl. Klappenendlager des Dreigurtschützes (siehe Anlage AU V 09, AU V 12 und AU V 13) vollständig und fachgerecht ausbauen sowie abtransportieren, einschließlich aller erforderlichen Nebenleistungen. Der Ausbau der Lager muss im Pilgerschrittverfahren erfolgen, um Verformungen der Stauklappe zu vermeiden!

Statische Berechnungen (Lage- und Kippsicherung Klappen- und Klappenendlager) und Ausführungszeichnungen bzw. Bestandspläne sind vor Beginn der Arbeiten dem AG  vorzulegen. (siehe Pos. 9.1.20 und 9.1.30). Weiterhin sind Stück und Materiallisten anzufertigen.

Die Klappenlager werden für den Wiedereinbau genutzt und sind unter besonderer Sorgfalt zu demontieren, zu transportieren, zu reinigen und fachgerecht zu lagern.
Die Ausführung erfolgt nach der abgestimmten Instand- setzungsanweisung des AN.

Diese Position umfasst folgende Arbeiten:

- Ausbau bzw. Demontage der Klappenlager und Transport in
  Werkstatt  des AN unter Verwendung  von Montage- und
  Transporthilfen. Dem AN wird vom AG kein Hebe- sowie ein
  Transportgerät (Wasserfahrzeug) für den Transport an Land
  zur Verfügung gestellt.
- Herstellen, Liefern und Einbau einer temporären Abstützkonstruktion
- Ausbau Bronzeringstücke 80x24x710 gemäß
  Anlage AU V 09, AU V12 und AU V 13 mit Bolzen, Nieten, Gewindestifte und Winkel.
- Ausbau der vorhandenen Niete und Schrauben
- ordnungsgemäßes Ablegen, sichern und ggf. aufpallen der
  Bauteile für den Transport
- Reinigen der Bauteile von Fettrückständen
- Ausbau Schmiernippel
- Erstellen Aufmaß sämtlicher Bauteile zur Verwendung für
  Wiederherstellung der Bauteile und Vorlage beim AG
- eindeutige feste Kennzeichnung (Nummern) und dokumentation der Lager
- sonstige systembedingte Aufwendungen

Evtl. Erschwernisse durch festsitzende Bolzen (Korrosion der Bolzen mit Laschen), Schwergängigkeiten und andere Demontageschwierigkeiten sind zu berücksichtigen und werden nicht gesondert vergütet. Schrauben und Gewindebolzen sind zu schonen. Zöllige Schlüsselweiten sind zu beachten. Erschwernisse durch beengte Verhältnisse sind bei der Demontage ebenso zu berücksichtigen.

Es wird ausdrücklich darauf hingewiesen, dass die Konstruktion teilweise mit einem PAK- Blei- und Asbest- belastetem Anstrich versehen ist. Die Leistung beinhaltet alle eventuell erforderliche Schutzmaßnahmen gemäß TRGS 519, 551, 505 und Anlage AU 12 bis AU 19 Verfahrensbeschreibungen zum Umgang mit asbest- und PAK-haltiger Oberflächenversiegelung und Anstrichstoffen.
Menge: 13,000 St

**4.7.20 Klappenlager und Klappenendlager instandsetzen**
*** Pauschalposition
Vorhandene Klappenlager und Klappenendlager des Dreigurtschützes (siehe Anlage AU V 06, AU V 17, AU V 18) und weitere Bauteile fachgerecht in Einzelteile zerlegen und instandsetzen. Die Instandsetzung erfolgt schrittweise gemäß Ausbau im Pilgerschrittverfahren!

Die Klappen- und Klappenendlager werden für den Wiedereinbau genutzt und sind unter besonderer Sorgfalt zu demontieren, zu transportieren, zu reinigen und fachgerecht zu lagern.
Diese Position umfasst folgende Arbeiten:

- Zerlegen der Klappen- und Klappenendlager und Anbauteile in
  Einzelteile
- sämtliche Bauteile sandstrahlen
- Schutz der instandgesetzten Bauteile bei Strahl- und
  Beschichtungsarbeiten
- Herstellen und Liefern Bronzeringstücke 80x24x710 gemäß
  Anlage AU V 09, AU V12 und AU V 13 oder nach Muster
- Herstellen und Liefern geteilte Bronzebuchsen D=714x55,
  Querschnitt und Befestigung siehe Anlage AU V 06 Detail
  Klappenendlager
- Herstellen und Liefern der erforderlichen Schraubengarnituren
  DIN EN ISO 4014, Festigkeit 8.8, blank mit Muttern DIN 4032
  und Beilagscheiben für Zusammenbau aller Bauteile erneuern
- Bauteile grundieren und Deckbeschichten
- Grundieren und Deckbeschichten Schrauben und
  Verbindungsmittel und sämtlicher Montagebauteile
- Erstellen Aufmaß sämtlicher Bauteile zur Verwendung für
  Wiederherstellung der Bauteile und Vorlage beim AG
- Zusammenbau der Einzelteile in Bauteilgruppen bzw.
  Klappenlager
- sonstige systembedingte Aufwendungen

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Bleibelastetem Anstrich versehen ist. Die Leistung beinhaltet alle eventuell erforderliche Schutzmaßnahmen gemäß TRGS 551, 505 und Anlage
 AU 11 bis AU 18 Verfahrensbeschreibungen zum Umgang mit asbest- und PAK-haltiger Oberflächenversiegelung und Anstrichstoffen.
Menge: 1,000 Psch

**4.7.30 Klappenlager und Klappenendlager montieren**
*** Pauschalposition
Vorhandene Klappenlager und Klappenendlager des Dreigurtschützes (siehe Anlage AU V 09, AU V 12 und AU V 13) und weitere Bauteile vollständig und fachgerecht montieren sowie antransportieren, einschließlich aller erforderlichen Nebenleistungen.

Die Ausführung erfolgt nach der abgestimmten Instand- setzungsanweisung des AN.  (Pilgerschrittverfahren)!

Diese Position umfasst folgende Arbeiten:

- Einbau bzw. Montage der Bauteile und Transport zum
  Einbauort. Dem AN wird vom AG kein Hebe- sowie ein
  Transportgerät (Wasserfahrzeug) für den Transport von Land
  zur Verfügung gestellt.
- ordnungsgemäßes Ablegen, sichern und ggf. aufpallen der
  Bauteile für den Transport
- Herstellen, liefern und Einbau neuer Muttern,  Bolzen,
  Kupferniete, Gewindestifte gemäß  Aufmaß der Altteile
- Herstellen, liefern und Einbau neuer Verbindungsmittel
  Schraubengarnituren DIN EN ISO 4014, Festigkeit 8.8, blank
  mit Muttern DIN 4032 und Beilagscheiben gemäß Aufmaß der
  Altteile für Klappenlager
- Grundieren und Deckbeschichten Schrauben und
  Verbindungsmittel und sämtlicher Montagebauteile
- Einbringen Schmiermittel Stabyl ECO S 12
- Ausrichten und Einstellen gemäß Bestandsplan
- Schutz der instandgesetzten Bauteile bei Strahl- und
  Beschichtungsarbeiten vor Ort
- sonstige systembedingte Aufwendungen

Erschwernisse durch beengte Verhältnisse sind bei der Montage ebenso zu berücksichtigen.

Schmiermittel 'Stabyl ECO S 12' wird vom AN gestellt.
Menge: 1,000 Psch

#### Unterabschnitt 4.8 Instandsetzen Gegenführung

**4.8.10 Gegenführung demontieren**
Vorhandene Gegenführung (siehe Anlage AU M 08, AU V 23) vollständig (inkl. Halterung bzw. Konsole, Spannvorrichtung, Stumpffeder usw.) und fachgerecht ausbauen sowie abtransportieren, einschließlich aller erforderlichen Nebenleistungen.

Die Gegenführung bzw. ausgebauten Bauteile werden für den Wiedereinbau genutzt und sind unter besonderer Sorgfalt zu demontieren, zu transportieren, zu reinigen und fachgerecht zu lagern.
Die Ausführung erfolgt nach der abgestimmten Instand- setzungsanweisung des AN.

Diese Position umfasst folgende Arbeiten:

- Ausbau bzw. Demontage der Gegenührung mit Halterung
  bzw. Rollenbock aussen, Rollenhalterung, Bolzen, Scherleisten,  Federn usw. und Transport in Werkstatt des AN unter Verwendung  von Montage- und  Transporthilfen.
- ordnungsgemäßes Ablegen, sichern und ggf. aufpallen der
  Bauteile für den Transport
- Freipressen der Bauteile
- Erstellen Aufmaß sämtlicher Bauteile zur Verwendung für
  Wiederherstellung der Bauteile und Vorlage beim AG
- Erweiterung bzw. Umbau der Arbeitsgerüste Pfeilernischen
  (siehe LV-Pos. 1.2.) für Demontagearbeiten
- sonstige systembedingte Aufwendungen

Evtl. Erschwernisse durch festsitzende Bolzen (Korrosion der Bolzen mit Laschen), Schwergängigkeiten und andere Demontageschwierigkeiten sind zu berücksichtigen und werden nicht gesondert vergütet. Schrauben und Gewindebolzen sind zu schonen. Zöllige Schlüsselweiten sind zu beachten. Erschwernisse durch beengte Verhältnisse sind bei der Demontage ebenso zu berücksichtigen.

Es wird ausdrücklich darauf hingewiesen, dass die Konstruktion teilweise mit einem PAK- Blei- und Asbestbelastetem Anstrich versehen ist. Die Leistung beinhaltet alle eventuell erforderliche Schutzmaßnahmen gemäß TRGS 519, 551, 505.
Die Verfahren gemäß Anlage  AU 11 bis AU 18 sind zu beachten. Die Verfahrensbeschreibungen zum Umgang mit asbest- und PAK-haltiger Oberflächenversiegelung und Anstrichstoffen sind zwingend einzuhalten.

Durchführung und Überwachung der Arbeiten nur unter Aufsicht und Anweisung eines Sachkundigen nach TRGS 519, Anlage 3.
Menge: 4,000 St

**4.8.20 Gegenführung instandsetzen**
Vorhandene Gegenführung (siehe Anlage AU M 08, AU V 23)  vollständig und fachgerecht in Einzelteile zerlegen und instandsetzen.

Die Führungsrollen bzw. ausgebauten Bauteile werden für den Wiedereinbau genutzt und sind unter besonderer Sorgfalt zu demontieren, zu transportieren, zu reinigen und fachgerecht zu lagern.
Diese Position umfasst folgende Arbeiten:

- Zerlegen der Gegenführung und Anbauteile in Einzelteile inkl. Befundung und Protokolierung
- Aufarbeitung des kompletten Rollenbockes inkl. Anbauteile
- sämtliche Bauteile sandstrahlen
- Laufrollen 300/70x174mm abdrehen und schleifen
- Aufspachtelung Metallspachtel und erneutes abdrehen
- Achsen/Wellen polieren
- Herstellen und Montage in der Buchse 70/60*70mm (Deva Metall) und Sicherungsstifte erneuern
- Herstellen und Einbau neuer Sechskantmuttern, Gewindestifte und Unterlegscheiben gemäß Aufmaß der Altteile
- Herstellen und Einbau neuer Achshalter, Achshalterschrauben, gemäß Aufmaß der Altteile
- Herstellen und Einbau neuer Federelemente nach Muster oder Zeichnung
- Herstellen der Anschlußwinkel 80x80x8mm inkl. Langlöcher nach Muster oder Zeichnung AU V 23 Schnitt k-k
- Herstellen und liefern Schrauben für Halterung
- Bauteile grundieren und Deckbeschichten
- Grundieren und Deckbeschichten Schrauben und
  Verbindungsmittel und sämtlicher Montagebauteile
- Einbringen Schmiermittel Stabyl ECO S 12
- Erstellen Aufmaß sämtlicher Bauteile zur Verwendung für
  Wiederherstellung der Bauteile und Vorlage beim AG
- Zusammenbau der Einzelteile in Bauteilgruppen
- sonstige systembedingte Aufwendungen

Material= 'S355J2'

Lieferzustand= '+M oder +N je nach Verfügbarkeit'

Abnahmezeugnis= '3.1 gem. DIN EN 10204'

Einzukalkulieren sind weiterhin die Herstellung, Lieferung und Montage der Verbindungsmittel sowie die ordnungsgemäße Grundierung der Kontaktflächen vor der Montage.

Verbindungsmittel='HV Passchrauben'
HV- Passschraubengarnitur='M20,  DIN EN 14399-8, FK 10.9 feuerverzinkt, Erforderliche Klemmlänge ist aus den Bestandszeichnungen zu entnehmen, Klemmlänge  bis 65 mm

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Blei- und Asbestbelastetem Anstrich versehen ist. Die Leistung beinhaltet alle eventuell erforderliche Schutzmaßnahmen gemäß TRGS 519, 551, 505.
Die Verfahren gemäß Anlage  AU 11 bis AU 18 sind zu beachten. Die Verfahrensbeschreibungen zum Umgang mit asbest- und PAK-haltiger Oberflächenversiegelung und Anstrichstoffen sind zwingend einzuhalten.

Durchführung und Überwachung der Arbeiten nur unter Aufsicht und Anweisung eines Sachkundigen nach TRGS 519, Anlage 3.

Schmiermittel 'Stabyl ECO S 12' wird vom AN gestellt.

Angaben im Bieterangabenverzeichnis:

Hersteller Tellerfedern '....................................................'

Hersteller Schmiernippel '....................................................'
Menge: 4,000 St

**4.8.30 Gegenführung montieren**
Vorhandene Gegenführung  (siehe Anlage AU M 08, AU V 23)  vollständig und fachgerecht montieren sowie antransportieren, einschließlich aller erforderlichen Nebenleistungen.

Die Ausführung erfolgt nach dem abgestimmten Demontage- und Montagekonzept des AN.

Diese Position umfasst folgende Arbeiten:

- Einbau bzw. Montage der Gegeführung und Transport zum
  Einbauort unter Verwendung  von Montagehilfen.
- ordnungsgemäßes Ablegen, sichern und ggf. aufpallen der
  Bauteile für den Transport
- Erweiterung bzw. Umbau der Arbeitsgerüste Pfeilernischen
  (siehe LV-Pos. 1.2.) für Montagearbeiten
- Einbau neuer Verbindungsmittel,  Muttern und  Sicherungen
  gemäß Aufmaß der Altteile
- Grundieren und Deckbeschichten Schrauben und
  Verbindungsmittel und sämtlicher Montagebauteile
- Ausrichten und Einstellen gemäß Bestandsplan
- Einbringen Schmiermittel Stabyl ECO S 12
- sonstige systembedingte Aufwendungen

Einzukalkulieren sind weiterhin die Montage der Verbindungs- mittel sowie die ordnungsgemäße Grundierung der Kontaktflächen vor der Montage.

Verbindungsmittel='HV Passchrauben'
HV- Passschraubengarnitur='M20,  DIN EN 14399-8, FK 10.9 feuerverzinkt, Erforderliche Klemmlänge ist aus den Bestandszeichnungen zu entnehmen, Klemmlänge  bis 80 mm

Erschwernisse durch beengte Verhältnisse sind bei der Montage ebenso zu berücksichtigen.

Schmiermittel 'Stabyl ECO S 12' wird vom AN gestellt.
Menge: 4,000 St

#### Unterabschnitt 4.9 Instandsetzen Seitenführung

**4.9.10 Seitenführungsrollen demontieren**
Vorhandene Seitenführungsrollen (siehe Anlage AU M 17, AU M 18 und  AU V 23) vollständig (inkl. Halterung) und fachgerecht ausbauen sowie abtransportieren, einschließlich aller erforderlichen Nebenleistungen.

Die Seitenführungsrollen bzw. ausgebauten Bauteile werden für den Wiedereinbau genutzt und sind unter besonderer Sorgfalt zu demontieren, zu transportieren, zu reinigen und fachgerecht zu lagern.
Die Ausführung erfolgt nach der abgestimmten Instand- setzungsanweisung des AN.

Diese Position umfasst folgende Arbeiten:

- Ausbau bzw. Demontage der Führung mit Halterung und Kegelstumpffeder  und Transport in Werkstatt  des AN unter Verwendung  von
  Montage- und  Transporthilfen.
- ordnungsgemäßes Ablegen, sichern und ggf. aufpallen der
  Bauteile für den Transport
- Freipressen der Bauteile
- Erstellen Aufmaß sämtlicher Bauteile zur Verwendung für
  Wiederherstellung der Bauteile und Vorlage beim AG
- Erweiterung bzw. Umbau der Arbeitsgerüste Pfeilernischen
  (siehe LV-Pos. 1.2.) für Demontagearbeiten
- sonstige systembedingte Aufwendungen

Evtl. Erschwernisse durch festsitzende Bolzen (Korrosion der Bolzen mit Laschen), Schwergängigkeiten und andere Demontageschwierigkeiten sind zu berücksichtigen und werden nicht gesondert vergütet. Schrauben und Gewindebolzen sind zu schonen. Zöllige Schlüsselweiten sind zu beachten. Erschwernisse durch beengte Verhältnisse sind bei der Demontage ebenso zu berücksichtigen.

Es wird ausdrücklich darauf hingewiesen, dass die Konstruktion teilweise mit einem PAK- Blei- und Asbestbelastetem Anstrich versehen ist. Die Leistung beinhaltet alle eventuell erforderliche Schutzmaßnahmen gemäß TRGS 519, 551, 505.
Die Verfahren gemäß Anlage  AU 11 bis AU 18 sind zu beachten. Die Verfahrensbeschreibungen zum Umgang mit asbest- und PAK-haltiger Oberflächenversiegelung und Anstrichstoffen sind zwingend einzuhalten.

Durchführung und Überwachung der Arbeiten nur unter Aufsicht und Anweisung eines Sachkundigen nach TRGS 519, Anlage 3.
Menge: 2,000 St

**4.9.20 Seitenführungsrollen instandsetzen**
Vorhandene Seitenführungsrollen (siehe Anlage AU M 17, AU M 18 und  AU V 23) vollständig und fachgerecht in Einzelteile zerlegen und instandsetzen.

Die Seitenführungsrollen bzw. ausgebauten Bauteile werden für den Wiedereinbau genutzt und sind unter besonderer Sorgfalt zu demontieren, zu transportieren, zu reinigen und fachgerecht zu lagern.
Diese Position umfasst folgende Arbeiten:

- Zerlegen der Führungsrollen und Anbauteile in Einzelteile
- Aufarbeitung der Halterung
- sämtliche Bauteile sandstrahlen
- Laufrollen 250x/55x110mm abdrehen und schleifen
- Aufspachtelung Metallspachtel und erneutes abdrehen
- Achsen/Wellen polieren
- Herstellen und Einbau neuer Sechskantmuttern, Gewindestifte und Unterlegscheiben gemäß Aufmaß der Altteile
- - Herstellen und Montage in der Buchse  (Deva Metall) und Sicherungsstifte erneuern  siehe AU M18
- Herstellen und Einbau neuer Achshalter, Achshalterschrauben,
  gemäß Aufmaß der Altteile
- Herstellen und liefern Schrauben für Halterung
Herstellen neuer Muttern für die Augenstange inkl Unterlegscheibe.
- Bauteile grundieren und Deckbeschichten
- Grundieren und Deckbeschichten Schrauben und
  Verbindungsmittel und sämtlicher Montagebauteile
- Einbringen Schmiermittel Stabyl ECO S 12
- Erstellen Aufmaß sämtlicher Bauteile zur Verwendung für
  Wiederherstellung der Bauteile und Vorlage beim AG
- Zusammenbau der Einzelteile in Bauteilgruppen
- sonstige systembedingte Aufwendungen

Material= 'S355J2'

Lieferzustand= '+M oder +N je nach Verfügbarkeit'

Abnahmezeugnis= '3.1 gem. DIN EN 10204'

Einzukalkulieren sind weiterhin die Herstellung, Lieferung und Montage der Verbindungsmittel sowie die ordnungsgemäße Grundierung der Kontaktflächen vor der Montage.

Verbindungsmittel='HV Passchrauben'
HV- Passschraubengarnitur='M20,  DIN EN 14399-8, FK 10.9 feuerverzinkt, Erforderliche Klemmlänge ist aus den Bestandszeichnungen zu entnehmen, Klemmlänge  bis 35 mm

Beschichtungsstoff: nach Wahl des AN und des AG gem. Liste der zugelassenen bzw. empfohlenen Beschichtungssysteme der  BAW. Beschichtungsstärke min. 500 µm.

Evtl. Erschwernisse durch festsitzende Bolzen (Korrosion der Bolzen mit Laschen), Schwergängigkeiten und andere Demontageschwierigkeiten sind zu berücksichtigen und werden nicht gesondert vergütet. Schrauben und Gewindebolzen sind zu schonen. Zöllige Schlüsselweiten sind zu beachten. Erschwernisse durch beengte Verhältnisse sind bei der Demontage ebenso zu berücksichtigen.

Es wird ausdrücklich darauf hingewiesen, dass die Konstruktion teilweise mit einem PAK- Blei- und Asbestbelastetem Anstrich versehen ist. Die Leistung beinhaltet alle eventuell erforderliche Schutzmaßnahmen gemäß TRGS 519, 551, 505.
Die Verfahren gemäß Anlage  AU 11 bis AU 18 sind zu beachten. Die Verfahrensbeschreibungen zum Umgang mit asbest- und PAK-haltiger Oberflächenversiegelung und Anstrichstoffen sind zwingend einzuhalten.

Durchführung und Überwachung der Arbeiten nur unter Aufsicht und Anweisung eines Sachkundigen nach TRGS 519, Anlage 3.

Schmiermittel 'Stabyl ECO S 12' wird vom AN gestellt.

Angaben im Bieterangabenverzeichnis:

Hersteller Buchse '....................................................'
Menge: 2,000 St

**4.9.30 Seitenführungsrollen montieren**
Vorhandene Seitenführungsrollen (siehe Anlage AU M 17, AU M 18 und  AU V 23) vollständig und fachgerecht montieren sowie antransportieren, einschließlich aller erforderlichen Nebenleistungen.

Die Ausführung erfolgt nach dem abgestimmten Demontage- und Montagekonzept des AN.

Diese Position umfasst folgende Arbeiten:

- Einbau bzw. Montage der Seitenführungsrollen und Transport
  zum Einbauort unter Verwendung  von Montagehilfen.
- ordnungsgemäßes Ablegen, sichern und ggf. aufpallen der
  Bauteile für den Transport
- Einbau neuer Verbindungsmittel,  Muttern und  Sicherungen
  gemäß Aufmaß der Altteile
- Grundieren und Deckbeschichten Schrauben und
  Verbindungsmittel und sämtlicher Montagebauteile
- Ausrichten und Einstellen gemäß Bestandsplan
- Erweiterung bzw. Umbau der Arbeitsgerüste Pfeilernischen
  (siehe LV-Pos. 1.2.) für Montagearbeiten
- sonstige systembedingte Aufwendungen

Einzukalkulieren sind weiterhin die Montage der Verbindungs- mittel sowie die ordnungsgemäße Grundierung der Kontaktflächen vor der Montage.

Verbindungsmittel='HV Passchrauben'
HV- Passschraubengarnitur='M20,  DIN EN 14399-8, FK 10.9 feuerverzinkt, Erforderliche Klemmlänge ist aus den Bestandszeichnungen zu entnehmen, Klemmlänge  bis 35 mm

Erschwernisse durch beengte Verhältnisse sind bei der Montage ebenso zu berücksichtigen.
Menge: 2,000 St

#### Unterabschnitt 4.10 Instandsetzen Spannanker Seitendichtung

**4.10.10 Demontage Spannanker Seitendichtung**
*** Pauschalposition
Demontage aller Spannanker gemäß Anlage AU V 23 Schnitt f-f

Die Ausführung erfolgt nach dem Instandsetzungskonzept des AN.

Diese Position umfasst folgende Arbeiten:

- Ausbau bzw. Demontage der kompletten Spannanker gemäß
  Anlage AU V 23, 20 Stück inkl.  Anbauteile, Befestigungsmittel,
  Haltemuttern, Tellerfedern usw.
- Ablegen der Bauteile auf der Wehrsohle und ggf. transportieren sowie hebebereit positionieren
- Erstellen Aufmaß sämtlicher Bauteile zur Verwendung für
  Wiederherstellung der Bauteile und Vorlage beim AG
- Erweiterung bzw. Umbau der Arbeitsgerüste Pfeilernischen
  (siehe LV-Pos. 1.2.) für Demontagearbeiten
- sonstige systembedingte Aufwendungen

Evtl. Erschwernisse durch festsitzende Bolzen (Korrosion der Bolzen), Schwergängigkeiten und andere Demontageschwierig- keiten sind zu berücksichtigen und werden nicht gesondert vergütet. Schrauben und Gewindebolzen sind zu schonen. Zöllige Schlüsselweiten sind zu beachten.

Erschwernisse durch beengte Verhältnisse sind bei der Demontage ebenso zu berücksichtigen.

Es wird ausdrücklich darauf hingewiesen, dass die Konstruktion teilweise mit einem PAK- Blei- und Asbest- belastetem Anstrich versehen ist. Die Leistung beinhaltet alle eventuell erforderliche Schutzmaßnahmen gemäß TRGS 519, 551, 505 und Anlage AU 12 bis AU 19 Verfahrensbeschreibungen zum Umgang mit asbest- und PAK-haltiger Oberflächenversiegelung und Anstrichstoffen.

Angaben im Bieterangaben-Verzeichnis über:

Verfahrensbeschreibung für das Lösen der Schraubverbindungen '....................................................'
Menge: 1,000 Psch

**4.10.20 Herstellen und Liefern Spannanker**
*** Pauschalposition
Herstellen und Liefern der Federgestänge gemäß Anlage AU V 23 und Aufmaß der ausgebauten Teile.

Die Ausführung erfolgt nach dem Instandsetzungskonzept des AN.

Diese Position umfasst folgende Arbeiten:

- Herstellen und Liefern der kompletten Federgestänge
  gem. Teileliste AU V 23
- Grundieren und Deckbeschichten Schrauben und
  Verbindungsmittel und sämtlicher Montagebauteile
- sonstige systembedingte Aufwendungen

Erschwernisse durch beengte Verhältnisse sind bei der Demontage ebenso zu berücksichtigen.
Menge: 1,000 Psch

**4.10.30 Montage Spannanker**
*** Pauschalposition
Zusammenbau / Einbau und Montage Spannanker nach oben genannten Pos. im bzw. am Verschluss.

Die Ausführung erfolgt nach dem Instandsetzungskonzept des AN.

Diese Position umfasst folgende Arbeiten:

- Transport der Spannanker zum Einbauort
- Montage und Zusammenbau der kompletten  Spannanker,
  Anbauteile, Befestigungsmittel, Tellerfedern, Scheiben usw.
- Grundieren und Deckbeschichten Schrauben und
  Verbindungsmittel und sämtlicher Montagebauteile
- Ausrichten und Einstellen der Federn gemäß
  Anlage  AU V 23
- Einbringen Schmiermittel Stabyl ECO S 12
- Erweiterung bzw. Umbau der Arbeitsgerüste Pfeilernischen
  (siehe LV-Pos. 1.2.) für Montagearbeiten
- sonstige systembedingte Aufwendungen

Erschwernisse durch beengte Verhältnisse sind bei der Montage ebenso zu berücksichtigen.

Schmiermittel 'Stabyl ECO S 12' wird vom AN gestellt.
Menge: 1,000 Psch

#### Unterabschnitt 4.11 Laufstege und Leitern

**4.11.10 Demontage Laufsteg mit Gitterrosten und Leitern**
*** Pauschalposition
Demontage Laufsteg mit Gitterrosten und Leitern im Bereich komplett für gesamten Verschluss. Siehe Anlage AU V 14 und Anlage AU V 24.

Diese Position umfasst den kompletten Ausbau der Bauteile aus dem Verschluss. Für die Demontage der bestehenden Bauteile ist das Entfernen der Nietverbindungen bzw. das Entfernen der Verklammerungen einzukalkulieren.

Die ausgebauten Bauteile müssen an Land transportiert werden. Dem AN wird vom AG kein Hebe- sowie kein Transportgerät (Wasserfahrzeug) zur Verfügung gestellt.
Demontierte Teile sowie Abfälle der Laufstege und die Befestigungsmittel sind fachgerecht zu entsorgen.

Evtl. Erschwernisse durch festsitzende Befestigungsmittel (Korrosion der Bauteile), Schwergängigkeiten und andere Demontageschwierigkeiten sind zu berücksichtigen und werden nicht gesondert vergütet.

Erschwernisse durch beengte Verhältnisse sind bei der Demontage ebenso zu berücksichtigen.

Es wird ausdrücklich darauf hingewiesen, dass die Konstruktion teilweise mit einem PAK- Blei- und Asbest- belastetem Anstrich versehen ist. Die Leistung beinhaltet alle eventuell erforderliche Schutzmaßnahmen gemäß TRGS 519, 551, 505 und Anlage AU 12 bis AU 19 Verfahrensbeschreibungen zum Umgang mit asbest- und PAK-haltiger Oberflächenversiegelung und Anstrichstoffen.

Angaben im Bieterangaben-Verzeichnis über:

Verfahrensbeschreibung für das Lösen der Niet- und Schraubverbindungen '....................................................'
Menge: 1,000 Psch

**4.11.20 Herstellen und Liefern Laufsteg mit Gitterrosten und Leitern**
*** Pauschalposition
Herstellen und Liefern Laufsteg mit Gitterrosten und Leitern im Bereich komplett für gesamten Verschluss. Siehe Anlage AU V 14 und Anlage AU V 24.

Die begehbaren Flächen sind mit verzinkten, rutschhemmenden Gitterrostbelägen(R12) auszurüsten. Die Einzelroste sind mit lösbaren Befestigungen auf der Unterkonstruktion zu verankern. Die Maschenweite darf ca. 30 x 30 mm nicht überschreiten. Für die Dimensionierung ist mit einer Verkehrslast von 5 kN/m² und eine Einzellast von 2 kN zu planen. Ab- oder Ausschnitte sind mit einer Einfasssung zu versehen.

Ausführung Gitterroste feuerverzinkt nach DASt-Richtlinie 022 (2009).

Herstellen und liefern Leitern gemäß Anlage AU V 24. Einzukalkulieren ist eine Verlängerung des Auf- bzw. Abstiegs vom Zugband bis zum Laufsteg (Leitertreppe oder glw.)

Herstellen und Liefern Befestigungsmittel, Schraubengarnituren DIN EN ISO 4014, Festigkeit 8.8, blank mit Muttern DIN 4032 und ggf. Beilagscheiben für Montage Leitern und Laufsteg.

Die Beschichtung gem. Beschichtungssystem des Verschlusskörpers, Beschichtungsstärke min. 500 µm ist einzukalkulieren (Laufsteg und Leitern).

Beschichtungsstoff: nach Wahl des AN und des AG gem. Liste der zugelassenen bzw. empfohlenen Beschichtungssysteme der  BAW.

Im Rahmen der technischen Bearbeitung sind Ausführungs- zeichnungen bzw. Bestandspläne zu erstellen. Weiterhin sind Stück und Materiallisten anzufertigen. Prüffähige Ausführungszeichnungen sind vor der Ausführung vorzulegen.

Angaben im Bieterangaben-Verzeichnis über:

Fabrikat Gitterroste '....................................................'
Menge: 1,000 Psch

**4.11.30 Montage Laufsteg mit Gitterrosten und Leitern**
*** Pauschalposition
Sach- und fachgerechte Montage des Laufsteges mit Gitterrosten und Leitern. Transport der Elemente zur Baustelle bzw. Einbauort.

Die Befestigungsmittel, Schraubengarnituren DIN EN ISO 4014, Festigkeit 8.8, blank mit Muttern DIN 4032 und ggf. Beilag- scheiben und die zu erstellenden Bohrungen  sowie
Befestigungsmittel Halteklammer feuerverzinkt mit Klammeroberteil, Klemmunterteil, Schraube M8 DIN 933,  Mutter M8 DIN 557 und Kunststoffsicherrungsring sind einzukalkulieren.
Elastomerstreifen mit b= 50 mm und d=15 mm, herstellen und liefern und bei der Montage unter die Gitterroste, zum Schutz der Korrosionsschutzbeschichtung, legen.

Bauteile zum Einbauort transportieren und entsprechend der angepassten Einstiegsöffnung fachgerecht montieren .

Erschwernisse durch beengte Verhältnisse sind bei der Demontage ebenso zu berücksichtigen.
Menge: 1,000 Psch

#### Unterabschnitt 4.12 Funktionsprüfungen

**4.12.10 Funktionsprüfung Klappenketten - Verriegellung**
*** Pauschalposition
Funktionsprüfung der Klappenketten-Verriegellung (siehe Anlage AU M21 und M22 und AU M15 und M18).

Diese Position umfasst folgende Arbeiten:

- Verriegelungsbolzen für Aufstellen der Klappe auf Funktion
  prüfen
- Schütz in oberste Endlage fahren
- Reinigen, Schmieren sowie gängigmachen ggf. reparieren der
  Führung

Inkl. sämtlicher Verbindungsmittel. Betriebsstoffe, Maschinen und evtl. Rückbau von Anbauteilen um die Zugänglichkeit zur inneren Verriegelung  zu gewährleisten.
Erschwernisse durch beengte Verhältnisse sind bei der Demontage ebenso zu berücksichtigen.

Evtl. Erschwernisse durch festsitzende Befestigungsmittel (Korrosion der Bauteile), Schwergängigkeiten und andere Demontageschwierigkeiten sind zu berücksichtigen und werden nicht gesondert vergütet.

Schmiermittel 'Stabyl ECO S 12' wird vom AN gestellt.

Es wird ausdrücklich darauf hingewiesen, dass die Konstruktion teilweise mit einem PAK- Blei- und Asbest- belastetem Anstrich versehen ist. Die Leistung beinhaltet alle eventuell erforderliche Schutzmaßnahmen gemäß TRGS 519, 551, 505 und Anlage AU 12 bis AU 19 Verfahrensbeschreibungen zum Umgang mit asbest- und PAK-haltiger Oberflächenversiegelung und Anstrichstoffen.
Menge: 1,000 Psch

**4.12.20 Funktionsprobe durchführen**
*** Pauschalposition
Nach Montage und Einstellen der Hub- und Klappenkette sowie der Dichtungen und sonstiger instandgesetzer Bauteile ist durch einen Probebetrieb im Beisein des AG die Fahreigenschaft und das Fahrverhalten des Verschlusses im Trockenen und unter Wasserlast zu überprüfen und die Lage des Verschlusses (Schiefstellung usw.) zu dokumentieren. Ein Abgleich von Ist-Maßen zu Soll-Maßen hat zu erfolgen und ist zu dokumentieren. Das Original ist dem AG zu übergeben.

Für die Funktionsprobe hat der AN Prüfprotokolle mit der
Auflistung aller Kontrollmessungen und deren Ergebnisse
für die in seinem Auftrag befindlichen Leistungen zu erstellen.

Behandlung der Schleifflächen mit geeignetem Gleitmittel z.B. Vaseline, zur Verhinderung des Trockenlaufes der Dichtungen.

Weiterhin ist vom  AN folgendes messtechnisch zu vermessen und zu dokumentieren:

- Der Verschluss ist ca. 1m über der Sohle zu messen.
  (Sohldichtungsverlauf)
- waagerchte Lage des Verschlusskörpers ist nachzuweisen
- Dokumentation erstellen und auswerten
- Dem AG ist vor der Funktionsprobe ein Konzept für die
  Arbeiten zu übergeben. Erst nach dessen Freigabe darf der
  AG mit der Funktionsprobe beginnen.
Menge: 1,000 Psch

#### Unterabschnitt 4.13 Gestellung Turmdrehkran (Oberdreher)

*Hinweis: Hinweis:*
Vom AG werden für alle Hebearbeiten kein Wasserfahrzeug oder anderweitige Hebe- und Transport geräte zur Verfügung gestellt. Alle Bauteile und Geräte vom AN oder desssen Nachunternehmern sind mit dem ausgeschriebenen Turmdrehkran (z. B. Oberdreher) von der Schleusenseite her in das Wehrfeld zu heben und auch wieder zurück.

Der AN ist selbst für den Kran und alle damit verbundenen Arbeiten verantwortlich z. B. Fundament, elektronischer Anschluß, Aufbau, Abbau, Wartung und Bedienung. Bei Schäden übernimmt der AG keine Haftung.

Besondere Rahmenbedingungen:

 Beim Aufbau des TDK ist auf die Höhe und der Schwenkbereich (Antenne und ggf. Schleuse)  zu berücksichtigen. Technische Maßnahmen sind vorzusehen. (Schwenkbereichbegrenzung usw.)

Bei Zuwiderhandlungen drohen Baustopps oder Bußgelder – die Einhaltung aller naturschutzrechtlichen Auflagen liegt in der Verantwortung des Auftragnehmers.

Alle nicht ausdrücklich beschriebenen, aber zur vollständigen, sicheren, umweltgerechten und fachgerechten Ausführung der Leistung erforderlichen Arbeiten sind vom Auftragnehmer mit einzukalkulieren.

**4.13.10 Baustromversorgung für Turmdrehkran**
*** Pauschalposition
Der Auftragnehmer (AN) stellt die komplette Stromversorgung für den Betrieb eines Turmdrehkran her, einschließlich aller erforderlichen Abstimmungen, Genehmigungen und technischen Einrichtungen gemäß den geltenden elektrotechnischen Vorschriften.

Der Leistungsumfang umfasst insbesondere:

Baustromanschluss:
- Herstellung eines provisorischen Baustromanschlusses mit mind. 125 A beim örtlich zuständigen Netzbetreiber
- Umfasst sämtliche Abstimmungen, ggf. Ortstermine sowie die Einholung aller erforderlichen Genehmigungen.

Leitungsverlegung:
- Verlegung eines provisorischen Versorgungskabels mit geeignetem Querschnitt inkl. Überfahrschutz auf den Betriebswegen ab dem Netzanschlusspunkt über Fremdgrund bis zur Schleusenanlage.
- Erforderliche Gestattungen für Leitungsführung über Fremdgrund sind vom AN rechtzeitig einzuholen.
- Weiterführung der Leitung über die Schleuse, den Trenndamm bis zum Turmdrehkran.
- Die Schifffahrt und der öffentliche Wehrsteg darf nicht beinträchtigt werden. Enspechende Leitungsführungen sind einzuplanen.
- Errichtung eines hochwasserfreien, geerdeten und normgerechten Anschlusskastens für den Kran auf der Trenndamm.

Messung und Dokumentation:

- Erstellung eines Messprotokolls der elektrischen Anlage nach DIN VDE.
- Übergabe des Protokolls an den Auftraggeber (AG) vor Inbetriebnahme des Krans.

FI-Schutz und Absicherung:

- Herstellung eines FI-geschützten Anschlusses für den Oberdrehkran inkl. aller notwendigen Leitungsverlegungen.
- Einbau geeigneter FI-Schutzschalter und Absicherungen gemäß VDE.
- Abstimmung der technischen Ausführung sowie der Anschlussorte erfolgt in enger Rücksprache mit der Gemeinde Marktheidenfeld (OT Zimmern) oder der UNIPER.

Baustromverteiler:

- Lieferung, Aufstellung, Vorhaltung und Rückbau von ausreichenden  Baustromverteilern (Kraft- und Lichtstrom) gemäß DIN EN 60439-4.
- Zählerplatz gemäß TAB des zuständigen EVU.
- Berührungsschutz DIN EN 50274, Messeinrichtung gemäß DIN EN 60529.
- Verteilung ist entsprechend dem Baustelleneinrichtungsplan (Anlage AU 01) sowie der Lage des Krans auf Schleuse und Trenndamm zu dimensionieren.
- Die Stromversorgung ist auf den Gesamtbedarf des Krans (inkl. ggf. Stromagregat) auszulegen.
- Wiederkehrende Prüfung gemäß DGUV Vorschrift 3 / VDE-Bestimmungen.

Die Ausführung erfolgt gemäß den anerkannten Regeln der Technik, den gültigen DIN-/VDE-Vorschriften sowie in enger Abstimmung mit den Behörden vor Ort.
Menge: 1,000 Psch

**4.13.20 Herstellen und vorhalten Kranstellplatz auf Schleusenkammerwand für Mobilkran Schotterbett hinten 500 to Mobilkran**
Herstellen und vorhalten von Kranstellplatz für Mobilekran (Schotterpolster)  auf der Landseite der Schleusenkammer für Montage des Turmdrehkran. Siehe Anlage AU 01.
Die genau Kranstandfläche ist mit der Mobilekran Firma (z.B. BKL) im Vorfeld abzustimmen.
Vom AN sind folgende Arbeiten für die Herstellung einer Schotterfläche Einzukalkulieren:
- das Schotterpolster als Fläche 11*24 m hinter dem Asphaltweg bis zum Zaun ausgelegt für Pratzendrücke für einen 500 to Kran anlegen. (Siehe AU 01)
- Oberboden für Fundament lösen, laden, abfahren fachgerecht zu entsorgen.
- Graben für Fundament inkl. Handschachtung 80cm Grabentiefe.
- Planum nachverdichten.
- Schotterpolster mehrlagig gemäß geotechischem Bericht AU 21 mit Mineralbeton herstellen und einbauen (Mineralpolster 0/56)
- Fachgerechtes setzten von Beton Rabatten einseitig gefast (Betonklasse C 25/30) mit 100cm x 6cm x 25 cm am Zaun entlang als Abschlußkante zum Schotterplatz länge ca. 35m inkl. Fundament am Zaun entlang.
- mehrmalige Verdichtung gemäß geotechnischer Stellungsnahme  AU 21.
- Herstellen und liefern Lastverteilungsplatten Beton/Stahl
  Größe ca. 2,0 x 2,5 m, 4 Stück
- Lastplatten Druckversuche nach DIN 18134, die Vorgaben aus der Norm und dem Statische Nachweiss mus einghalten werden. Inkl. Protokolierung.

Das Fundament muss nach der letzten Verdichtung und dem Herstellen des Betonfundaments oberflächenbündig
OK Aphalt bzw. Grünfläche (zum Übermähen)
abschließen und nach Abschluss der Baumaßnahme im Bauwerk verbleiben.

Zu Berücksichtigen ist das hochwasserfrei aufstellen des TDK. Siehe Risikowasserstände  AU 06 und AU 05. Der TDK darf bei Hochwasser größer Risikowasserstand 2 (NN +147,59) nicht Unterwasser stehen
Siehe auch Anlage AU 08 HW100.

Alle Kosten dafür sind in dieser Position mit einzukalkulieren.
Spätere beschädigungen an dem Kran gehen nicht zu Lasten des  AG.Den Nachweiß der Tragfähigkeit hat der AN zu führen. Alle Kosten dafür sind in dieser Position mit einzukalkulieren.
Spätere beschädigungen an dem Kran gehen nicht zu Lasten des  AG.
Menge: 212,000 m3

**4.13.30 Herstellen und vorhalten Kranstellplatz auf Schleusenkammerwand für Mobilkran verstärkung Kammerwand 500 to Mobilkran**
*** Pauschalposition
Herstellen und vorhalten von Kranstellplatz für Mobilkran max 5ß00 to auf der Landseite der Schleusenkammer für Montage und Demontage des 75 m Turmdrehkran. Siehe Anlage AU 01und AU K 01 und AU K02  .
Die genau Kranstandfläche ist mit der Mobilekran Firma (z.B. BKL oder Beutlheuser) im Vorfeld abzustimmen.
Vom AN sind die Herstellung von Lastverteilungsflächen inkl. ggf Schotter oder Sand-/Kiesunterbau nach statischer Erforderniss an der Schleusenkammer sind mit Einzukalkulieren

Das Fundament muss nach Abschluss der Hebearbeiten beseitigt werden. Inkl. Reinigung des Anfahrtsweges und der Schleusenfläche.

Den Nachweiß der Tragfähigkeit der Stützmauer Schleuse für den Mobilkran hat der AN zu führen.

Insbesondere der äußeren und inneren Standsicherheit der Stützmauer und des Kranaufstellortes.

1. Lagesicherheit
2. Grundbruch
3. Gleiten der Sohlfuge

Alle Kosten dafür sind in dieser Position mit einzukalkulieren.
Spätere beschädigungen an dem Kran gehen nicht zu Lasten des  AG.
Menge: 1,000 Psch

**4.13.40 Herstellen und vorhalten Kranstellplatz auf Trenndamm Turmdrehkran**
*** Pauschalposition
Herstellen und vorhalten von Kranstellplatz für Turmdrehkran (Fundamente)  auf der Trenndamm für Montage der 75 m Turmdrehkran. Siehe Anlage AU 01, AU K 01 und AU K02
Die genau Kranstandfläche ist mit der Kran Firma (z. B. BKL, Beutlhauser) im Vorfeld abzustimmen.
Die erforderlichen Transporte auf die Schleuseninsel mit einem geeigneten Mobilkran sind einzukalkulieren.

Die Fundamente befinden sich auf einer Insel des Schleusenbereichs, die Zugänglichkeit ist begrenzt und mit dem AG vorab abzustimmen.
Vom AN sind folgende Arbeiten für die Herstellung und vorhaltung einzukalkulieren:

- Antransport und zwischenlagern auf den Trenndamm über die Schleuse.
- Oberboden für Fundament lösen, lagern und nach dem Herstellen entsorgen.
- Graben für Fundament inkl. Handschachtung D= min.160 cm bis 180 cm Grabentiefe.
- Planum nachverdichten.
- Baugrund verbessert mit Mineralbetonpolster 0/56, D=min.60 cm bis 80 cm, mehrladig einbauen und Verdichtung gemäß AU W 01(Kapitel 3.1.1.).
- inkl. Erstellen eines prüfähigen Bewehrungs- und Schalplanes.
- Herstellen 4 ebenen einzeln Kranfundamenten an jeder Stelle der Kranstüße  2,70*2,70*1,0 m aus Beton C25/30 mit kostruktiver Bewehrung.
- Abstand der Fundamente sind zu entnehmen  und mit dem Kran lieferanten abzustimmen. Anlage AU K 01 und AU K02.
- Das Fundament muss nach der letzten Verdichtung und dem Herstellen des Betonfundaments oberflächenbündig abschließen und nach Abschluss der Baumaßnahme im Bauwerk verbleiben.
- Herstellung einer tragfähigen und angepassten Oberfläche im Bestand.
- inkl. allen Transport und Hebearbeiten zum Trenndamm.
- Das Fundament muss nach der letzten Verdichtung und dem Herstellen des Betonfundaments oberflächenbündig OK Aphalt bzw. Grünfläche (zum Übermähen)abschließen und nach Abschluss der Baumaßnahme im Bauwerk verbleiben.
Den Nachweiß der Tragfähigkeit der Stützmauer Schleuse für den Mobilkran hat der AN zu führen.

Insbesondere der äußeren und inneren Standsicherheit der Stützmauer und des Kranaufstellortes.

1. Lagesicherheit
2. Grundbruch
3. Gleiten der Sohlfuge

Alle Kosten dafür sind in dieser Position mit einzukalkulieren.
Spätere beschädigungen an dem Kran gehen nicht zu Lasten des  AG.

Zu Berücksichtigen ist das hochwasserfrei aufstellen des TDK. Siehe Risikowasserstände  AU 06 und AU 05. Der TDK darf bei Hochwasser größer Risikowasserstand 2 (NN +147,59) nicht Unterwasser stehen
Siehe auch Anlage AU 08 HW100.

Ausführungszeichnungen und statische Berechnungen sind vor Beginn der Arbeiten dem AG vorzulegen. (siehe Pos. 9.1.siehe Pos. 9.1. 20 und Pos. 9.1.30).
Menge: 1,000 Psch

**4.13.50 An- und Abtransport Kran**
*** Pauschalposition
An- und Abtransport  der Turmdrehkran zum Aufstellort Schleuse Rothenfels  (Kranstellplatz an der Schleuse ist zu berücksichten und im Vorfeld mit AG abzustimmen). Siehe OZ 4.19.20 bis 4.19.40

Inkl. Aufstell- und Abbaupersonal.
Inkl. allen sonder Genehmigungen die für An -und Abtransport notwendig sind (z.B. Durchfahrt durch die Ortschaft Kämmern, Autobahn, Fahrrad - und Gehwege usw.)
Inkl. Mobilekran zum aufbauen und abbauen des Turmdrehkrans.
Inkl. Demontage und Montage von Vehrkehrzeichnen auf dem Schleusengeländer die den Fahrweg des Mobilekran beinträchtigen.
Die Durchfahrtshöhen z. B. bei den Betriebstgebäude ist zu beachten.

Bei der Ortsdurchfahrt durch Zimmern ist auf die Parksituation der Anwohner und einer beengten Durchfahrt zu beachten. Ein mögliches Parkverbot bei der Gemeinde ist ggf. erforderlich und vom AN bei der Stadt Marktheidenfeld zu erwirken. Alle Kosten dafür sind mit einzukalkulieren.

Eine Einweisung der LKW-Fahrer (Lks) für den An - und Abfahrtsweg ist vorzusehen.

Zufahrt des Krans über Radweg und OH möglich. Die Beengte Fahrbahn und die Kurven im Bereich vor und in der Schleuse sind zu berücksichtigen.

AN hat sich die Zufahrt zur Schleuse genau anzuschauen.

Spätere zusätzliche Kosten für Transport werden nicht vergütet.

Der AG stellt kein Personal oder Geräte zur Verfügung der AN muss selbst dafür sorgen das der Kran Inkl. Allen dazugehörigen Geräten und Bauteilen (Gewichte, Aggregate, Kabel usw.) auf den Trenndamm kommt.

Seitens AG kann die Schiffahrt nach Abstimmung für 2 Stunden gesperrt werden. Es ist bis dahin aber mit Scheusenverkehr zu rechnen.
Menge: 1,000 Psch

**4.13.60 Aufbau Turmdreh Kran**
*** Pauschalposition
Baukran z. B. Oberdreher für den AG Aufbauen.

Folgende Angaben gelten für den Turmdrehkran:
Kranart 'Oberdreher z. B. Liebherr 340 EC-B 16 oder gleichwertig'

Ausladung '75m'

Hakenhöhe 'mind. 36,1m'

Pratzenlast =  max. 1000 kN nach Statik
Folgende Angaben gelten für den Mobilekran:
Kranart '400 t Baukran  oder gleichwertig'

Inkl. Passenden Stromanschluß  (Kein Strom vom AG)
inkl. Leitungen (Leitungen und Stromanschluß muss geschützt werden).
Inkl. Fernsteuerung.
- Der Mobilkran wird auf dem zuvor errichteten Kranstellplatz  aufgestellt. Siehe Pos. 4.13.40.
- Bereitstellung und Einsatz eines Mobilkrans mit min/max.400 t Traglast für den Aufbau des Turmdrehkrans.
- Der Mobilkran wird auf dem zuvor errichteten Kranstellplatz  aufgestellt.
Inkl. Lastverteilungsplatten je Pratze gemäß Statik für Mobilekran und Turmdrehkran. Siehe Anlagen AU K 01 und AU K 02.
Inkl. Erdung der Kräne und Prüfung der Erdung durch eine Elektrofachkraft für TDK.
Inkl. Schutz des TDK gegen Diebstahl und Beschädigung (Bauzaun inkl. Schloß).
Inkl. Wartungsarbeiten (z. B. Schmieren usw.)
Inkl. Sichern TDK am Wochenende gegen Sturm und schlechter Witterung (z. B. Gewitter).
Inkl. deutschsprachigen Kranbediener mit Nachweis (Kranschein) und Einweißung am Gerät (Nachweiß Kranschein und Referenzen sind vorzulegen).
Inkl. Einrichtung einer Ladezone auf der Schleusenseite
Inkl. Einrichtung einer Endladezone in der Wehrfeldseite
Inkl. Berücksichtigung der Betriebsanweisung des Kranherstellers.
Inkl. geprüfter Mannkorb mit entsprechender Zulassung für 2 Personen.
Inkl. Schwenkbereichbegrenzung (Wehrsteg/ Bäume)
- Die stehenden „Lichtmaßte“ können nach Absprache mit dem Auftraggeber bei Bedarf abgebaut werden.
- inkl. Unterbau (feiner Kies oder Sand als Ausgleichsmaterial damit die Pratzen des Mobilkrans beim aufstellen eben und grade stehen.
- inkl. Aussreichender Beleuchtung für arbeiten im Dunkeln
- inkl. Maßnahmen zur Betriebebereiten funktion im Winter.
- inkl. Schutz gegen Hochwasser.

Zu Berücksichtigen ist das hochwasserfrei aufstellen des TDK. Siehe Risikowasserstände  AU 06 und AU 05. Der TDK darf bei Hochwasser größer Risikowasserstand 2 (NN +147,59) nicht Unterwasser stehen
Siehe auch Anlage AU 08 HW100.

Geeignete Maßnahmen sind vorzusehen bzw. einzukalkulieren.
Menge: 1,000 Psch

**4.13.70 Kran vorhalten und betreiben**
Baukran Oberdreher inkl. Allen Bauteilen und erfoderlichen Geräten für den AN mit allen Einrichtungen vorhalten, unterhalten und betreiben, Leistungen wie z.B. mit Stromversorgung,aller Gemeinkosten, Personal, Betriebsstoffe, usw. sind einzukalkulieren.
Außer den vollen Monaten werden Teilzeiten nach Tagen zu 1/30 des Einheitspreises vergütet.
Menge: 7,000 Mt

**4.13.80 Rückbau Turmdreh Kran**
*** Pauschalposition
Der montierete Turmdrehkran OZ 4.5.50 ist mit allen notwendigen Leistungen (Rückbau inkl. Mobilekran, Transport über die Schleuse, Rücktransport zur hersteller usw.) wieder Rückzubauen.
Ale erforderlichen Leistungen sind in dieser Position enthalten.

Die Parkplätze an der Hauptanfahrt sind für den Kranaufbau und -abbau an zwei Tage zu sperren.
Menge: 1,000 Psch

#### Unterabschnitt 4.14 Torrsionsrohr unter der Klappe Spülen

**4.14.10 Reinigen und Spülen des Torsionsrohres**
*** Pauschalposition
Das Torrsionsrohr ist im Zuge der Reinigungsarbeiten zu spülen. Der Vorahnede Spülanschluß ist zu benutzen.

Siehe AU V 26 Spülanschluß.

inkl. allen notwendigen Arbeiten die für das Spülen nowendig sind:
- Bereitstellung Wasser inkl Schlau und anschlußkupplung (Sturzkupplung mit Blindkuppe für C-Anschluß
- Beseitigung Schmutz
usw.
- herstellen der Zugänglichkeit inkl. Gerüst
Menge: 1,000 Psch

**4.14.20 Erneuerung des Spülanschlußes**
Die beiden Spülanschlüße sind zu erneuern.
Demontage des alten Spülanschlußes.
Herstellen eines neuen Spülanschlußes Gemäß AU V 26
inkl. allen Befestigungsmittel und Anschlüßen.
Montage der Spülanschlüße
Inkl. Beschichtungsarbeiten gemäß OZ 7.
Menge: 2,000 St

### Abschnitt 5 Stahlbau

*Hinweis: Hinweis*
Die Begutachtung des Verschlusses durch den AG oder Vertreter zusammen mit dem AN erfolgt nach den Ent- schichtungsarbeiten und erfolgreicher Freigabemessung durch den AN. Während der Begutachtung ist der Verschluss- konstruktion komplett zu beleuchten (einschl. Zuwegung in der Einhausung). Die Stahlbauarbeiten dürfen erst nach der Festlegung begonnen werden!

Folgende Bauteile werden dabei betrachtet und müssen ggf. ersetzt werden:

- Sämtliche Teile der Stahlkonstruktion, wie U-Profile,
  L-Profile und Knotenbleche
- Blechhaut des Wehrverschlusses
- Sämtliche Verbindungen, Niete und Paßschrauben
- Seitenschilder
- Einbetonierte Sohldichtungs- und Seitenschildprofile
- Seitendichtungsbleche am Bauwerk/Pfeiler

Die Festlegungen aus der Begutachtung zur Instandsetzung sind bindend für die weitere Ausführung und können von den Mengenangaben der einzelnen Positionen abweichen. Das ausbauen, liefern und montieren der nötigen Verbindungsmittel wird gesondert (siehe LV-Position) abgerechnet.
Die Aufmasse der tatsächlich ausgebauten Bauteile dienen als Grundlage der Abrechnung (siehe LV-Pos. 9.1.50).
Die Vorlage von prüffähigen Aufmaßen durch den AN an den AG, hat bereits zur Abrechnung der Teilleistung zusammen mit der Dokumentation zu erfolgen.
Eine Photographische Dokumentation der Ausgebauten Teile hat vor der Entsorgung zu erfolgen.
Größere thermische Einflüsse auf die Bleche sind auszuschließen!
Erschwernisse durch beengte Verhältnisse sind bei der Demontage und Montage ebenso zu berücksichtigen.

Es wird ausdrücklich darauf hingewiesen, dass die Konstruktion teilweise mit einem PAK- Blei- und Asbest- belastetem Anstrich versehen ist. Die Leistung beinhaltet alle eventuell erforderliche Schutzmaßnahmen gemäß TRGS 519, 551, 505 und Anlage AU 12 bis AU 19 Verfahrensbeschreibungen zum Umgang mit asbest- und PAK-haltiger Oberflächenversiegelung und Anstrichstoffen.

Der Aufwand für die Herstellung der Zugänglichkeit und der Transport der Einbauteile in der Gerüstkonstruktion bzw. im Verschluss sind in den Einheitspreisen mit einzurechnen und werden nicht gesondert vergütet.

Nach einer bisherigen

*Hinweis: Hinweis*
Die Positionen für die Stahlbauarbeiten enthalten, sofern nichts angegeben, zusätzlich folgende Leistungen:
-  Demontage vorhandener Profile/Bauteile, inkl. Entsorgung

-  Herstellung, Bearbeitung und Lieferung von neuen
  Profilen/Bauteilen nach Aufmass bzw. Zeichnung

-  Für alle neuen Profile/Bauteile sind Materialprüfzeugnisse 3.1
  gem. DIN EN 10204 vorzulegen.

-  Auf Verlangen des AG ist ein Abnahmeprüfzeugnis 3.1 mit
  Zusatzprüfung vorzulegen (siehe Pos. 5.1.300)

-  Für den Transport der Materialien ( > 100 Kg) und das
  Einheben dieser in die Baugrube, wird dem AN kein  Hebegerät zur Verfügung gestellt. (Siehe
  BauBeschr. 3.6.)

-  Stellung aller Hilfsmittel, Hilfskonstruktionen, Arbeitsgerüste,
  Maschinen und Stoffe (z.B. Gase, Elektroden usw.) für alle
  Demontage- und Montagearbeiten

-  Der Aufwand für die Herstellung der Zugänglichkeit und der
  Transport der Einbauteile in der Gerüstkonstruktion bzw. im
  Verschluss sind in den Einheitspreisen mit einzurechnen und
  werden nicht gesondert vergütet.

-  Vor Durchführung von Schweißarbeiten ist das Material
  umgehend und zwingend vom AN auf Schweißbarkeit
  (siehe LV Pos. Titel 9) zu prüfen eine Analyse ist dem AG
  vor Beginn der Arbeiten vorzulegen.

-  Für alle Schweißarbeiten sind Schweißanweisungen zu
  erstellen und dem AG vor Durchführung der Arbeiten zur
  Genehmigung zu übergeben. Der AG erteilt die Freigabe.

Die Kosten hierfür sind in die jeweiligen Einheitspreise einzukalkulieren.

Die Abrechnung erfolgt über ein Aufmaß und dem Einheitspreis.

#### Unterabschnitt 5.1 Stahlbau

**5.1.10 Beseitigung von Nietköpfen**
Beseitigung von Nietköpfen durch spanabhebendes
Verfahren ohne Beschädigung der verbleibenden Konstruktion und anschließend fachgerechter Ausbauen der Niete
im Bereich der zu bearbeitenden Bauteile. Die betrifft auch einzelne Niete ohne Tausch der Bauteile.

Größe der auszubauenden Niete: 20-26 mm
Werkstoff Niete='St37'

Entfernen und übernehmen der demontierten Niete sowie
aufreiben der Nietlöcher ist im Einheitspreis enthalten.

Ausführung unter teilweise sehr beengten Verhältnissen in Teilschritten nach Montagefortschritt.
Demontierte Teile sowie  Abfälle der Niete gehen in das Eigentum des AN über und sind fachgerecht zu entsorgen.

Es wird ausdrücklich darauf hingewiesen, dass die Konstruktion teilweise mit einem PAK- Blei- und Asbest- belastetem Anstrich versehen ist. Die Leistung beinhaltet alle eventuell erforderliche Schutzmaßnahmen gemäß TRGS 519, 551, 505 und Anlage AU 12 bis AU 19 Verfahrensbeschreibungen zum Umgang mit asbest- und PAK-haltiger Oberflächenversiegelung und Anstrichstoffen.

Durchführung und Überwachung der Entschichtung unter Einhaltung der TRGS 519, 551 durch einen Sachkundigen nach TRGS 519, Anlage 3.

Der auf der Baustelle festgestellte Nietdurchmesser soll protokolliert und dem AG direkt nach der Entnahme bekanntgegeben werden.

Angaben des Bieters:

Ausbauverfahren= '....................................................'
'
Menge: 2500,000 St

**5.1.20 Profil U100, nach DIN EN 10279**
Vorhandene Stahlbauprofile U100 mm demontieren. Neue
Profile herstellen, bearbeiten, liefern und montieren.

verschiedene Längen: 300 - 3000 mm
Die Längen und Einbauposition ergeben sich aus dem
Aufmass der demontierten Teile bzw. nach Zeichnung.
Die Position beinhaltet das einbringen von Bohrungen,
gem. den ausgebauten Profilen.
Material= 'S355J2'

Lieferzustand= '+M oder +N je nach Verfügbarkeit'

Abnahmezeugnis= '3.1 gem. DIN EN 10204'
Menge: 5,000 m

**5.1.30 Profil U120, nach DIN EN 10279**
Vorhandene Stahlbauprofile U120 mm demontieren. Neue
Profile herstellen, bearbeiten, liefern und montieren.

verschiedene Längen: 300 - 3000 mm
Die Längen und Einbauposition ergeben sich aus dem
Aufmass der demontierten Teile bzw. nach Zeichnung.
Die Position beinhaltet das einbringen von Bohrungen,
gem. den ausgebauten Profilen.
Material= 'S355J2'

Lieferzustand= '+M oder +N je nach Verfügbarkeit'

Abnahmezeugnis= '3.1 gem. DIN EN 10204'
Menge: 5,000 m

**5.1.40 Profil U160, nach DIN EN 10279**
Vorhandene Stahlbauprofile U160 mm demontieren. Neue
Profile herstellen, bearbeiten, liefern und montieren.

verschiedene Längen: 300 - 3000 mm
Die Längen und Einbauposition ergeben sich aus dem
Aufmass der demontierten Teile bzw. nach Zeichnung.
Die Position beinhaltet das einbringen von Bohrungen,
gem. den ausgebauten Profilen.
Material= 'S355J2'

Lieferzustand= '+M oder +N je nach Verfügbarkeit'

Abnahmezeugnis= '3.1 gem. DIN EN 10204'
Menge: 5,000 m

**5.1.50 Profil U 260, nach DIN EN 10279**
Vorhandene Stahlbauprofile U260 mm demontieren. Neue
Profile herstellen, bearbeiten, liefern und montieren.

verschiedene Längen: 300 - 3000 mm
Die Längen und Einbauposition ergeben sich aus dem
Aufmass der demontierten Teile bzw. nach Zeichnung.
Die Position beinhaltet das einbringen von Bohrungen,
gem. den ausgebauten Profilen. Erforderliche Stöße der Profile oder verschweißen des U-Profils (Stumpfstoß), siehe auch Zeichnung AU V 18 Schnitt A-A, sind mit einzukalkulieren.

Material= 'S355J2'

Lieferzustand= '+M oder +N je nach Verfügbarkeit'

Abnahmezeugnis= '3.1 gem. DIN EN 10204'
Menge: 5,000 m

**5.1.60 Winkel 80*8, nach DIN EN 10056-1**
Vorhandene Stahlbauprofile Winkel L 80*8 mm
demontieren. Neue Profile herstellen, bearbeiten, frei
Baustelle liefern und montieren.

verschiedene Längen; l=ca. 300 - 3000 mm
Die Längen und Einbauposition ergeben sich aus dem
Aufmass der demontierten Teile bzw. nach Zeichnung.
Die Position beinhaltet das einbringen von Bohrungen,
gem. den ausgebauten Profilen.

Material= 'S355J2'

Lieferzustand= '+M oder +N je nach Verfügbarkeit'

Abnahmezeugnis= '3.1 gem. DIN EN 10204'
Menge: 10,000 m

**5.1.70 Winkel 80*10, gebogen, nach DIN EN 10056-1**
Vorhandene Stahlbauprofile Winkel L 80*10 mm, gebogen,
demontieren. Neue Profile herstellen, bearbeiten, frei
Baustelle liefern und montieren.

verschiedene Längen; l=ca. 300 - 3000 mm
Die Längen und Einbauposition ergeben sich aus dem
Aufmass der demontierten Teile bzw. nach Zeichnung.
Die Position beinhaltet das einbringen von Bohrungen,
gem. den ausgebauten Profilen.

Material= 'S355J2'

Lieferzustand= '+M oder +N je nach Verfügbarkeit'

Abnahmezeugnis= '3.1 gem. DIN EN 10204'
Menge: 5,000 m

**5.1.80 Winkel 80*12, nach DIN EN 10056-1**
Vorhandene Stahlbauprofile Winkel L 80*12 mm
demontieren. Neue Profile herstellen, bearbeiten, frei
Baustelle liefern und montieren.

verschiedene Längen; l=ca. 300 - 5000 mm
Die Längen und Einbauposition ergeben sich aus dem
Aufmass der demontierten Teile bzw. nach Zeichnung.
Die Position beinhaltet das einbringen von Bohrungen,
gem. den ausgebauten Profilen.

Material= 'S355J2'

Lieferzustand= '+M oder +N je nach Verfügbarkeit'

Abnahmezeugnis= '3.1 gem. DIN EN 10204'
Menge: 10,000 m

**5.1.90 Winkel 90*9, nach DIN EN 10056-1**
Vorhandene Stahlbauprofile Winkel L 90*9 mm
demontieren. Neue Profile herstellen, bearbeiten, frei
Baustelle liefern und montieren.

verschiedene Längen; l=ca. 300 - 5000 mm
Die Längen und Einbauposition ergeben sich aus dem
Aufmass der demontierten Teile bzw. nach Zeichnung.
Die Position beinhaltet das einbringen von Bohrungen,
gem. den ausgebauten Profilen.

Material= 'S355J2'

Lieferzustand= '+M oder +N je nach Verfügbarkeit'

Abnahmezeugnis= '3.1 gem. DIN EN 10204'
Menge: 10,000 m

**5.1.100 Winkel 120*11, nach DIN EN 10056-1**
Vorhandene Stahlbauprofile Winkel L 120*11 mm
demontieren. Neue Profile herstellen, bearbeiten, frei
Baustelle liefern und montieren.

verschiedene Längen; l=ca. 300 - 5000 mm
Die Längen und Einbauposition ergeben sich aus dem
Aufmass der demontierten Teile bzw. nach Zeichnung.
Die Position beinhaltet das einbringen von Bohrungen,
gem. den ausgebauten Profilen.

Material= 'S355J2'

Lieferzustand= '+M oder +N je nach Verfügbarkeit'

Abnahmezeugnis= '3.1 gem. DIN EN 10204'
Menge: 5,000 m

**5.1.110 Winkel 120*15, nach DIN EN 10056-1**
Vorhandene Stahlbauprofile Winkel L 120*15 mm
demontieren. Neue Profile herstellen, bearbeiten, frei
Baustelle liefern und montieren.

verschiedene Längen; l=ca. 300 - 5000 mm
Die Längen und Einbauposition ergeben sich aus dem
Aufmass der demontierten Teile bzw. nach Zeichnung.
Die Position beinhaltet das einbringen von Bohrungen,
gem. den ausgebauten Profilen.

Material= 'S355J2'

Lieferzustand= '+M oder +N je nach Verfügbarkeit'

Abnahmezeugnis= '3.1 gem. DIN EN 10204'
Menge: 5,000 m

**5.1.120 Winkel 120*80*12, nach DIN EN 10056-1**
Vorhandene Stahlbauprofile Winkel L 120*80*12 mm
demontieren. Neue Profile herstellen, bearbeiten, frei
Baustelle liefern und montieren.

verschiedene Längen; l=ca. 300 - 3000 mm
Die Längen und Einbauposition ergeben sich aus dem
Aufmass der demontierten Teile bzw. nach Zeichnung.
Die Position beinhaltet das einbringen von Bohrungen,
gem. den ausgebauten Profilen.

Material= 'S355J2'

Lieferzustand= '+M oder +N je nach Verfügbarkeit'

Abnahmezeugnis= '3.1 gem. DIN EN 10204'
Menge: 5,000 m

**5.1.130 Winkel 130*65*8, nach DIN EN 10056-1**
Vorhandene Stahlbauprofile Winkel L 130*65*8 mm
demontieren. Neue Profile herstellen, bearbeiten, frei
Baustelle liefern und montieren.

verschiedene Längen; l=ca. 300 - 3000 mm
Die Längen und Einbauposition ergeben sich aus dem
Aufmass der demontierten Teile bzw. nach Zeichnung.
Die Position beinhaltet das einbringen von Bohrungen,
gem. den ausgebauten Profilen.

Material= 'S355J2'

Lieferzustand= '+M oder +N je nach Verfügbarkeit'

Abnahmezeugnis= '3.1 gem. DIN EN 10204'
Menge: 5,000 m

**5.1.140 Winkel 200*16, nach DIN EN 10056-1**
Vorhandene Stahlbauprofile Winkel L 200*16 mm
demontieren. Neue Profile herstellen, bearbeiten, frei
Baustelle liefern und montieren.

verschiedene Längen; l=ca. 300 - 5000 mm
Die Längen und Einbauposition ergeben sich aus dem
Aufmass der demontierten Teile bzw. nach Zeichnung.
Die Position beinhaltet das einbringen von Bohrungen,
gem. den ausgebauten Profilen.

Material= 'S355J2'

Lieferzustand= '+M oder +N je nach Verfügbarkeit'

Abnahmezeugnis= '3.1 gem. DIN EN 10204'
Menge: 5,000 m

**5.1.150 Knotenbleche t=10mm**
Vorhandene Knotenbleche t=10 mm demontieren. Neue
Knotenbleche aus Blech herstellen, bearbeiten, liefern und montieren.

verschiedene Größen; A= 0,25 - 0,50 m2

Die Größe und Einbauposition ergibt sich aus dem
Aufmass der demontierten Teile bzw. nach Zeichnung.
Die Position beinhaltet das einbringen von Bohrungen,
gem. den ausgebauten Profilen.

Material= 'S355J2'

Lieferzustand= '+N'

Abnahmezeugnis= '3.1 gem. DIN EN 10204'
Menge: 2,000 m2

**5.1.160 Laschen t=10mm**
Vorhandene Laschen t=10 mm demontieren.  Neue Laschen
aus Blech herstellen, bearbeiten, liefern und montieren.

verschiedene Längen; l= 100 - 500 mm
verschiedene Breiten; b= 50 - 200 mm

Die Größe und Einbauposition ergibt sich aus dem
Aufmass der demontierten Teile bzw. nach Zeichnung.
Die Position beinhaltet das einbringen von Bohrungen,
gem. den ausgebauten Laschen

Material= 'S355J2'

Lieferzustand= '+N'

Abnahmezeugnis= '3.1 gem. DIN EN 10204'
Menge: 2,000 m2

**5.1.170 Stahlblech t=10 mm**
Stahlblech t=10 mm aus der Aussenhaut austrennen. Neues
Stahlblech herstellen, bearbeiten, liefern und montieren.

verschiedene Längen; l= 100 - 3500 mm
verschiedene Breiten; b= 500 - 1200 mm

Die Größe und Einbauposition ergibt sich aus dem
Aufmass der demontierten Teile bzw. nach Zeichnung.
Die Teilflächen sind fachgerecht einzubauen.
Inkl. der Kosten des benötigten Hebewerkzeuges des AN.

Material= 'S355J2'

Lieferzustand= '+N'

Abnahmezeugnis= '3.1 gem. DIN EN 10204'
Menge: 2,000 m2

**5.1.180 Stahlblech t=12 mm**
Stahlblech t=12 mm aus der Aussenhaut austrennen. Neues
Stahlblech herstellen, bearbeiten, liefern und montieren.

verschiedene Längen; l= 100 - 3500 mm
verschiedene Breiten; b= 500 - 1200 mm

Die Größe und Einbauposition ergibt sich aus dem
Aufmass der demontierten Teile bzw. nach Zeichnung.
Die Teilflächen sind fachgerecht einzubauen.
Inkl. der Kosten des benötigten Hebewerkzeuges des AN.

Material= 'S355J2'

Lieferzustand= '+M oder +N je nach Verfügbarkeit'

Abnahmezeugnis= '3.1 gem. DIN EN 10204'
Menge: 2,000 m2

**5.1.190 Stahlblech t=14 mm**
Stahlblech t=14 mm aus der Aussenhaut austrennen. Neues
Stahlblech herstellen, bearbeiten, liefern und montieren.

verschiedene Längen; l= 100 - 3500 mm
verschiedene Breiten; b= 500 - 1200 mm

Die Größe und Einbauposition ergibt sich aus dem
Aufmass der demontierten Teile bzw. nach Zeichnung.
Die Teilflächen sind fachgerecht einzubauen.
Inkl. der Kosten des benötigten Hebewerkzeuges des AN.

Material= 'S355J2'

Lieferzustand= '+M oder +N je nach Verfügbarkeit'

Abnahmezeugnis= '3.1 gem. DIN EN 10204'
Menge: 2,000 m2

**5.1.200 Herstellen, liefern und einbauen von HV- Passschrauben M 16**
Herstellen, liefern und einbauen von HV- Passschraubengarnituren für die Montage, bzw. den Zusammenbau von neu gefertigten Teilen und vorhandener Konstruktion. Einbau in die Bohrungen der vormaligen Nieten.

Verbindungsmittel='HV Passchrauben'
HV- Passschraubengarnitur='M16,  DIN EN 14399-8, FK 10.9 feuerverzinkt
Erforderliche Klemmlänge ist aus den Bestandszeichnungen zu entnehmen, Klemmlänge  bis 80 mm
Oberflächenzustand='wie hergestellt'
Bauteil= vorhandene Konstruktion.
Menge: 450,000 St

**5.1.210 Herstellen, liefern und einbauen von HV- Passschrauben M 20**
Herstellen, liefern und einbauen von HV- Passschraubengarnituren für die Montage, bzw. den Zusammenbau von neu gefertigten Teilen und vorhandener Konstruktion. Einbau in die Bohrungen der vormaligen Nieten.

Verbindungsmittel='HV Passchrauben'
HV- Passschraubengarnitur='M20,  DIN EN 14399-8, FK 10.9 feuerverzinkt
Erforderliche Klemmlänge ist aus den Bestandszeichnungen zu entnehmen, Klemmlänge  bis 80 mm
Oberflächenzustand='wie hergestellt'
Bauteil= vorhandene Konstruktion.
Menge: 1000,000 St

**5.1.220 Herstellen, liefern und einbauen von HV- Passschrauben M 24**
Herstellen, liefern und einbauen von HV- Passschraubengarnituren für die Montage, bzw. den Zusammenbau von neu gefertigten Teilen und vorhandener Konstruktion. Einbau in die Bohrungen der vormaligen Nieten.

Verbindungsmittel='HV Passchrauben'
HV- Passschraubengarnitur='M24,  DIN EN 14399-8, FK 10.9 feuerverzinkt
Erforderliche Klemmlänge ist aus den Bestandszeichnungen zu entnehmen, Klemmlänge  bis 80 mm
Oberflächenzustand='wie hergestellt'
Bauteil= vorhandene Konstruktion.
Menge: 1000,000 St

**5.1.230 Herstellen, liefern und einbauen von HV- Passschrauben M 24**
Herstellen, liefern und einbauen von HV- Passschraubengarnituren für die Montage, bzw. den Zusammenbau von neu gefertigten Teilen und vorhandener Konstruktion. Einbau in die Bohrungen der vormaligen Nieten.

Verbindungsmittel='HV Passchrauben'
HV- Passschraubengarnitur='M24,  DIN EN 14399-8, FK 10.9 feuerverzinkt
Erforderliche Klemmlänge ist aus den Bestandszeichnungen zu entnehmen, Klemmlänge  bis 160 mm
Oberflächenzustand='wie hergestellt'
Bauteil= vorhandene Konstruktion.
Menge: 25,000 St

**5.1.240 Herstellen, liefern und einbauen von HV- Passschrauben M 27**
Herstellen, liefern und einbauen von HV- Passschraubengarnituren für die Montage, bzw. den Zusammenbau von neu gefertigten Teilen und vorhandener Konstruktion. Einbau in die Bohrungen der vormaligen Nieten.

Verbindungsmittel='HV Passchrauben'
HV- Passschraubengarnitur='M27,  DIN EN 14399-8, FK 10.9 feuerverzinkt
Erforderliche Klemmlänge ist aus den Bestandszeichnungen zu entnehmen, Klemmlänge  bis 80 mm
Oberflächenzustand='wie hergestellt'
Bauteil= vorhandene Konstruktion.
Menge: 25,000 St

**5.1.250 Aufschweißen von Unebenheiten**
Aufschweißen von Unebenheiten an folgenden Bauteilen.
Stundenlohnarbeiten durch Baugeräte auf Anordnung
des AG ausführen.

Bauteil:
- Seitenblechverkleidung am Pfeiler
- Stahldichtleiste an der Sohle
- Verschlusskörper
- Laufschienen und Führungsschienen

Grundwerkstoff: ST37, Herstellung 1932
siehe Anlagenverzeichniss 03 Unterlagen Verschluss

Schweißzusatzwerkstoff entsprechend dem Grundwerkstoff bzw. in Abstimmung mit dem Werkstoff (siehe Pos. 9.1.60 und 9.1.70).
Unebenheiten auf der Dichtungsfläche sind zu vermeiden.
Sämtliche überstehende Schweißnähte sind planeben beizuschleifen.
Die Ausführung der Schweißarbeiten erfolgt auf Grundlage einer zu erstellenden Schweißanweisung durch den betriebseigenen Schweißfachingenieur. Die Abrechnung hierfür erfolgt nach Abrechnung über Pos. 9.2.10. Ein entsprechender Stundennachweis hat durch den AN zu erfolgen.

Der Verrechnungssatz für das jeweilige Gerät umfasst sämtliche Aufwendungen für den Einsatz, insbesondere Gerätevorhalte- und Betriebsstoffkosten sowie sämtliche Zuschläge einschliesslich der Kosten fuer das Bedienungspersonal und Schweißaufsichtspersonal.
Der Verrechnungssatz gilt für das zum Zeitpunkt des Abrufes einsatzbereit auf der Baustelle befindliche Baugerät.
Vergütet werden die angefangenen Stunden zwischen
Einsatzbeginn und -ende, jedoch ohne Reparatur- und Wartungszeiten
Elektroschweissgerät und Elektroden werden nicht gesondert vergütet. Es ist mit Feuchtigkeit im Schweißbereich zu rechnen.
Die Qualifikation der Schweißer, je nach entsprechender
Wahl des Verfahrens, ist durch eine Prüfung nach DIN EN 287-1 nachzuweisen. Ausführung unter Einsatz von nach DIN EN ISO 14731 qualifiziertem Schweißaufsichtspersonal. Die Prüfbescheinigungen sind während der Ausführung auf
der Baustelle vorzuhalten und unaufgefordert dem AG
vorzulegen.

Angaben im Bieterangaben-Verzeichnis ueber:

Gerätehersteller '....................................................'

Gerätetyp '....................................................'.................,

Gerätekenngroesse '....................................................'

Vergütet werden die angefangenen Stunden zwischen
Einsatzbeginn und -ende, jedoch ohne Reparatur-
und Wartungszeiten.
Die Abrechnung erfolg auf der Grundlage des Einheitspreises, ein entsprechender Stundennachweiß hat durch den AN zu erfolgen, und ist dem AG zur Abrechnung vorzulegen.
Menge: 150,000 h

**5.1.260 Trennschnitte**
Trennschnitte an Stahlbauprofilen bzw. Bauteilen des Wehrverschlusses für eine genaue und saubere Teilung herstellen. Stundenlohnarbeiten durch Baugeräte auf Anordnung des AG ausführen.

Die Ausführung erfolgt nach dem abgestimmten Demontage- und Montagekonzept des AN.

Bauteil:

- Verschlusskörper
- Anbauteile

Grundwerkstoff: ST37, Herstellung 1958 siehe Anlagenverzeichniss 03 Unterlagen Verschluss
Schnitttiefe bis ca. 20 mm

Der Verrechnungssatz für das jeweilige Gerät umfasst
sämtliche Aufwendungen für den Einsatz, insbesondere Gerätevorhalte- und Betriebsstoffkosten sowie sämtliche Zuschläge einschließlich der Kosten für das Bedienungspersonal.
Der Verrechnungssatz gilt für das zum Zeitpunkt des Abrufes einsatzbereit auf der Baustelle befindliche Baugerät.
Vergütet werden die angefangenen Stunden zwischen
Einsatzbeginn und -ende, jedoch ohne Reparatur und
Wartungszeiten
Schneid- und Schweißgerät nach DIN EN ISO 5172:2015-12.
Vor Ausführung der Trennschnitte ist der entsprechende Bereich mit dem vom AN gewählten und zugelassenen Entschichtungs- verfahren zu entschichten.

Es wird ausdrücklich darauf hingewiesen, dass die Konstruktion teilweise mit einem PAK- Bleibelastetem Anstrich versehen ist. Die Leistung beinhaltet alle eventuell erforderliche Schutzmaßnahmen gemäß TRGS 551, 505 und Anlage
 AU 11 bis AU 18 Verfahrensbeschreibungen zum Umgang mit asbest- und PAK-haltiger Oberflächenversiegelung und Anstrichstoffen.

Die Ausführung von Trennschnitten muss gesondert durch die örtliche Bauleitung angewiesen werden.
Die Abrechnung erfolg auf der Grundlage des Einheitspreises, ein entsprechender Stundennachweiß hat durch den AN zu erfolgen, und ist dem AG zur Abrechnung vorzulegen.
Menge: 20,000 m

**5.1.270 Transport und Lagerung**
*** Pauschalposition
Transport und Lagerung der ausgebauten Winkelprofile und Bleche gemäß Angaben im Titel 5 Stahlbau zum Zwischen- lagerplatz des AG.

Transport und Lagerung der einzubauenden Winkelprofile und Bleche zum Einbauort.

Erschwernisse durch beengte Verhältnisse und Gerüste sind zu berücksichtigen.
Menge: 1,000 Psch

**5.1.280 Vorbereiten Kanten Stahlteile**
*** Pauschalposition
Herstellen einer korrosionschutzgerechten Gestaltung der Stahlteile im Bereich Verschlusskonstruktion.

Bauteile= Wehrverschluss Stahlbaukonstruktion und neue Bauteile, Öffnungen, Blechstöße usw.

Um die Beschichtung gleichmäßig auftragen zu können und ausreichende Schichtdicken an Kanten zu erreichen, sind sämtliche Kanten zu brechen. Ausführung unter Beachtung und Einhaltung der DIN EN ISO 12944-3.

Erschwernisse durch beengte Verhältnisse sind zu berücksichtigen.

Verfahren= '....................................................'
Menge: 1,000 Psch

**5.1.290 Galvanische Anoden liefern und montieren**
Galvanische Anode liefern und gemäß Ausführungsunterlagen betriebsfertig montieren (siehe Anlage AU Bestand 08). Die Montage der Befestigungsmittel erfolgt vor den Beschichtungs- arbeiten. Die Befestigungsmittel und die zu erstellenden Bohrungen, sowie der Schutz während der Beschichtungs- arbeiten sind einzukalkulieren.

Bauteil=Verschluss, Bauwerk
Anode=Magnesium
Abmessung: ca. 300*120*50 mm >=3 Kg
Befestigung:  geschraubt, siehe Anlage AU Bestand 08

Im Rahmen der technischen Bearbeitung ist eine Ausführungs- zeichnung bzw. Bestandsplan zu erstellen. Weiterhin sind Stück und Materiallisten anzufertigen. Prüffähige Ausführungszeich- nungen sind vor der Ausführung vorzulegen (siehe Pos. 9.1.30).

Angaben im Bieterangaben-Verzeichnis über:

Lieferwerk '....................................................'

Abmessungen '....................................................'

Befestigung '....................................................'
Menge: 30,000 St

**5.1.300 Abnahmeprüfzeugnis 3.1 mit Zusatzprüfung**
Für Stahlbauprofile, Sonderprofile und Stahlbleche ist ein Abnahmeprüfzeugnis 3.1 mit Zusatzprüfung durch ein nach DIN EN ISO 17025 akkreditiertes Prüfinstitut erforderlich.

Die zusätzliche Materialbeprobung erfolgt nur auf Anweisung bzw. mit Zustimmung des AG.

Prüfungen für bereits im Abnahmeprüfzeugnis 3.1 angegebene Eigenschaften sind zu wiederholen. Die Prüfungen dürfen nur durch eine vom Auftraggeber anerkannte Prüfstelle durchgeführt werden.

Als Mindestanforderung gilt:

- Chemische Zusammensetzung mittels Stückanalyse für die 15
  Elemente (C, Si, Mn, P, S, Al, N, Cr, Cu, Mo, Ni, Nb, Ti, V, B)
- Kohlenstoffäquivalent CEV,
- Ergebnisse Zugversuch (Streckgrenze, Zugfestigkeit,
  Bruchdehnung),
- Ergebnisse Kerbschlagbiegeversuch, (ZTV-ING fordert mind.
  0°, oder -20°C)
- Prüfbericht inkl. Benenung und Zuordnung der Bauteile

Sofern sich aus der Materialverwendung weitere technisch notwendige Materialeigenschaften, wie z.B. verbesserte Eigenschaften in Dickenrichtung (Z-Güte), Eignung zum Schmelztauchverzinken, Kaltverformbarkeit oder der Nachweis von Zugfestigkeit und Kerbschlagarbeit auch in Querrichtung ergeben, sind diese Eigenschaften in den Abnahmeprüf- zeugnissen anzugeben.

Abrechnung erfolgt je Charge und Aufforderung des AG.

Die Leistung ist inkl. Probennahme und Vorbereitung der Probe sowie Versendung an ein Prüflabor zu kalkulieren.
Die Auswertung und Dokumentation ist 2-fach zu übergeben.

Die Abrechnung erfolgt nach der tatsächlichen Anzahl der Materialproben.

akkrediertes Prüfinstitut '....................................................'
Menge: 15,000 Stk

### Abschnitt 6 Entschichtung

*Hinweis: Hinweis*
Die Entschichtungsarbeiten sind an folgenden Bauteilen
durchzuführen:

Stauwand mit Verstrebungen usw.560 m²
Fachwerk  450 m²
Wehrkopf  160 m²
Seitenschild  45 m²
Aufsatzklappe  500 m²
Gleitwinkel  7 m²
Sohlenarmierung  7 m²
Laufschienen in den Pfeilernischen 83 m
Die Schichtdicke des Altanstrichs kann örtlich mehrere
cm betragen.

Eine Analyse des Altanstrichs liegt der Ausschreibung bei (siehe Anlage AU 09). Gemäß dieser Analyse ist der Altanstrich mit Asbest, PAK und Blei belastet.
Es wird ausdrücklich darauf hingewiesen, dass die Konstruktion teilweise mit einem PAK- Blei- und Asbest- belastetem Anstrich versehen ist. Die Leistung beinhaltet alle eventuell erforderliche Schutzmaßnahmen gemäß TRGS 519, 551, 505 und Anlage AU 12 bis AU 19 Verfahrensbeschreibungen zum Umgang mit asbest- und PAK-haltiger Oberflächenversiegelung und Anstrichstoffen.

Die Verfahren zur Entschichtung sind nach den Vorschriften zu wählen und vor Beginn der Ausführung mit dem AG und dem GAA abzusprechen.

Die Schläuche für die Entschichtung und Absaugung sind in geeigneten Kunstoffrohren zu verlegen, damit es bei unbeab- sichtigtes Öffnen der Kupplungen nicht zu Beeinträchtigungen der umliegenden Bauteile, Passanten etc. kommt.

Als Druckluftleitungen dürfen nur Schläuche eingesetzt werden, die über Schlauchkupplungen verfügen, die gegen unbeab- sichtigtes Öffnen gesichert sind. Weiterhin ist eine ausreichende Beleuchtung innerhalb der Einhausung und des Verschlusses vorzusehen.

Die Beleuchtung ist vorzugsweise mit
Schutzkleinspannung auszuführen.
Mindestbeleuchtungsstärke:  750 LUX

Die Ausführung der Arbeiten erfolgt teilweise unter beengten Verhältnissen und in ungünstigen Arbeitspositionen. Die Mehraufwendungen hierfür sind in die Einheitspreise einzurechnen und werden nicht gesondert vergütet.

Nach der Fertigstellung der Entschichtungs- und Nachstrahl- arbeiten erfolgt die Begutachtung/Begehung des Verschlusses durch den AG oder Vertreter zusammen mit dem AN. Die Konstruktion muss hierfür grob gereinigt werden. Fehlstellen aus der mangelhaften Entschichtung sind im Anschluss zu bearbeiten. Die erforderlichen Schutzmaßnahmen dürfen erst nach vollständiger Entschichtung bzw Abnahme der Nachstrahlarbeiten aufgehoben werden. Die anschließenden Reinigungsarbeiten sind auf die v. g. Vorgänge abzustimmen.

Das Nachstrahlen erfolgt nach den Sanierungsarbeiten
des Stahlwasserbaus. Dabei sollen Anrostungen, die während
der Bauzeit entstanden sind und evtl. vorhandene Montage- beschichtungen, Walzhaut und Zunder der neu eingebauter Teile entfernt werden.
Das Nachstrahlen muss unmittelbar vor dem  Aufbringen der Grundbeschichtung erfolgen. Eine mehrtägige Standzeit der nachgestrahlten Bereiche ist nicht zulässig.

Eine für die Beschichtungsarbeiten nötige Reinigung hat zwingend vor dieser statt zu finden und ist einzukalkulieren.
Sämtliche Strahlmittelrückstände und Staub sind vor Beginn der Beschichtungsarbeiten aus dem Beschichtungsbereich und angrenzenden Bereichen zu entfernen.
Schutzmaßnahmen für die Beschichtungsarbeiten sind zu
treffen.
Lose Farbschichten sind ebenso mit zu entfernen. Der Stahlträger und ggf. die Nietenköpfe sind in diesem Bereich frei von losem Rost herzustellen.

Erforderliche Tests zur Oberflächenreinheit (gem. DIN Fachbericht 28), mehrmalig, sind mit einzukalkulieren und werden nicht seperat vergütet.

Alle Nacharbeiten zur Gewährleistung der Staubfreiheit sind ebenso Sache des AN und werden nicht extra vergütet.

Das Waschen von Bauteilen oder des ganzen Verschlusses als Reinigung in der Einhausung ist verboten.
Mehraufwand für das Strahlen im Innen- und Außenbereich (Inkl. Träger usw.) des Verschlußes sowie teilweise vorhandene Mulden oder Poren sind mit einzukalkulieren und werden nicht vergütet.

Kontrollprüfungen bei den Korrosionsschutzmaßnahmen auf
der Baustelle werden gemeinsam zwischen AG und AN zur
Qualitätssicherung der Leistungen durchgeführt.
Das für die Durchführung der Kontrollprüfungen benötigte Zeitfenster ist im Arbeitsablauf des AN / Subunternehmers zu berücksichtigen. Der Arbeitsablauf ist entsprechend zu planen.
Ausfallzeiten, für den AN / Subunternehmer, hierfür sind einzukalkulieren und werden nicht gesondert vergütet. Ein evtl. Nacharbeit / Ausbesserung gibt der AG vor. Für den Umfang der Kontrollprüfungen siehe Baubeschreibung.

Der Betrieb von Elektrogeräten im Inneren der Einhausung und des Verschlusses hat ausschließlich mit zugelassenen und geprüften Trenntrafos zu erfolgen. Die Kosten hierfür trägt der AN.

#### Unterabschnitt 6.1 Entschichtung

**6.1.10 Stahlkonstruktion Entschichten, Dreigurtschütz mit Klappe**
Stahlkonstruktion nach Zeichnung Entschichten, siehe Anlage AU V 01 bis AU V27 und weitere gemäß Anlagen 03 Pläne Unterlagen Verschluss
Die Schichtdicke des Altanstrichs kann örtlich mehrere cm betragen. Mit Muldenfraß, Riefen und Porenbildung im Altstahl ist zu rechnen. Mehraufwand hierzu ist einzukalkulieren.
Oberfläche 'verschiedene Altbeschichtungen und Rostgrade,
wie in der BB beschrieben und vor Ort besichtigt, Beschichtung mit Heißasphalt'

Bauteile= 'Dreigurtschütz komplett inkl. Verstrebungen bzw. Fachwerk, Verschlusskörper,  Stauklappe, Seitenschild etc.'

Verfahren= 'Strahlen auf der Baustelle'

Oberflächenvorbereitungsgrad Sa 2 1/2 gemäß DIN EN ISO
12944 Teil 4 einschl. Nachreinigung

Angabe im Bieterangabenverzeichnis über

Strahlmaterial= '....................................................'

Entschichtungsverfahren= '....................................................'

Strahlschutt aufnehmen und zur Entsorgung vorbereiten, einschließlich Reinigung des Wehrverschlusses und der eingehausten Arbeitsgerüste nach Abschluss der Entschichtungsarbeiten von Beschichtungs- und Strahlrückständen.

Abgerechnet wird die entschichtete Ansichtsfläche in m² der Bauteileanhand der Anstrichsflächenerechnung ohne Zulagen für Ecken, Niete, Kanten, Flansche, Mulden, Riefen, Poren usw.

Das Aufmaß bzw. eine Flächenberechnung ist spätestens 2 Wochen nach Abschluss der Strahlarbeiten vom AN vorzulegen!

Nach der Fertigstellung der Entschichtungsarbeiten erfolgt die Begutachtung/Begehung des Verschlusses ( siehe Hinweis zum Titel Entschichtung). Die Aufwendungen hierfür sind einzukalkulieren.
Menge: 1715,000 m2

**6.1.20 Stahlkonstruktion Entschichten, Gleitwinkel und Sohlarmierung**
Stahlkonstruktion nach Zeichnung Entschichten, siehe Anlage AU V 01 bis AU V27 und weitere gemäß Anlagen 03 Pläne Unterlagen Verschluss sowie AU B13 und AU B14
Die Schichtdicke des Altanstrichs kann örtlich mehrere cm betragen. Mit Muldenfraß, Riefen und Porenbildung im Altstahl ist zu rechnen. Mehraufwand hierzu ist einzukalkulieren.
Oberfläche 'verschiedene Altbeschichtungen und Rostgrade,
wie in der BB beschrieben und vor Ort besichtigt, Beschichtung mit Heißasphalt'

Bauteile= 'Gleitwinkel der Wehrpfeiler, Sohlarmierung Wehrsohle'

Verfahren= 'Strahlen auf der Baustelle'

Oberflächenvorbereitungsgrad Sa 2 1/2 gemäß DIN EN ISO
12944 Teil 4 einschl. Nachreinigung

Angabe im Bieterangabenverzeichnis über

Strahlmaterial= '....................................................'

Entschichtungsverfahren= '....................................................'

Strahlschutt aufnehmen und zur Entsorgung vorbereiten, einschließlich Reinigung des Wehrverschlusses und der eingehausten Arbeitsgerüste nach Abschluss der Entschichtungsarbeiten von Beschichtungs- und Strahlrückständen.

Abgerechnet wird die entschichtete Ansichtsfläche in m² der Bauteile nach Anstrichflächenberechnung ohne Zulagen für Ecken, Niete, Kanten, Flansche, Mulden, Reifen, Poren usw.
Das Aufmaß bzw. eine Flächenberechnung ist spätestens 2 Wochen nach Abschluss der Strahlarbeiten vom AN vorzulegen!
Menge: 15,000 m2

**6.1.30 Stahlkonstruktion Entschichten, Laufschienen und Führungsschienen**
Stahlkonstruktion nach Zeichnung Entschichten, siehe Anlage AUB13 und AU B 14

Die Schichtdicke des Altanstrichs kann örtlich mehrere cm betragen. Mit Muldenfraß, Riefen und Porenbildung im Altstahl ist zu rechnen. Mehraufwand hierzu ist einzukalkulieren.
Oberfläche 'verschiedene Altbeschichtungen und Rostgrade,
wie in der BB beschrieben und vor Ort besichtigt, Beschichtung mit Heißasphalt'

Bauteile= 'Führungsschienen, Laufschienen'

Verfahren= 'Strahlen auf der Baustelle'

Oberflächenvorbereitungsgrad Sa 2 1/2 gemäß DIN EN ISO
12944 Teil 4 einschl. Nachreinigung

Angabe im Bieterangabenverzeichnis über‑

Strahlmaterial= '....................................................'

Entschichtungsverfahren= '....................................................'

Strahlschutt aufnehmen und zur Entsorgung vorbereiten, einschließlich Reinigung des Wehrverschlusses und der eingehausten Arbeitsgerüste nach Abschluss der Entschichtungsarbeiten von Beschichtungs- und Strahlrückständen.

Abgerechnet wird die entschichtete Ansichtsfläche in m der Bauteile nach Anstrichflächenberechnung ohne Zulagen für Ecken, Niete, Kanten, Flansche, Mulden, Reifen, Poren usw.
Das Aufmaß ist spätestens 2 Wochen nach Abschluss der Strahlarbeiten vom AN vorzulegen!
Menge: 80,000 m

**6.1.40 Stahlkonstruktion Entschichten, Kleinflächen**
Stahlkonstruktion nach Zeichnung Entschichten

Die Schichtdicke des Altanstrichs kann örtlich mehrere cm betragen. Mit Muldenfraß, Riefen und Porenbildung im Altstahl ist zu rechnen. Mehraufwand hierzu ist einzukalkulieren.

Oberfläche 'verschiedene Altbeschichtungen und Rostgrade,
wie in der BB beschrieben und vor Ort besichtigt, Beschichtung mit Heißasphalt'

Teilfläche= Verstärkungen für Abstützung, Auflage Pallung usw.

Bauteile= 'Kleinflächen und Verstärkungen für Abstützung, Auflage Pallung, Schleiffläche Klappenseitendichtung,  Gerüst- auflagen usw.'

Verfahren= 'Abbeizverfahren gemäß Verfahrensbeschreibung WSA 06 (siehe Anlage AU 16)'

Oberflächenvorbereitungsgrad, mechanische Oberflächenvor- bereitung P St 3 gemäß DIN EN  ISO 12944 Teil 4 einschl. Nachreinigung

Durchführung der Arbeiten ggf. vor  Einbau der Verstärkungen.
Geeignetes Verfahren nach Wahl des AN.

Maßnahmen zum Schutz vor ungeeigneten klimatischen Bedingungen und Schutzeinrichtungen sind einzukalkulieren.

Strahlschutt aufnehmen und zur Entsorgung vorbereiten, einschließlich Reinigung des Wehrverschlusses und der eingehausten Arbeitsgerüste nach Abschluss der Entschichtungsarbeiten von Beschichtungs- und Strahlrückständen.

Abgerechnet wird die entschichtete Ansichtsfläche in m² der Bauteile nach Anstrichflächenberechnung ohne Zulagen für Ecken, Niete, Kanten, Flansche, Mulden, Reifen, Poren usw.

Angabe im Bieterangabenverzeichnis über

Entschichtungsverfahren= '....................................................'
Menge: 7,000 m2

**6.1.50 Stahlkonstruktion Entschichten, Zulage**
Vorhandene Beschichtung in Teilbereichen entfernen.

Aufgrund früherer Wartungs- und Instandsetzungsarbeiten sind Schichtdicken in Teilbereichen bis zu mehreren Zentimeter möglich.

Es ist ein geeignetes Verfahren zum Entfernen dieser
"Dickbeschichtung" zu wählen. Die Vergütung erfolgt mit dieser Position inkl. aller Kosten für die benötigten Geräte als vorhalten und betreiben etc.. Eine Vergütung über Stundenansätze wird nicht gewährt.

Oberfläche 'verschiedene Altbeschichtungen und Rostgrade,
wie in der BB beschrieben und vor Ort besichtigt'

Bauteile= 'Dreigurtschütz inkl. Verstrebungen, Laufsteg, Stauklappe etc. in Teilflächen, Zulage'

Verfahren= 'Stemmen'

Durchführung der Arbeiten ggf. vor  Einbau des Innengerüstes.
Geeignetes Verfahren nach Wahl des AN.

Angabe im Bieterangabenverzeichnis über

Entschichtungsverfahren= '....................................................'

Erschwernisse durch beengte Verhältnisse sind einzukalku- lieren.

Beschichtungsabfälle aufnehmen, in geeigneten Behältern verpacken, durch die 4-Kammerschleuse transportieren und für die  Entsorgung vorbereiten. Eine Materialschleuse ist ggf. einzukalkulieren, wenn die vom AN zu wählenden Behälter nicht für die 4-Kammerschleuse geeignet sind. Einschließlich Reinigung des Wehrverschlusses und der eingehausten Arbeitsgerüste nach Abschluss der Entschichtungsarbeiten von Beschichtungs- und Strahlrückständen.

Abgerechnet wird die entschichtete Ansichtsfläche in m² der Bauteile nach Anstrichflächenberechnung ohne Zulagen für Ecken, Niete, Kanten, Flansche, Mulden, Reifen, Poren usw.

Das Aufmaß ist vor Beginn der Strahlarbeiten vorzulegen!
Menge: 300,000 m2

**6.1.60 Stahlkonstruktion nachstrahlen**
Stahlkonstruktion nach Zeichnung für Korrosionsschutz vorbereiten.

Bauteil = 'alle zu bearbeitenden Bauteile'

Oberfläche 'wie nach v. g.  Positionen der Entschichtung vorbereitet.'

Gesamtfläche.

Verfahren= 'Strahlen auf der Baustelle'

Oberflächenvorbereitungsgrad Sa 2 1/2 gemäß DIN EN ISO
12944 Teil 4 einschl. Nachreinigung

Angabe im Bieterangabenverzeichnis über

Strahlmaterial= '....................................................'

Verfahren= '....................................................'

Strahlschutt aufnehmen und zur Entsorgung vorbereiten, einschließlich Reinigung des Wehrverschlusses und der eingehausten Arbeitsgerüste nach Abschluss der Entschichtungsarbeiten von Beschichtungs- und Strahlrückständen.

Abgerechnet wird die entschichtete Ansichtsfläche in m² der Bauteile nach Anstrichflächenberechnung ohne Zulagen für Ecken, Niete, Kanten, Flansche, Mulden, Reifen, Poren usw.
Das Aufmaß bzw. eine Flächenberechnung ist spätestens 2 Wochen nach Abschluss der Strahlarbeiten vorzulegen!

Sämtliche Flächen der bearbeiteten Stahlkonstruktion nachstrahlen bzw. für Korrosionsschutz vorbereiten.

Mit Muldenfraß, Riefen und Porenbildung im Altstahl ist zu rechnen. Mehraufwand hierzu ist einzukalkulieren.

Nach der Fertigstellung der Nachstrahlarbeiten erfolgt die Begutachtung/Begehung des Verschlusses ( siehe Hinweis zum Titel Entschichtung). Die Aufwendungen hierfür sind einzukalkulieren.
Menge: 17300,000 m2

**6.1.70 Stahlkonstruktion nachstrahlen**
Stahlkonstruktion nach Zeichnung für Korrosionsschutz vorbereiten.

Bauteil = 'alle zu bearbeitenden Bauteile'

Oberfläche 'wie nach v. g. Positionen; Führungsschienen, Laufschienen vorbereitet.'

Gesamtfläche.

Verfahren= 'Strahlen auf der Baustelle'

Oberflächenvorbereitungsgrad Sa 2 1/2 gemäß DIN EN ISO
12944 Teil 4 einschl. Nachreinigung

Angabe im Bieterangabenverzeichnis über

Strahlmaterial= '....................................................'

Verfahren= '....................................................'

Strahlschutt aufnehmen und zur Entsorgung vorbereiten, einschließlich Reinigung des Wehrverschlusses und der eingehausten Arbeitsgerüste nach Abschluss der Entschichtungsarbeiten von Beschichtungs- und Strahlrückständen.

Abgerechnet wird die entschichtete Ansichtsfläche in m der Bauteile nach Anstrichflächenberechnung ohne Zulagen für Ecken, Niete, Kanten, Flansche, Mulden, Reifen, Poren usw.
Das Aufmaß ist spätestens 2 Wochen nach Abschluss der Strahlarbeiten vorzulegen!

Sämtliche Flächen der bearbeiteten Stahlkonstruktion nachstrahlen bzw. für Korrosionsschutz vorbereiten.

Mit Muldenfraß, Riefen und Porenbildung im Altstahl ist zu rechnen. Mehraufwand hierzu ist einzukalkulieren.
Menge: 80,000 m

### Abschnitt 7 Beschichtung

*Hinweis: Hinweistext zu den Beschichtungsarbeiten*
Die Ausführung jedes Verfahrensschrittes ist nach einem
zertifizierten Qualitätssicherungssystem zu dokumentieren. Hierbei sind die Grundsätze von DIN EN ISO 12944-7, 3.11 und 3.1.2 anzuwenden.
Die Kapitel 3.7.7 und 3.7.8 Korrosionsschutz und Korrosions- schutzsysteme der Baubeschreibung sind zu beachten.
Es gilt die ZTV-W 218 mit allen zugehörigen DIN- Normen
sowie die "Liste der zugelassenen Systeme I (für Binnen- gewässer.Im1)" und die "Liste der empfohlenen Beschichtungs- systme für den Korrosionsschutz im Stahlwasserbau" der BAW in der gültigen Fassung (siehe Anlage AU 10).

Es dürfen grundsätzlich nur PAK- und asbestfreie Konser- vierungsstoffe zur Verwendung kommen. Um eine PAK- Belastung zu vermeiden, ist ein System zu wählen, welches keine teerhaltigen Zusatzstoffe beinhaltet.
Es dürfen nur Produkte/ Systeme eines Herstellers verwendet werden. Die zu verwendenden Grundbeschichtungen müssen auf die nachfolgenden Zwischen- und Deckbeschichtungen abgestimmt sein.
Flächen:
Die Angaben beziehen sich auf die an der Altkonstruktion  abzustrahlenden Anstrich sowie die neu zu beschichtenden Flächen der sanierten Konstruktion.
Die Stahlbauteile des Verschlusses, weisen Mulden, Riefen, Poren, gebrochene Kanten (Radius R<2mm) sowie Schweißnähte mit Unregelmäßigkeiten und Fehlern auf.
Mit Muldenfraß, Riefen und Porenbildung im Altstahl ist zu rechnen. Mehraufwand hierzu ist einzukalkulieren.
Schutzmaßnahmen:
Alle notwendigen Schutzmaßnahmen sowie Abkleben,
Abdecken, temp. Schutzanstriche, usw. sind soweit nicht
gesondert aufgeführt in die Einheitspreise einzurechnen.
Die Lieferung von Prüf- und Messprotokollen ist in die Einheitspreise einzukalkulieren.
Konservierungsaufbau:
Die verschiedenen Beschichtungen sind im farblichen Wechsel aufzubringen. Farbton nach Angabe des AG. Alle Kanten, Ecken Mulden, Riefen, Poren sowie Bohrungen sind mittels Pinsel oder Rundbürste vorzustreichen und so mit einem Kantenschutz zu versehen (vorstreichen vor dem Applizieren). Dieses gilt für jede aufzubringende Schicht. Eine Änderung der Vorgehensweise wird nicht gestattet.
Das Reinigen der Konstruktionsflächen vor dem Aufbringen der nächsten Schicht ist in die Einheitspreise einzurechnen und wird nicht gesondert vergütet.
Die Beschichtungsarbeiten dürfen erst nach einer außreichen- den Reinigung der zu beschichtenden Flächen und der an- grenzenden Bauteile erfolgen. Staub und Strahlmittelrückstände sind umgehend vor den Beschichtungsarbeiten aus dem Beschichtungsbereich zu entfernen. Behinderungen für die Beschichtungsarbeiten, wegen ungenügender Reinigung gehen zu Lasten des AN. Mängel (Einschlüsse, Haftverluste etc.) an der Beschichtung, aufgrund ungenügender Reinigung sind umgehend vom AN zu beseitigen und werden vom AG nicht anerkannt.
Später zu beschichtende Flächen (Abstützung, Gerüstfüße etc.) sind gemäß ZTV-W 218 bzw. ZTV-ING Teil 4 Abs. 3, Schichtweise stufig abzukleben und auszuführen, die vorbereiteten Flächen werden vor dem Beschichten vom AG abgenommen.
Auf die Untergundbeschaffenheit für die Beschichtungsarbeiten (Feuchtigkeit, Staubanhaftungen, usw. am Subtrat) ist gesondert zu achten. Notfalls ist die Luft in der Einhausung / Verschlussinneren geeignet zu trockenen und/oder zu enstauben. Siehe Kapitel Allgemeine Leistungen.

*Hinweis: Zugelassene Beschichtungen*
Für die Korrosionsschutzbeschichtung dürfen nur Beschichtungsstoffe und Farben aus der Liste für zugelassene Beschichtungsstoffe der BAW verwendet werden.

Dickbeschichtungen, die nur in einem Arbeitsgang
aufgetragen werden, sind nicht zugelassen!

Für alle gelieferten und verwendeten Bauteile bzw. Baustoffe sind dem AG Abnahmeprüfzeugnisse vorzulegen.
3.1 für Beschichtungsstoffe (gemäß ZTV-ING T4 Abs.3,ZTV-W LB 218, wasserberührte Flächen etc.)

#### Unterabschnitt 7.1 Beschichtung

**7.1.10 Stahlkonstruktion grundbeschichten, Dreigurtschütz mit Klappe**
Stahlkonstruktion nach Korrosionsschutzplan (durch AN zu erstellen) grundbeschichten, gemäß Baubeschreibung, siehe Anlage AU V 01 bis AU V27 und weitere gemäß Anlagen 03 Pläne Unterlagen Verschlusss

Bauteil = Dreigurtschütz komplett mit Stauklappe, inkl.Verstrebungen, Verschlusskörper, Seitenschild etc., Gesamtfläche.
Kanten, Ecken, Schweißnähte, Niet- und Schraubenver-bindungen, alle Mulden, Riefen, Poren oder andere verfahrens- bedingt schwer erreichbare Bereiche mit Pinsel unbedingt vorstreichen (vorlegen).
Eine Grundbeschichtung auf der Baustelle, Sollschichtdicke 50μm, Farbton: rotgetönt.

Bieterangabenverzeichnis:

Grundbeschichtung=Art,Typ '....................................................'

Hersteller, Lieferant '....................................................'

Auftragen der Beschichtung durch '....................................................'

Auftragen der Beschichtung Kanten, Ecken, Poren etc. durch '....................................................'

Beschichtungsstoff: nach Wahl des AN und des AG gem. Liste der zugelassenen bzw. empfohlenen Beschichtungssysteme der  BAW.

Abgerechnet wird die beschichtete Ansichtsfläche in m² der Bauteile nach Anstrichflächenberechnung ohne Zulagen für Ecken, Niete, Kanten, Flansche, Mulden, Reifen, Poren usw.
Menge: 1715,000 m2

**7.1.20 Stahlkonstruktion grundbeschichten, Gleitwinkel und Sohlarmierung**
Stahlkonstruktion nach Korrosionsschutzplan (durch AN zu erstellen) grundbeschichten, gemäß Baubeschreibung, siehe siehe Anlage AU V 01 bis AU V27 und weitere gemäß Anlagen 03 Pläne Unterlagen Verschluss.

Bauteil = Gleitwinkel Wehrpfeiler sowie Sohlenarmierung Wehrsohle, Gesamtfläche.
Kanten, Ecken, Schweißnähte, Niet- und Schraubenver-bindungen, alle Mulden, Riefen, Poren oder andere verfahrens- bedingt schwer erreichbare Bereiche mit Pinsel unbedingt vorstreichen (vorlegen).

Eine Grundbeschichtung auf der Baustelle, Sollschichtdicke 50μm, Farbton: rotgetönt.

Die Leistung beinhaltet das Instandsetzen der Schleifflächen und Sohenlarmierung. Die Riefen bzw. Abrostungen (3-10 mm) sind vor der Beschichtung mit einer zugelassenen Spachtel- masse (Fabrikat Diamant MM1018 p oder gleichwertig) dauerhaft zu spachteln und anschließend mittels Handschliff zu glätten. Die Ebenheit der Fläche ist nachzuweisen (Ebenheit nach DIN 19704, Tabelle 5, Tolaranzklasse 2)

Die Beschichtung muss als Gleitfläche für die Seitendichtung und für die Sohlendichtung eine glatte Oberfläche aufweisen (Unebenheiten nicht größer +/-2 mm). Die Dichtgummis der Seitendichtung und die Sohlendichtung müssen ohne Funktionsbeeinträchtigung darauf gleiten können.

Bieterangabenverzeichnis:

Grundbeschichtung=Art,Typ '....................................................'

Hersteller, Lieferant '....................................................'

Hersteller Spachtelmasse '....................................................'

Beschichtungsstoff: nach Wahl des AN und des AG gem. Liste der zugelassenen bzw. empfohlenen Beschichtungssysteme der  BAW.

Abgerechnet wird die beschichtete Ansichtsfläche in m² der Bauteile nach Anstrichflächenberechnung ohne Zulagen für Ecken, Niete, Kanten, Flansche, Mulden, Reifen, Poren usw.
Menge: 15,000 m2

**7.1.30 Stahlkonstruktion grundbeschichten, Laufschienen und Führungsschienen**
Stahlkonstruktion nach Korrosionsschutzplan (durch AN zu erstellen) grundbeschichten, gemäß Baubeschreibung, Siehe AU B13 und AU B 14.

Bauteil = Laufschienen und Führungsschienen Wehrpfeiler

Kanten, Ecken, Schweißnähte, Niet- und Schraubenver-bindungen, alle Mulden, Riefen, Poren oder andere verfahrens- bedingt schwer erreichbare Bereiche mit Pinsel unbedingt vorstreichen (vorlegen).

Eine Grundbeschichtung auf der Baustelle, Sollschichtdicke 50μm, Farbton: rotgetönt.

Bieterangabenverzeichnis:

Grundbeschichtung=Art,Typ '....................................................'

Hersteller, Lieferant '....................................................'

Auftragen der Beschichtung durch '....................................................'

Auftragen der Beschichtung Kanten, Ecken, Poren etc. durch '....................................................'

Beschichtungsstoff: nach Wahl des AN und des AG gem. Liste der zugelassenen bzw. empfohlenen Beschichtungssysteme der  BAW.

Abgerechnet wird die beschichtete Ansichtsfläche in m der Bauteile nach Anstrichflächenberechnung ohne Zulagen für Ecken, Niete, Kanten, Flansche, Mulden, Reifen, Poren usw.
Menge: 80,000 m

**7.1.40 Stahlkonstruktion deckbeschichten**
Stahlkonstruktion nach Korrosionsschutzplan (durch AN zu erstellen) deckbeschichten, gemäß Baubeschreibung

Bauteil = Dreigurtschütz komplett mit Stauklappe, inkl.Verstrebungen, Verschlusskörper, Gleitwinkel und Sohlarmierung, Seitenschild etc., Gesamtfläche.
Kanten, Ecken, Schweißnähte, Niet- und Schraubenver-bindungen, alle Mulden, Riefen, Poren oder andere verfahrens- bedingt schwer erreichbare Bereiche mit Pinsel unbedingt vorstreichen (vorlegen).
Erste, zweite und dritte Deckbeschichtung auf der Baustelle, Sollschichtdicke 150μm je Beschichtungsgang, Sollschichtdicke Gesamt 500μm

Bieterangabenverzeichnis:

Deckbeschichtung=Art,Typ '....................................................'

Hersteller, Lieferant '....................................................'

Auftragen der Beschichtung durch '....................................................'

Auftragen der Beschichtung Kanten, Ecken, Poren etc. durch '....................................................'

Beschichtungsstoff: nach Wahl des AN und des AG gem. Liste der zugelassenen bzw. empfohlenen Beschichtungssysteme der  BAW.

Abgerechnet wird die beschichtete Ansichtsfläche in m² der Bauteile nach Anstrichflächenberechnung ohne Zulagen für Ecken, Niete, Kanten, Flansche, Mulden, Riefen, Poren usw.
Menge: 1730,000 m2

**7.1.50 Stahlkonstruktion deckbeschichten**
Stahlkonstruktion nach Korrosionsschutzplan (durch AN zu erstellen) deckbeschichten, gemäß Baubeschreibung

Bauteil = Laufschienen und Führungsschienen Wehrpfeiler Gesamtlängen komplett
Kanten, Ecken, Schweißnähte, Niet- und Schraubenver-bindungen, alle Mulden, Riefen, Poren oder andere verfahrens- bedingt schwer erreichbare Bereiche mit Pinsel unbedingt vorstreichen (vorlegen).
Erste, zweite und dritte Deckbeschichtung auf der Baustelle, Sollschichtdicke 150μm je Beschichtungsgang, Sollschichtdicke Gesamt 500μm

Bieterangabenverzeichnis:

Deckbeschichtung=Art,Typ '....................................................'

Hersteller, Lieferant '....................................................'

Auftragen der Beschichtung durch '....................................................'

Auftragen der Beschichtung Kanten, Ecken, Poren etc. durch '....................................................'

Beschichtungsstoff: nach Wahl des AN und des AG gem. Liste der zugelassenen bzw. empfohlenen Beschichtungssysteme der  BAW.

Abgerechnet wird die beschichtete Ansichtsfläche in m der Bauteile nach Anstrichflächenberechnung ohne Zulagen für Ecken, Niete, Kanten, Flansche, Mulden, Reifen, Poren usw.
Menge: 80,000 m

**7.1.60 Stahlkonstruktion beschichten, Kleinflächen**
Stahlkonstruktion nach Korrosionsschutzplan (durch AN zu er- stellen) grund- und deckbeschichten, gemäß Baubeschreibung

Bauteile= 'Kleinflächen und Verstärkungen für Abstützung, Auflage Pallung'

Kanten, Ecken, Schweißnähte, Niet- und Schraubenver-bindungen, alle Mulden, Riefen, Poren oder andere verfahrens- bedingt schwer erreichbare Bereiche mit Pinsel unbedingt vorstreichen (vorlegen).
Grundbeschichtung Sollschichtdicke 50μm, Erste, zweite und dritte Deckbeschichtung Sollschichtdicke 150μm je Beschichtungsgang auf der Baustelle, Sollschichtdicke Gesamt 500μm

Bieterangabenverzeichnis:

Grundbeschichtung=Art,Typ '....................................................'

Deckbeschichtung=Art,Typ '....................................................'

Hersteller, Lieferant '....................................................'

Auftragen der Beschichtung Verschluss durch '....................................................'

Auftragen der Beschichtung Kanten, Ecken etc. durch '....................................................'

Beschichtungsstoff: nach Wahl des AN und des AG gem. Liste der zugelassenen bzw. empfohlenen Beschichtungssysteme der  BAW.

Abgerechnet wird die beschichtete Ansichtsfläche in m² der Bauteile nach Anstrichflächenberechnung ohne Zulagen für Ecken, Niete, Kanten, Flansche, Mulden, Reifen, Poren usw.

Durchführung der Arbeiten nach Abbau der Einhausung.
Geeignetes Verfahren nach Wahl des AN.

Maßnahmen zum Schutz vor ungeeigneten klimatischen Bedingungen und Schutzeinrichtungen sind einzukalkulieren.
Menge: 7,000 m2

**7.1.70 Stahlkonstruktion beschichten, Schleiffläche Klappenseitendichtung**
Stahlkonstruktion nach Korrosionsschutzplan (durch AN zu er- stellen) grund- und deckbeschichten, gemäß Baubeschreibung,  siehe Anlage AU V 01 bis AU V27 und weitere gemäß Anlagen 03 Pläne Unterlagen Verschluss.

Die Arbeiten können erst nach den Beschichtungsarbeiten am Verschluss erfolgen. Die Einhausung ist nicht mehr vorhanden. Die Arbeiten erfolgen im Nachgang zu den v. g.  Beschichtungs- arbeiten, da die Lage der Klappe angepasst werden muss.

Die Entschichtung erfolgt über die LV-Pos. 6.1.50.

Bauteile= 'Schleiffläche Klappenseitendichtung'

Kanten, Ecken, Schweißnähte, Niet- und Schraubenver-bindungen, alle Mulden, Riefen, Poren oder andere verfahrens- bedingt schwer erreichbare Bereiche mit Pinsel unbedingt vorstreichen (vorlegen).

Grundbeschichtung Sollschichtdicke 50μm, Erste, zweite und dritte Deckbeschichtung Sollschichtdicke 150μm je Beschichtungsgang auf der Baustelle, Sollschichtdicke Gesamt 500μm.

Die Leistung beinhaltet das Instandsetzen der Schleifflächen. Die Riefen bzw. Abrostungen (3-10 mm) sind vor der Be- schichtung mit einer zugelassenen Spachtelmasse (Fabrikat Diamant MM1018 p oder gleichwertig) dauerhaft zu spachteln und anschließend mittels Handschliff zu glätten. Die Ebenheit der Fläche ist nachzuweisen (Ebenheit nach DIN 19704, Tabelle 5, Tolaranzklasse 2)

Bieterangabenverzeichnis:

Grundbeschichtung=Art,Typ '....................................................'

Deckbeschichtung=Art,Typ '....................................................'

Hersteller, Lieferant '....................................................'

Hersteller Spachtelmasse '....................................................'

Auftragen der Beschichtung Verschluss durch '....................................................'

Auftragen der Beschichtung Kanten, Ecken, Poren etc. durch '....................................................'

Beschichtungsstoff: nach Wahl des AN und des AG gem. Liste der zugelassenen bzw. empfohlenen Beschichtungssysteme der  BAW.

Abgerechnet wird die beschichtete Ansichtsfläche in m² der Bauteile nach Anstrichflächenberechnung ohne Zulagen für Ecken, Niete, Kanten, Flansche, Mulden, Reifen, Poren usw.

Durchführung der Arbeiten nach Abbau der Einhausung.
Geeignetes Verfahren nach Wahl des AN.

Maßnahmen zum Schutz vor ungeeigneten klimatischen Bedingungen und Schutzeinrichtungen sind einzukalkulieren.

Weiterhin ist der notwendige Gerüstumbau bzw. Erweiterung der vorhandenen Gerüst mit Konsolen einzukalkulieren.
Menge: 5,000 m2

**7.1.80 Kontaktflächen von Schraubverbindungen und Montagestößen grundbeschichten**
Stahlkonstruktion nach Korrosionsschutzplan (durch AN zu erstellen) grundbeschichten, gemäß Baubeschreibung

Bauteil =  Kleinflächen, Kontaktflächen von Schraubverbindung Stahlbau, Blechauflagen, Montagestöße usw.
Kanten, Ecken, Schweißnähte, Niet- und Schraubenverbindungen mit Pinsel unbedingt vorstreichen (vorlegen).
Eine Grundbeschichtung auf der Baustelle, Sollschichtdicke 50μm

Diese Position umfasst folgende damit verbundenen zusätzlichen Arbeiten:

- Reinigen der Bauteile und Anbauteile bzw. Kontaktflächen
- mechanische Oberflächenvorbereitung P St 3 gemäß DIN EN
  ISO 12944 Teil 4 einschl. Nachreinigung
- auftragen der Grundbeschichtung Steelpaint PU-Zinc (oder
  gleichwertig) auf den entsprechenden Bauteilen
- bei Ausführung Nass in Nass sind die Schrauben am folgenden Tag hinsichtlich Vorspannung zu überprüfen und erforderlichenfalls zu korrigieren

Grundbeschichtung=Art,Typ '....................................................'

Hersteller, Lieferant '....................................................'

Auftragen der Beschichtung Kontaktfläche  durch '....................................................'

Auftragen der Beschichtung Kanten, Ecken etc. durch '....................................................'

Beschichtungsstoff: nach Wahl des AN und des AG gem. Liste der zugelassenen bzw. empfohlenen Beschichtungssysteme der  BAW.

Abgerechnet wird die beschichtete reine Kontaktfläche in m² der Bauteile nach Anstrichflächenberechnung ohne Zulagen für Ecken, Niete, Kanten, Flansche, Bohrungen usw.
Menge: 30,000 m2

**7.1.90 Beschichtung der Verbindungsmittel und Klemmleisten**
*** Pauschalposition
Stahlkonstruktion nach Korrosionsschutzplan (durch AN zu erstellen) grund- und deckbeschichten, gemäß Baubeschreibung Punkt 3.7.8.

Alle Klemmleisten, Schraubenköpfe, freie Gewindeenden, Scheiben, Muttern etc. sind nach der Monatge fettfrei zu
reinigen, mit Haftvermittler zu behandeln und zu
konservieren.

Beschichtung gem. Beschichtungssystem des Verschlusskörpers.
Beschichtungsstärke min. 500 µm.

Bieterangabenverzeichnis:

Beschichtung = Art,Typ '....................................................'

Hersteller, Lieferant '....................................................'

Anzahl der Beschichtung '....................................................'

Auftragen der Beschichtung durch '....................................................'

Beschichtungsstoff: nach Wahl des AN und des AG gem. Liste der zugelassenen bzw. empfohlenen Beschichtungssysteme der  BAW.
Menge: 1,000 Psch

**7.1.100 Messung und Aufzeichnung Klimaparameter**
*** Pauschalposition
Messung und Aufzeichnung sämtlicher Klimaparameter, die erforderlich sind zur Bestimmung, ob die Bedingungen für das Auftragen der Beschichtungen geeignet sind.

Messen und Aufzeichnen der Daten während der gesamten Beschichtungsarbeiten mit Datenlogger.

Messung und Aufzeichnung folgender Klimaparameter:

    - Relative Feuchte
    - Lufttemperatur
    - Oberflächentemperatur
    - Taupunkt
    - TΔ (Unterschied zwischen Oberflächentemp. und Taupunkt)
    - Trockentemperatur
    - Nasstemperatur
    - Spezifische Feuchte

Datenaufzeicnung an PC herunterladen und arbeitstäglich dem AG vorlegen. Nach Abschluss der Arbeiten sind die Daten der Dokumentation beizufügen.

Taupunktmessgerät 'Elcometer 319' oder gleichwertig.

Angaben im Bieterangaben-Verzeichnis über:

Fabrikat Messgerät '....................................................'
Menge: 1,000 Psch

### Abschnitt 8 Entsorgung Abfälle / Materialien

#### Unterabschnitt 8.1 Entsorgung Abfälle Entschichtungsarbeiten

**8.1.10 Strahlabfall / Entschichtung sammeln und transportieren auf der Baustelle**
Sammeln der kontaminierten (Asbest / PAK / Blei / belastet) und nicht kontaminierten  Strahlabfälle aus den Entschichtungs-arbeiten an der Anfallstelle.
Transport auf der Baustelle, in neuen voll funktionsfähigen und unbeschädigten Behältnissen (Big-Bag´s) und bis zur Abholung sicher und regengeschützt bzw. verschlossen  für die Entsorgung bereitzustellen.
Die Befüllung der Big-Bag´s darf nur max. dem zulässigen Volumen/ Gewicht entsprechen.

Berücksichtigung aller notwendigen Transporte, an Land
und evtl. auf dem Wasser, sowie Umladungen inkl. evtl.
Hebearbeiten (Baubeschreibung Punkt 2.9 beachten).
Menge: 200,000 t

**8.1.20 Big-Bag´s auf Europaletten zur Aufnahme der Strahlabfälle**
Zur Aufnahme der anfallenden kontaminierten Strahlabfälle sind
entsprechende Big-Bag´s (Zulassung für gefährliche Güter, UN Zertifizierung, Tragfähigkeit ca.1,5to) für Einweggebrauch formstabil auf Europaletten vorzuhalten.
Die Big-Bag´s sind mit je 4 Anschlagpunkten und oben
angebrachter Schürze zum Verschließen des Big-Bag´s zu
versehen.
inkl. Kennzeichnung gem. Gefahrstoffverordnung
Die Strahlabfälle sind in diesen Big-Bag´s auf dem
vorgesehenen Lagerplatz für die Entsorgung bereitzustellen.

Die Abrechnung erfolgt nach tatsächlichem Verbrauch der
Big-Bag´s. Diese ist abhängig von der anfallenden Menge
an Strahlabfall.

Gewebe Big-Bag= 'unbeschichtet'

Hersteller Big Bag´s= '....................................................'
Menge: 160,000 St

**8.1.30 Abfälle Entschichtungsarbeiten entsorgen**
Kontaminierte (Asbest / PAK / Blei / belastet) und nicht kontaminierte  Abfälle aus den Entschichtungsarbeiten entsorgen,
Abfälle aus Entschichtung (Strahlschutt, Beschichtungsreste) und Abfallmaterialien aus den hierfür erforderlichen Schutz- maßnahmen (kontaminiertes Material) sowie Arbeitsmaterial und Schutzausrüstungen,
Verpackung der Abfälle in gekennzeichneten, luftdicht verschließbaren Behältnissen, Verladung und Transport zur Entsorgungsstelle.
Planung und Durchführung der ordnungsgemäßen Entsorgung gem. Kreislaufwitschaftsgesetz und Nachweisverordnung (NachwV) einschließlich der hierfür erforderlichen Genehmigungen und Nachweise durch den AN. Die originalen Entsorgungsnachweise sind dem AG nach der Entsorgung unverzüglich vorzulegen. Auf die Hinweise der Baubeschreibung ist zu achten.
Die Abrechnung erfolgt nach Wiegeschein der Entsorgungsstelle.
Menge: 200,000 t

#### Unterabschnitt 8.2 Entsorgung Materialien

**8.2.10 Entsorgung Dichtungsmaterialien**
*** Pauschalposition
Alle Altteile gemäß Titel Dichtungen (Dichtungen, Hölzer,  Befestigungsmittel usw.) sind fachgerecht zu entsorgen. Die originalen Entsorgungsnachweise sind dem AG nach der Entsorgung vorzulegen. Auf die Hinweise der Baubeschreibung ist zu achten.
Die Altteile können auf der Baustelleneinrichtungsfläche an der Schleuse zwischengelagert werden.
Die Altteile sind spätestens 1 Woche nach Abschluss der Instandsetzungsarbeiten von der Schleuse zu transportieren.
Menge: 1,000 Psch

**8.2.20 Entsorgung kontaminierte Stahlteile**
Alle kontaminierten Stahlteile aus Abschnitt Dichtungen, Laufstege und Stahlbauarbeiten sind fachgerecht zu entsorgen.
Beschichtung enthält PAK / Teer / Blei / Asbest.
Vorsortierung, Teilzerlegung auf Transportgröße, Verpackung der Abfälle, Verladung und Transport zur Entsorgungsstelle.
Planung und Durchführung der ordnungsgemäßen Entsorgung gem. Nachweisverordnung (NachwV) einschließlich der hierfür erforderlichen Genehmigungen und Nachweise durch den AN. Die originalen Entsorgungsnachweise sind dem AG nach der Entsorgung unverzüglich vorzulegen. Auf die Hinweise der Baubeschreibung ist zu achten.
Die Altteile können auf der Baustelleneinrichtungsfläche an der Schleuse zwischengelagert werden.
Die Altteile sind spätestens 1 Woche nach Abschluss der Instandsetzungsarbeiten von der Schleuse zu transportieren.
Die Abrechnung erfolgt nach Wiegeschein der Entsorgungsstelle.
Menge: 5,000 t

**8.2.30 Entsorgung Abfälle aus Reinigung Verschluss**
Alle Abfälle aus Reinigung des Verschlusses, Antriebshäuser bzw. Arbeitsbereiche sind fachgerecht zu entsorgen.

Die originalen Entsorgungsnachweise sind dem AG nach der Entsorgung vorzulegen. Auf die Hinweise der Baubeschreibung ist zu achten.

Die Abfälle können auf der Baustelleneinrichtungsfläche an der Schleuse zwischengelagert werden.

Die Abfälle sind spätestens 1 Woche nach Abschluss der Reinigungsarbeiten von der Schleuse zu transportieren.

Die Abrechnung erfolgt nach Wiegeschein der Entsorgungsstelle.
Menge: 5,000 t

**8.2.40 Entsorgung Abfälle Taubenkot**
Alle Taubenkot - Abfälle aus Reinigung der Verschluss, Antriebshäuser bzw. Arbeitsbereiche sind fachgerecht zu entsorgen. Entsorgung nach geltenden Richtlinien.

Sondermüll nach Abfallschlüssel AVV: 02 01 06

Entsorgung Taubenkot inkl. der Verpackungsmaterialien, nicht zu reinigende kontaminierte Gegenstände usw.

Die originalen Entsorgungsnachweise sind dem AG nach der Entsorgung vorzulegen.

Auf die Hinweise der Baubeschreibung ist zu achten.
Die Abfälle können auf der Baustelleneinrichtungsfläche zwischengelagert werden.

Die Abfälle sind spätestens 1 Woche nach Abschluss der Reinigungsarbeiten zu entsorgen.

Die Abrechnung erfolgt nach Wiegeschein der Entsorgungsstelle.
Menge: 0,500 t

### Abschnitt 9 Sonstige Bauausgaben

#### Unterabschnitt 9.1 Technische Bearbeitung

**9.1.10 Instandsetzungsanweisung Dreigurtschütz**
*** Pauschalposition
Erstellung eines Instandsetzungsanweisung für die Instand- setzung des Dreigurtschütz mit Klappe.

Die Anweisung umfasst folgende Vorgaben:

- Demontageplanung und Demontage-/ Abbruchanweisung für Laufwagen, Hubketten, Umlenkrollen, Führungsrollen, Klappenlager, Klappenendlager, Strahlzerteiler
- Montageanweisung für v. g. Bauteile
- Montageanweisung Pallung Wehrverschluss
- Festlegen Klappenlage für Instandsetzungsarbeiten und Ablage der Klappe (siehe Titel 4 Demontage- und Montagearbeiten)
- Vorgaben zu den einzusetzenden Geräten, Bauhilfs- maßnahmen (Gerüste, Schutzmaßnahmen wegen Belastung), Hebegeräten einschließlich deren Aufstellung
- Darstellung der Arbeiten als Reihenfolge / Ablauf
- Planung für Montagehilfsmittel und Baubehelfe
- Sicherungsmaßnahmen für das Personal sowie  Angaben zum Arbeiten mit gesundheitsgefährenden Stoffen (PAK- Bleibestbelasteter Anstrich)
- Erstellen der Zustandsberichte für sämtliche ausgebauten Bauteile / Bauteilgruppen gemäß Titel 3 Dichtungen und Titel 4 Demontage- Montagearbeiten
- Erstellen von Maß- und Prüfprotokollen
- Erstellen Entsorgungskonzept für alle zu entsorgenden Stoffe und Materialien

Digitale Ausführungszeichnungen prüffähig, modellkonform und mikrofilmgerecht in Vektorgraphik liefern für die Baumaßnahme.
Format=  .dgn (MicroStation design) und .pdf
Version='MicroStation V8i 2D'
Datenmodell nach Vorgabe des AG
Datenübergabe auf CD-ROM und geplottet in 2-facher Ausführung

Baubeschreibung Pkt. 5.2.2 bis 5.2.4. für das Erstellen und die Verteilung der Ausführungsunterlagen beachten.

Die Zustimmung und Freigabe durch den AG ist zwingend erforderlich.
Menge: 1,000 Psch

**9.1.20 Statische Berechnungen erstellen, liefern**
*** Pauschalposition
Statische Berechnungen für:

- detailierte Gewichtsberchnung des Dreigurtschützeder einzelnen Buagruppen
- Nachweis der Pallung mit Planung und Konstruktion mit den vorahndenen und ausgeschriebenen Bauteilen. Inkl Zeichnung. (inkl berücksichtigung von Strahlmittel im Verschluß.
- Nachweise von Verstärkungen am Verschluß zur Auflage auf die Pallung. Auflagepunkte müssen beachtet werden. Nachwei der Auflagepunkte auf der Sohle am Verschluß  und der Klappe
- Gerüstbau (Einhausung, Plattform, Treppentürme,  Arbeitsgerüste, Übergänge etc., inkl. evtl. Nachweise angrenzender Bauteile Verschluss und Massivbauteile der Anlage) inkl.  Abnahme der Gerüstkonstruktion durch den Ersteller der Statik vor Ort
- Befestigung der elektrischen Winde im Bereich Wehrsteg
- Montagehilfen für Auf- und Abbau der Pallung
- Evtl. Lastfälle Stahlbau ( Austausch von Profilen / Blechen an der Tragkonstruktion)
- Montagehilfen für Instandsetzungsarbeiten gem.  Demontage- und Montagekonzept des AN für Titel 4 Demontage- und Montagearbeiten (, Kettentausch usw.)
- Lage- und Kippsicherung Klappen- und Klappenendlager mit Abstützkonstruktion
- Stützen/Distanzstück für Ablage Klappeeinschließlich konsolen / Auflager am Verschluss
- Einrichtungen der Abstiegshilfen, Leitern mit Befestigung bzw. Verankerung
- Umlenkrollen
- Laufwagen als Schweißkonstruktion
- Laufwagenanschluß
- Laufsteg mit Leitern
- Fundamente Turmdrehkran Trenndamm und Mobilkran 500 to Schleuse

prüffähig erstellen und liefern

Berechnungsgrundlagen = 'DIN 19704-1; DIN EN 1091; DIN EN 1993 etc.'

Ablieferung in 3-facher Ausfertigung.
Rechenprogramm nach Wahl des AN.

Angaben im Bieterangaben-Verzeichnis über :

Ingenieurbüro '....................................................'.
Menge: 1,000 Psch

**9.1.30 Ausführungszeichnungen erstellen, liefern**
*** Pauschalposition
Ausführungszeichnungen erstellen, liefern

Digitale Ausführungszeichnungen prüffähig, modellkonform und mikrofilmgerecht in Vektorgraphik liefern
für die Baumaßnahme.
Format=  .dgn (MicroStation design) und .pdf
Version='MicroStation V8i 2D'
Datenmodell nach Vorgabe des AG
Datenübergabe auf CD-ROM und geplottet in 2-facher Ausführung

Ausführungszeichnungen erstellen, liefern für:

- Abstützung (Pallung komplett mit Ergänzung) gemäß statischen Nachweisen (siehe Anlage AU US 05)
- Systemübersicht  der Abstützung/ Aussteifung/  Revisionsverschluss auf der Grundlage der Bestandspläne
- sämtliche Arbeits- und Schutzgerüste mit Treppenläufen  und Treppenturm, Gerüstübergänge,  Arbeitsgerüste etc.
- Befestigung Rettungswinde Laufsteg
- Einstiegsöffnungen Klappe (Mannlöcher) gemäß statischen  Nachweisen (siehe Anlage AU US 05)
- Seitendichtungsprofile incl. Einzelteile
- Sohldichtungsprofile incl. Einzelteile
- Klappenseitendichtung
- Klappenlängsdichtung
- Laufstege mit Gitterrosten, Leitern und Erweiterungen
- Taubenschutz
- erneuerte Bauteile gem. Titel 4 Demontage- und Montagearbeiten (Spannanker, Strahlzerteiler Trägerkonsolen, Seitenschildheizung usw.)
- Sonstige ausgetauschte und erneuerte Bauteile (Träger,  Bleche, Niete, Schrauben usw.) gem. Titel 5 Stahlbau
- Korrosionsschutzplan
- Laufwagenrahmen und Laufwagenanschluß
- Laufrollen
- Umlenkrollen
- Gegen- und Seitenrollen
- Schmierleitungen Laufwagen
- Augenstangen Hubketten
- Klappenlager und Klappenendlager
- Montagehilfen gem. LV Pos. 9.1.10
- Stützen für Ablage Klappe mit Konsole / Auflger usw.
- Lage- und Kippsicherung Klappen- und Klappenendlager mit Abstützkonstruktion

Baubeschreibung Pkt. 5.2.3 und 5.2.4. für das Erstellen und die
Verteilung der Ausführungsunterlagen beachten.
Nach Abschluß der Bauarbeiten als Bestandszeichnungen
ausarbeiten.
Menge: 1,000 Psch

**9.1.40 Bestandsunterlagen liefern**
*** Pauschalposition
Bestandsunterlagen der ausgeführten Arbeiten unter Verwendung der unter vorgenannter Position (Ausführungszeichnungen) erstellten Unterlagen und weiterer Dokumente prüffähig digital und als Papierpausen erstellen und liefern.

Digitale Bestandszeichnungen unter Verwendung der Ausführungszeichnungen prüffähig, modellkonform und mikrofilmgerecht in Vektorgraphik liefern
für die Baumaßnahme.
Format=  .dgn (MicroStation design) und .pdf
Version='MicroStation V8i 2D'
Datenmodell nach Vorgabe des AG
Datenübergabe auf CD-ROM und geplottet in 3-facher Ausführung

Baubeschreibung Pkt. 5.2.3 und 5.2.4. für das Erstellen und die Verteilung der Ausführungsunterlagen beachten.
Nach Abschluß der Bauarbeiten als Bestandszeichnungen
ausarbeiten.

Die Übergabe der durch den AG geprüften und bestätigten Unterlagen hat spätestens bei Vorlage der Schlussrechnung zu erfolgen.
Menge: 1,000 Psch

**9.1.50 Dokumentation der ausgebauten Stahlbauteile**
*** Pauschalposition
Sämtliche ausgebauten Bauteile (Stahlbauteile, Dichtungsprofile, Kettenteilstücke, Antriebsbauteile, Anbauteile usw.) sollen unverzüglich nach dem Ausbau bzw. vor der Entsorgung durch den AN aufgemessen und photographisch dokumentiert werden.

Die Auflistung ist wie folgt zu gliedern:

- Bauteile Dichtungen
- Bauteile Demontage- und Montagearbeiten
- Bauteile Stahlbau

Format = .pdf
Medium  = DVD

Übergabe zusammen mit der Abrechnung der Teilleistung bzw. der betreffenden Positionen.

Hinweis:
Die Dokumentation soll die eindeutige Zuordnung der ausgebauten Stahlbauteile zu den einzelnen Positionen mit Längen- / Gewichtsangabe enthalten. Eine Zuordnung der Bauteile zum Ausbauort (Lage im Tragwerk) soll ebenfalls möglich sein. Die Entsorgung darf erst nach Kontrolle der Dokumentation durch den AG erfolgen. Prüfzeiten gem. Baubeschreibung sind zu berücksichtigen.

Auf ein Aufmass (Nachweis der Leistungen) des AN kann hierdurch nicht verzichtet werden.
Menge: 1,000 Psch

**9.1.60 Materialprüfung - Schweißeignung**
Vor Durchführung von Schweißarbeiten ist das Material umgehend und zwingend auf Schweißbarkeit zu prüfen.

Bauteile = Pfeilerschild, Sohlenleiste, Stauwand und sonstige Profile oder Bauteile

Diese Prüfung hat vor Ort, metallographisch, zum Beispiel durch eine mobile Spektralanalyse, durch ein geeignetes, zugelassenes Prüfinstitut im Beisein des AG zu erfolgen. Die Analyse umfasst mindestens die Elemente C,Si,Mn,P,S,AL und Cu. Die Protokollierung hat noch Vorort zu erfolgen und ist im Durchschlag an den AG zu übergeben. Inkl. Prüfberricht zur Schweißeignung.

Vergütet werden die angefangenen Stunden am Einsatzort zwischen Einsatzbeginn und -ende, jedoch ohne Reparatur-
und Wartungszeiten. Die Leistung ist inkl. Vorbereitung der Prüffläche (Berücksichtigung der PAK- und Asbesthaltigen Beschichtung) zu kalkulieren.

Die Abrechnung erfolg auf der Grundlage des Einheitspreises, ein entsprechender Stundennachweiß hat durch den AN zu erfolgen, und ist dem AG zur Abrechnung vorzulegen.

Angaben im Bieterangaben-Verzeichnis über:

Prüfverfahren: '....................................................'

Prüfinstitut: '....................................................'
Menge: 5,000 h

**9.1.70 Werkstoffanalyse Materialprobe**
Werkstoffanalyse einer Materialprobe durchführen.

Folgende Leistungen sind zu erbringen:

- Chemische Zusammensetzung (spektrometrische Analyse)
- Härteprüfung
- Zug- und Kerbschlagbiegeversuch (EN ISO 6892-1; EN ISO  148-1)
- zusätzlich Kerbschlagbiegeversuch für je drei Poben bei +20°C, 0°C, -20°C mit Auswertung Übergangstemperatur- bereich bezüglich Sprödbruchbewertung
- Bewertung der Schweißeignung
- Prüfbericht

Die Leistung ist inkl. Probennahme (Berücksichtigung der vorhandenen Beschichtung beachten) und Vorbereitung der Probe sowie Versendung an ein Prüflabor zu kalkulieren.

Die Auswertung und Dokumentation ist 3-fach zu übergeben.
Menge: 2,000 St

**9.1.80 Materialprüfung - Schweißnahtprüfung**
Nach Durchführung der Schweißarbeiten sind die Schweißnähte  umgehend und zwingend zu prüfen.

Bauteile = Pfeilerschild, Sohlenleiste, Stauwand und sonstige Profile oder Bauteile

Die Prüfung hat vor Ort durch ein geeignetes, zugelassenes Prüfinstitut im Beisein des AG zu erfolgen.

Folgende Verfahren sind anzuwenden:

- PT-Prüfungen nach DIN EN ISO 3452
- VT-Prüfungen nach DIN EN 13018

Die Protokollierung hat noch Vorort zu erfolgen und ist im Durchschlag an den AG zu übergeben.

Vergütet werden die angefangenen Stunden am Einsatzort zwischen Einsatzbeginn und -ende, jedoch ohne Reparatur-
und Wartungszeiten.

Die Abrechnung erfolg auf der Grundlage des Einheitspreises, ein entsprechender Stundennachweiß hat durch den AN zu erfolgen, und ist dem AG zur Abrechnung vorzulegen.

Angaben im Bieterangaben-Verzeichnis über:

Prüfverfahren: '....................................................'

Prüfinstitut: '....................................................'
Menge: 10,000 h

**9.1.90 Bemessung galvanische Schutzanlage**
*** Pauschalposition
Bemessen einer galvanischen Schutzanlage zur Verhinderung von Korrosionschäden am Wehrverschluss Rothenfels Wehr M.

Die Position beinhaltet folgende Punkte:

- Erstellen Messprotokoll Wasseranalyse
- Ermittlung der zu schützenden Flächen
- Angaben zum Anodenmaterial / Anodenanzahl
- Anodenauswahl

Auf Grundlage der Bemessung sind folgende Unterlagen zu erstellen:

- Entwurfsplan der Schutzanlage
- Auslegung der Anodenanlage
- Einbauplan der Anoden

Die Erstellung der o. g. Unterlagen muss durch Sachkundige erolgen.

Angaben im Bieterangaben-Verzeichnis über:

Ingenieurbüro '....................................................'
Menge: 1,000 Psch

**9.1.100 Bauzeitenplan liefern für Baumaßnahme**
*** Pauschalposition
Bauzeitenplan mit einer Aufgliederung in sämtliche Leistungen des LV prüffähig liefern für das Bauvorhaben.

Die Personaleinsatzplanung mit einer Aufgliederung für sämtliche Leistungen des LV sind im Bauzeitenplan zu ergänzen.

Bauablauf 'gemäß den Vorgaben des AG bzw. der Baubeschreibung Punkt 3.2' als Zeitwegeplan.

Fortschreibung: 'Bei Verzögerungen entgegen der ursprünglichen Planung, größer 5 Tage, ab Beginn der Montageleistung, Anpassung gemäß Baufortschritt'

Lieferung auch in digitaler Form möglich.

Darstellung / Format 'entsprechend MS Projekt 2003 Pro Darstellung als Balkenplan oder gleichwertig.'

Alle Termine zur Nutzung des Wasserfahrzeuges sind deutlich hervorzuheben und farblich vom normalen Bauablauf zu trennen.

Format 'MS Projekt 2003 Pro' sonst

Lieferung 3 -fach in Papierformat mind. A1.
Fortschreibung 3 -fach in Papierformat mind A1.

Angaben im Bieterangaben-Verzeichnis über:

Darstellung / Format '....................................................'
Menge: 1,000 Psch

**9.1.110 Detailterminplan liefern für Stahlbauarbeiten gem. Titel 5**
*** Pauschalposition
Detailterminplan für die Stahlbauarbeiten mit einer Aufgliederung aller Stahlbauarbeiten gemäß Festlegung des Instandsetzungsumfangs bzw. Titel Stahlbau.

Die Personaleinsatzplanung mit einer Aufgliederung für sämtliche Leistungen ist mit anzugeben.

Bauablauf 'gemäß Vorgaben des AG nach Festlegung des Instandsetzungsumfangs für Stahlbauarbeiten bzw. der Baubeschreibung Punkt 3.2.1' als Zeitwegeplan.

Fortschreibung: 'Bei Verzögerungen entgegen der ursprünglichen Planung, größer 2 Tage'

Lieferung auch in digitaler Form möglich.

Darstellung / Format 'entsprechend MS Projekt 2003 Pro Darstellung als Balkenplan oder gleichwertig.'

Format 'MS Projekt 2003 Pro' sonst

Lieferung 3 -fach in Papierformat mind. A1.
Fortschreibung 3 -fach in Papierformat mind A1.

Angaben im Bieterangaben-Verzeichnis über:

Darstellung / Format '....................................................'
Menge: 1,000 Psch

**9.1.120 Messung der Umgebungsluft**
Dauerhafte Messung der Belastung der Außenluft (Parameter PAK, Blei, Asbest) mit einem zugelassenen, geprüften Gerät, während der Durchführung der Entschichtungsarbeiten an mind. 2 Probenahmestellen. Die Messungen erfolgen zeitlich getrennt, also ca. zu Beginn und während der Entschichtungsarbeiten.

Wiederholende Überwachung der Belastung der Umgebungs- luft in der Abluft des Unterdruckgerätes in Anlehnung an VDI 3861-2 und VDI 2066-1.
Durchführung der Überwachung von einem zugelassenen
Prüfinstitut. Ergebnisse der Messungen sind unverzüglich an den AG zu melden.

Folgende Werte müssen unterschritten werden:

Summe Naphthalin, Acenaphthylen, Acenaphthen, Fluoren, Phenanthren, Anthracen : 10 µg/m³ (entspr. dem vorläufigen Richtwert I des Umweltbundesamtes)

Blei: ebenfalls 10 µg/m³ (entspr. 1/10 des Arbeitsplatzgrenzwertes 2004)

Asbest: Messwert 500 F/m³, Poissonwert 1000 F/m³ (gem. TRGS 519)

Angaben im Bieterangaben-Verzeichnis über:

Prüfinstitut '....................................................'
Menge: 2,000 St

**9.1.130 Deklarationsanalyse Strahlgut**
Durchführung Deklarationsanalyse für Strahlgut, inkl. Probenahme, Prüfung und Auswertung.
Durchführung von einem zugelassenen Prüfinstitut.
Die Auswertung beinhaltet alle Nachweise nach DepV, mit Einstufung nach AVV und Einstufung der Deponieklasse.
Nachweis des Strahlabfalls: PAK´s, Chrom, Blei, Asbest.

Angabe im Bieterangabenverzeichnis

Prüfinstitut: '....................................................'
Menge: 3,000 St

**9.1.140 Freigabemessung**
*** Pauschalposition
Raumluftmessung, Freigabemessung zur Aufhebung der
Schutzmaßnahme, Schadstoff Blei, Schadstoff Asbest, Schadstoff PAK (nach VDI 4300 Blatt 2 und VDI 3875 Blatt 1 sowie VDI 3492), Einzelmessung durchführen, auswerten, dokumentieren. Die Messungen dürfen nur von einer akkreditierten Messstelle durchgeführt werden. Die Ergebnisse sind dem AG unverzüglich zur Kenntnis zu geben.

Folgende Werte müssen unterschritten werden:

Summe Naphthalin, Acenaphthylen, Acenaphthen, Fluoren, Phenanthren, Anthracen : 10 µg/m³ (entspr. dem vorläufigen Richtwert I des Umweltbundesamtes)

Blei: ebenfalls 10 µg/m³ (entspr. 1/10 des Arbeitsplatzgrenzwertes 2004)

Asbest: Messwert 500 F/m³, Poissonwert 1000 F/m³ (gem. TRGS 519)

Referenzpunkte in der Einhausung min. 3 Stück
Angaben im Bieterangaben-Verzeichnis über:

Prüfinstitut '....................................................'
Menge: 1,000 Psch

**9.1.150 Technische Bearbeitung für Bauausführung**
*** Pauschalposition
Erstellen und liefern aller für die Bauausführung erforderlichen Unterlagen, Dokumentationen, Analysen und Nachweisen, Materialprüfzeugnisse usw. gem.  Punkt 5.2 der Baubeschreibung.

Für sämtliche eingesetzte Materialien bzw. neu gelieferten Bauteile sind, soweit nicht abweichend angegeben, geforderte Abnahmeprüfzeugnisse nach DIN EN 10204 vorzulegen, gemäß DIN EN 1090-2  und ZTV-W 218 (2009).

Format = 'Microsoft Office'

Datenübergabe = 'digital auf CD ROM, kopierfähig
Kopien / Weißpauspapier: 3-fach'
Menge: 1,000 Psch

#### Unterabschnitt 9.2 Stundenlohnarbeiten

*Hinweis: Stundenlohnarbeiten durch Arbeitskräfte auf Anordnung*
Stundenlohnarbeiten durch Arbeitskräfte auf Anordnung
des AG ausführen.
Über die ausgeführten Arbeiten sind Stundenlohnberichte zu führen und dem AG arbeitstäglich zur Anerkennung vorzulegen.
Der Verrechnungssatz für die jeweilige Arbeitskraft
umfasst sämtliche Aufwendungen, insbesondere den
tatsächlichen Lohn, einschließlich vermögenswirksammer
Leistungen mit den Zuschlägen für Gemeinkosten
(Sozialkasseneiträge, Winterbauumlage und dgl.) sowie
Lohn- und Gehaltsnebenkosten und Zuschläge für
Überstunden.
Zuschläge für Nacht-, Sonntags- und Feiertagsarbeit
werden nach tariflichen Festlegungen gesondert
vergütet.

**9.2.10 Diplomingenieur, Statiker, Schweißfachingenieur**
Diplomingenieur, Statiker
Menge: 10,000 h

**9.2.20 Techniker, Konstrukteur**
Menge: 10,000 h

**9.2.30 Richtmeister**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Richtmeister und Spezialmonteure.
Menge: 50,000 h

**9.2.40 Facharbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 120,000 h

**9.2.50 Hilfsarbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Hilfsarbeiter.
Menge: 120,000 h

**9.2.60 E-Schweißer**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Gepruefte Elektro-Schweisser.
Menge: 100,000 h

**9.2.70 Verrechnungssatz für Mehrschichtbetrieb**
Auf Verlangen des AG hat der AN einen 2-Schichtbetrieb
für die Stahlwasserbauarbeiten einzurichten um die Termingerechte Durchführung der Arbeiten zu gewährleisten. Der Gesamtzeitraum kann sich je nach festgestellter Schäden am Verschluss möglicherweise über mehrere Wochen bzw. Monate erstrecken.

Diese Position ist mit folgender Mannschaftsstärke je Arbeitsschichtund einer 40h Woche auszuführen:

        - 1 Polier
        - 4 Facharbeiter
        - 2 Hilfsarbeiter

Berücksichtigung aller Kosten und Zuschläge die aus dem
Schichtbetrieb resultieren, sind in der Position
einzukalkulieren. Ein zusätzlicher Vergütungsanspruch besteht nicht.

Arbeitszeit
von 7:00 Uhr bis max 22:00 Uhr

Einholen aller erforderlichen behördlichen Genehmigungen durch den AN und Vorlage beim AG.
Bei einem vom AN verschuldeten Verzug kommt diese Position nicht zur Anwendung.
Menge: 6,000 Wo

#### Unterabschnitt 9.3 Gerätestunden

**9.3.10 Verrechnungssatz fuer Baugeraet Drehstromaggregat nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Transportables Drehstromaggregat.
Angaben im Bieterangaben-Verzeichnis ueber
Geraetehersteller '....................................................',

Geraetetyp '....................................................',

Geraetekenngroesse '....................................................'.
Menge: 1,000 h

**9.3.20 Verrechnungssatz fuer Baugeraet Schneidgeraet nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Schneid- und Schweissgeraet nach DIN 8543.
Angaben im Bieterangaben-Verzeichnis ueber
Geraetehersteller '....................................................',

Geraetetyp '....................................................',

Geraetekenngroesse '....................................................'.
Menge: 1,000 h

**9.3.30 Verrechnungssatz fuer Baugeraet E-Schweissgeraet nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Elektroschweissgeraet. Elektroden werden
nicht gesondert verguetet.
Angaben im Bieterangaben-Verzeichnis ueber
Geraetehersteller '....................................................',

Geraetetyp '....................................................',

Geraetekenngroesse '....................................................'.
Menge: 1,000 h

**9.3.40 Verrechnungssatz fuer Baugeraet Sandstr.geblaese nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Sandstrahlgeblaese. Strahlmittel wird nicht
gesondert verguetet.
Angaben im Bieterangaben-Verzeichnis ueber
Geraetehersteller '....................................................',

Geraetetyp '....................................................',

Geraetekenngroesse '....................................................'.
Menge: 1,000 h

**9.3.50 Verrechnungssatz fuer Baugeraet Hochdr.wasserstr. nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Hochdruckwasserstrahlgeraet.
Angaben im Bieterangaben-Verzeichnis ueber
Geraetehersteller '....................................................',

Geraetetyp '....................................................',

Geraetekenngroesse '....................................................'.
Menge: 1,000 h

**9.3.60 Verrechnungssatz fuer Baugeraet Kompressor nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Fahrbarer Kompressor.
Angaben im Bieterangaben-Verzeichnis ueber
Geraetehersteller '....................................................',

Geraetetyp '....................................................',

Geraetekenngroesse '....................................................'.
Menge: 1,000 h

**9.3.70 Verrechnungssatz fuer Baugeraet Bohrhammer nach BAV**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Bohr- und Abbauhammer.
Angaben im Bieterangaben-Verzeichnis ueber
Geraetehersteller '....................................................',

Geraetetyp '....................................................',

Geraetekenngroesse '....................................................'.
Menge: 1,000 h

**9.3.80 Verrechnungssatz fuer LKW LKW nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
Lastkraftwagen.
Angaben im Bieterangaben-Verzeichnis ueber
Geraetetyp '....................................................',

Nutzlast '....................................................',

Motorleistung '....................................................'.
Menge: 1,000 h

**9.3.90 Verrechnungssatz fuer LKW Kleintransporter nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
Kleintransporter.
Angaben im Bieterangaben-Verzeichnis ueber
Geraetetyp '....................................................',

Nutzlast '....................................................',

Motorleistung '....................................................'.
Menge: 1,000 h

#### Unterabschnitt 9.4 Baustoffe und Baumaterial

**9.4.10 Verrechnungssatz für Baumaterial; Profilstahl**
Baumaterialien auf Anordnung des AG frei Einbaustelle liefern.
Profilstahl, verschiedene Profile-Winkelstahl (z. B. Winkelaus- steifungen an Verschlusselementen) der Materialgüte S355  inkl. Materialgütenachweis, unbearbeitet, in verschiedenen Längen.

Material= 'S355J2'

Lieferzustand= '+M'

Abnahmezeugnis= '3.1 gem. DIN EN 10204'
Menge: 1000,000 kg

**9.4.20 Verrechnugssatz für Baumaterial; Blech t=10mm**
Baumaterialien auf Anordnung des AG frei Einbaustelle liefern.
Stahlblech t=10mm unbearbeitet, der Materialgüte S355 J2  inkl. Materialgütenachweis, unbearbeitet, in verschiedenen Abmessungen.

Material= 'S355J2'

Lieferzustand= '+N'

Abnahmezeugnis= '3.1 gem. DIN EN 10204'
Menge: 100,000 kg

**9.4.30 Verrechnugssatz für Baumaterial; Blech t=12mm**
Baumaterialien auf Anordnung des AG frei Einbaustelle liefern.
Stahlblech t=12mm unbearbeitet, der Materialgüte S355 J2  inkl. Materialgütenachweis, unbearbeitet, in verschiedenen Abmessungen.

Material= 'S355J2'

Lieferzustand= '+N'

Abnahmezeugnis= '3.1 gem. DIN EN 10204'
Menge: 100,000 kg

**9.4.40 Verrechnugssatz für Baustoffe; Grundbeschichtung**
Baustoffe auf Anordnung des AG frei Baustelle liefern.
Grundbeschichtung für Stahlbauteile liefern u. aufbringen.
Abnahmeprüfzeugnisse 3.1 für Beschichtungsstoffe sind vorzulegen.
Die Kosten für Auftragungsgeräte, Reiniger, usw. werden
nicht gesondert vergütet.

Stofflieferbezeichnung: '....................................................'

Lieferwerk: '....................................................'
Menge: 30,000 kg

**9.4.50 Verrechnugssatz für Baustoffe; Zwischen-/ Deckbeschichtung**
Baustoffe auf Anordnung des AG frei Baustelle liefern.
Zwischen-/ Deckbeschichtung für Stahlbauteile liefern u. aufbringen.
Abnahmeprüfzeugnisse 3.1 für Beschichtungsstoffe sind vorzulegen.
Die Kosten für Auftragungsgeräte, Reiniger, usw. werden
nicht gesondert vergütet.

Stofflieferbezeichnung: '....................................................'

Lieferwerk: '....................................................'
Menge: 30,000 kg

**9.4.60 Verrechnugssatz für Baustoffe; Spachtelmasse - Metallpolymer**
Baustoffe auf Anordnung des AG frei Baustelle liefern.
Spachtelmasse -  Metallpolymer für Stahlbauteile liefern u. aufbringen.
Fabrikat Diamant MM1018 pastös (oder gleichwertig)
Allgemeine Bauaufsichtliche Zulassung für den Stahlwasserbau ist vorzulegen.
Die Kosten für Auftragungsgeräte, Reiniger, Mischer usw. werden nicht gesondert vergütet.

Spachtelmasse: '....................................................'

Hersteller: '....................................................'
Menge: 30,000 kg

*Hinweis: Hinweis:*
zeitlicher Ablauf für Teil 2, OZ 10.2:

ale Böcke der OW 1. Garnitur 7,3m liegen auf dem Lagerplatz in Rothenfels.
Der Umbau kann erst augrund Einsatzes der Böcke erst im Zeitraum ab November 2026 erfolgen.

Zeitlicher Ablauf für Teil 1, OZ 10.1:

die 10 Stück Böcke der UW 1. Garnitur  6,5m (10 Stück) ist für die obrige Maßnahme im UW Rothenfels MItte angedacht. Der Umbau muss schnellstmöglich vor den Einbau im UW erfolgen.

Falls der Umabu nicht bis zum Stellen des UW RV erfolgen kann, ist der Umbau erst nach der Trockenlegung in Rothenfels möglich. Vorrasusichtlich ab März 2027.

### Abschnitt 10 RV Bock Anpassung

#### Unterabschnitt 10.1 RV Bock Anpassung Teil 1

**10.1.10 Transport ins Werk**
An- und Abtransport der RV Böcke 6,5m vom Lagerplatz in Rothenfels.

Bock Gewicht 1600 kg

Es wird kein Hebegerät zur Verfügung gestellt.

SieheZeichnung  AU RV 02
Menge: 10,000 Stk

**10.1.20 Umbau der vorahndenen RV Böcke 6,5 m**
Umbau der vorhandenen RV Böcke im Werk der Fa.
Inkl. entschichten der Arbeitsbereiche vor der Montage (keine belastete Asbest und Pak Bbeschichtung vorhanden).
Inkl. Schweiß und Richtarbeiten gemäß BB
inkl. Montage aller Anbauteile
gemäß AU RV 01 bis  AU RV 03
inkl. beschichten der Arbeitsbereiche gemäß BB nach Abschluß.

Die Böcke müssen sich nach den Umbau wieder zusammenklappen können eine entsprechende Konstruktive Lösung muss vom AN erarbeitet werden. dIe Leistung ist mit einzuplanen und mit einzukalkulieren.

RV Bock Siehe Zeichnung  AU RV 02

Umbauzeit siehe Hinweis.
Menge: 10,000 Stk

#### Unterabschnitt 10.2 RV Bock Anpassung Teil 2

**10.2.10 Transport ins Werk**
An- und Abtransport der RV Böcke 7,3m vom Lagerplatz in Rothenfels.

Bock Gewicht 1600 kg

Es wird kein Hebegerät zur Verfügung gestellt.

SieheZeichnung  AU RV 02
Menge: 12,000 Stk

**10.2.20 Umbau der vorahndenen RV Böcke 7,3 m**
Umbau der vorhandenen RV Böcke im Werk der Fa.
Inkl. entschichten der Arbeitsbereiche vor der Montage (keine Belastete Asbest und Pak Bbeschichtung vorhanden).
Inkl. Schweiß und Richtarbeiten gemäß BB
inkl. montage aller anbauteile
gemäß AU RV 01 bis AU RV 04
inkl. beschichten der Arbeitsbereiche gemäß BB nach Abschluß.

Die Böcke müssen sich nach den Umbau wieder zusammenklappen können eine entsprechende Konstruktive Lösung muss vom AN erarbeitet werden. dIe Leistung ist mit einzuplanen und mit einzukalkulieren.

RV Bock Siehe Zeichnung  AU RV 02

Umbauzeit siehe Hinweis.
Menge: 12,000 Stk

#### Unterabschnitt 10.3 Herstellen und Liefern und montieren Schwerlaststützen

**10.3.10 Herstellen, liefern und montieren der Streben**
Herstellen und liefern und montieren der Aufnahmen für die Schwerlaststützen Fa. Schake gemäß Ausführungszeichnung inkl. allen Verbindungsmitteln, Anfangs-, Mittel- und Endteilen und Konsolen und notwendige Bleche nach Stückliste und Ausführungszeichnung. Siehe AU RV 01 bis  AU RV 04.

Für 22 Böcke.
12 Stück Stauhöhe 7,3m, Systemmaß 5300 mm.
10 Stück Stauhöhe 6,5m, Systemmaß 4900/5262mm.
Menge: 22,000 Stk
